# Reparación de cubierta de cobre en el Edificio sede de la DPH

- Propiedad del archivo: CYPE INGENIEROS, S.A.
- Formato: FIEBDC-3/2016
- Programa: ARQUIMEDES
- Tipo: presupuesto
- Comentario: Presupuesto
- Fecha de los precios: 10/06/2024
- Divisa: EUR
- Costes indirectos: 3 %
- Gastos generales: 13 %
- Beneficio industrial: 6 %
- IVA: 21 %
- Código: SUSTITUCION_CUBIERTA_06_24 (04/09/2023)
Importe: 435295.36

## 01 Actuaciones previas
Importe: 13750.78

**0XP020** Ud Transporte a obra y retirada de plataforma elevadora de tijera, motor diésel, de 18 m de altura máxima de trabajo. (04/09/2023)
3 Ud × 249.73 (257.22 con costes indirectos) = 771.66

| Código | Ud | Descripción | Rendimiento | Precio | Importe |
|---|---|---|---|---|---|
| mq07ple020fh | Ud | Transporte a obra y retirada de plataforma elevadora de tijera, motor diésel, de 18 m de altura máxima de trabajo. (maquinaria) | 1.166 | 209.971 | 244.83 |
| % | % | Costes directos complementarios | 2 % | 244.83 | 4.90 |
|  |  | Total |  |  | 249.73 |

*Características técnicas*
Transporte a obra y retirada de plataforma elevadora de tijera, motor diésel, de 18 m de altura máxima de trabajo.

*Criterio de medición en Proyecto*
Número de unidades previstas, según documentación gráfica de Proyecto.

*Criterio de medición en obra y condiciones de abono*
Se medirá el número de unidades realmente ejecutadas según especificaciones de Proyecto.

**0XP010** Ud Alquiler diario de plataforma elevadora de tijera, motor diésel, de 18 m de altura máxima de trabajo. (04/09/2023)
40 Ud × 231.58 (238.53 con costes indirectos) = 9541.20

| Código | Ud | Descripción | Rendimiento | Precio | Importe |
|---|---|---|---|---|---|
| mq07ple010fh | Ud | Alquiler diario de plataforma elevadora de tijera, motor diésel, de 18 m de altura máxima de trabajo, incluso mantenimiento y seguro de responsabilidad civil. (maquinaria) | 1.166 | 194.713 | 227.04 |
| % | % | Costes directos complementarios | 2 % | 227.04 | 4.54 |
|  |  | Total |  |  | 231.58 |

*Características técnicas*
Alquiler diario de plataforma elevadora de tijera, motor diésel, de 18 m de altura máxima de trabajo.

*Criterio de medición en Proyecto*
Número de unidades previstas, según documentación gráfica de Proyecto.

*Fases del proceso de ejecución*
Revisión periódica para garantizar su estabilidad y condiciones de seguridad.

*Criterio de medición en obra y condiciones de abono*
Amortización en forma de alquiler diario, según condiciones definidas en el contrato suscrito con la empresa suministradora.

*Criterio de valoración económica*
El precio incluye el mantenimiento y el seguro de responsabilidad civil.

**YCF022** m Sistema provisional de protección de borde de forjado, clase B, de polipropileno reforzado con fibra de vidrio. (04/09/2023)
48 m × 8.97 (9.24 con costes indirectos) = 443.52
Sistema provisional de protección de borde de forjado, clase B, que proporciona resistencia sólo para cargas estáticas y para superficies de trabajo con un ángulo de inclinación máximo de 30°, formado por: barandilla, de polipropileno reforzado con fibra de vidrio, de 1015 mm de altura y 1520 mm de longitud, amortizable en 350 usos y guardacuerpos fijos de seguridad fabricados en acero de primera calidad con pintura anticorrosiva, de 37x37 mm y 1100 mm de longitud, separados entre sí una distancia máxima de 1,52 m y fijados al forjado con soporte mordaza, amortizables en 20 usos.

| Código | Ud | Descripción | Rendimiento | Precio | Importe |
|---|---|---|---|---|---|
| mt50spb031a | Ud | Guardacuerpos fijo de seguridad fabricado en acero de primera calidad con pintura anticorrosiva, de 37x37 mm y 1100 mm de longitud. (material) | 0.045 | 50.629 | 2.28 |
| mt50spb080b | Ud | Barandilla para guardacuerpos, de polipropileno reforzado con fibra de vidrio, con resistencia a los rayos UV, de 1015 mm de altura y 1520 mm de longitud. (material) | 0.002 | 103.51 | 0.21 |
| mo119 | h | Oficial 1ª Seguridad y Salud. (mano de obra) | 0.118 | 27.679 | 3.27 |
| mo120 | h | Peón Seguridad y Salud. (mano de obra) | 0.118 | 25.703 | 3.03 |
| % | % | Costes directos complementarios | 2 % | 8.79 | 0.18 |
|  |  | Total |  |  | 8.97 |

Residuos:
- colocación: mt50spb031a; factor de residuo 1
- colocación: mt50spb080b; factor de residuo 1

*Características técnicas*
Sistema provisional de protección de borde de forjado, clase B, que proporciona resistencia sólo para cargas estáticas y para superficies de trabajo con un ángulo de inclinación máximo de 30°, formado por: barandilla, de polipropileno reforzado con fibra de vidrio, de 1015 mm de altura y 1520 mm de longitud, amortizable en 350 usos y guardacuerpos fijos de seguridad fabricados en acero de primera calidad con pintura anticorrosiva, de 37x37 mm y 1100 mm de longitud, separados entre sí una distancia máxima de 1,52 m y fijados al forjado con soporte mordaza, amortizables en 20 usos.

*Normativa de aplicación*
Montaje: UNE-EN 13374. Sistemas provisionales de protección de borde. Especificaciones del producto, método de ensayo.

*Criterio de medición en Proyecto*
Longitud medida según Estudio o Estudio Básico de Seguridad y Salud.

*Fases del proceso de ejecución*
Colocación de los soportes mordaza en el forjado. Colocación de los guardacuerpos. Colocación de la barandilla. Desmontaje del conjunto. Transporte hasta el lugar de almacenaje o retirada a contenedor.

*Criterio de medición en obra y condiciones de abono*
Se medirá la longitud realmente montada según especificaciones de Estudio o Estudio Básico de Seguridad y Salud.

| Medición | Uds. | Largo | Parcial |
|---|---|---|---|
| Borde libre a calle | 1 | 48.000 | 48.000 |
| Total |  |  | 48 |

**0XA120** Ud Transporte y retirada de andamio tubular de fachada. (04/09/2023)
1 Ud × 159.86 (164.66 con costes indirectos) = 164.66
Transporte y retirada de andamio tubular normalizado, tipo multidireccional, hasta 20 m de altura máxima de trabajo, formado por estructura tubular de acero galvanizado en caliente, sin duplicidad de elementos verticales y plataformas de trabajo de 60 cm de ancho; para ejecución de fachada de 50 m².

| Código | Ud | Descripción | Rendimiento | Precio | Importe |
|---|---|---|---|---|---|
| mq13ats013j | Ud | Repercusión, por m², de transporte a obra y retirada de andamio tubular normalizado, tipo multidireccional, de 20 m de altura máxima de trabajo, constituido por estructura tubular de acero galvanizado en caliente, de 48,3 mm de diámetro y 3,2 mm de espesor, sin duplicidad de elementos verticales, fabricado cumpliendo las exigencias de calidad recogidas en la norma UNE-EN ISO 9001, según UNE-EN 12810 y UNE-EN 12811; compuesto de plataformas de trabajo de 60 cm de ancho, dispuestas cada 2 m de altura, escalera interior con trampilla, barandilla trasera con dos barras y rodapié, y barandilla delantera con una barra; para ejecución de fachada; incluso red flexible, tipo mosquitera monofilamento, de polietileno 100%. (maquinaria) | 58.286 | 2.689 | 156.73 |
| % | % | Costes directos complementarios | 2 % | 156.73 | 3.13 |
|  |  | Total |  |  | 159.86 |

*Características técnicas*
Transporte y retirada de andamio tubular normalizado, tipo multidireccional, hasta 20 m de altura máxima de trabajo, formado por estructura tubular de acero galvanizado en caliente, sin duplicidad de elementos verticales y plataformas de trabajo de 60 cm de ancho; para ejecución de fachada de 50 m².

*Criterio de medición en Proyecto*
Número de unidades previstas, según documentación gráfica de Proyecto.

*Criterio de medición en obra y condiciones de abono*
Se medirá el número de unidades realmente ejecutadas según especificaciones de Proyecto.

| Medición | Uds. | Parcial |
|---|---|---|
| Fachada patio | 1 | 1.000 |
| Total |  | 1 |

**0XA130** Ud Montaje y desmontaje de andamio tubular de fachada. (04/09/2023)
1 Ud × 632.8 (651.78 con costes indirectos) = 651.78
Montaje y desmontaje de andamio tubular normalizado, tipo multidireccional, hasta 20 m de altura máxima de trabajo, formado por estructura tubular de acero galvanizado en caliente, sin duplicidad de elementos verticales y plataformas de trabajo de 60 cm de ancho; para ejecución de fachada de 50 m², considerando una distancia máxima de 20 m entre el punto de descarga de los materiales y el punto más alejado del montaje.

| Código | Ud | Descripción | Rendimiento | Precio | Importe |
|---|---|---|---|---|---|
| mq13ats011j | Ud | Repercusión, por m², de montaje de andamio tubular normalizado, tipo multidireccional, de 20 m de altura máxima de trabajo, constituido por estructura tubular de acero galvanizado en caliente, de 48,3 mm de diámetro y 3,2 mm de espesor, sin duplicidad de elementos verticales, fabricado cumpliendo las exigencias de calidad recogidas en la norma UNE-EN ISO 9001, según UNE-EN 12810 y UNE-EN 12811; compuesto de plataformas de trabajo de 60 cm de ancho, dispuestas cada 2 m de altura, escalera interior con trampilla, barandilla trasera con dos barras y rodapié, y barandilla delantera con una barra; para ejecución de fachada; incluso red flexible, tipo mosquitera monofilamento, de polietileno 100%. (maquinaria) | 58.286 | 6.316 | 368.13 |
| mq13ats012j | Ud | Repercusión, por m², de desmontaje de andamio tubular normalizado, tipo multidireccional, de 20 m de altura máxima de trabajo, constituido por estructura tubular de acero galvanizado en caliente, de 48,3 mm de diámetro y 3,2 mm de espesor, sin duplicidad de elementos verticales, fabricado cumpliendo las exigencias de calidad recogidas en la norma UNE-EN ISO 9001, según UNE-EN 12810 y UNE-EN 12811; compuesto de plataformas de trabajo de 60 cm de ancho, dispuestas cada 2 m de altura, escalera interior con trampilla, barandilla trasera con dos barras y rodapié, y barandilla delantera con una barra; para ejecución de fachada; incluso red flexible, tipo mosquitera monofilamento, de polietileno 100%. (maquinaria) | 58.286 | 4.328 | 252.26 |
| % | % | Costes directos complementarios | 2 % | 620.39 | 12.41 |
|  |  | Total |  |  | 632.8 |

*Características técnicas*
Montaje y desmontaje de andamio tubular normalizado, tipo multidireccional, hasta 20 m de altura máxima de trabajo, formado por estructura tubular de acero galvanizado en caliente, sin duplicidad de elementos verticales y plataformas de trabajo de 60 cm de ancho; para ejecución de fachada de 50 m², según planos de montaje, considerando una distancia máxima de 20 m entre el punto de descarga de los materiales y el punto más alejado del montaje. Incluso montaje y desmontaje de red flexible, tipo mosquitera monofilamento, de polietileno 100%, accesorios, sistemas de protección, anclajes y reposiciones.

*Normativa de aplicación*
Montaje: UNE-EN 12810-1. Andamios de fachada de componentes prefabricados. Parte 1: Especificaciones de los productos.

*Criterio de medición en Proyecto*
Número de unidades previstas, según Estudio o Estudio Básico de Seguridad y Salud.

*Condiciones ambientales que han de cumplirse durante la ejecución de la unidad de obra*
No se iniciarán los trabajos de montaje o desmontaje con lluvia, viento o nieve.

*Fases del proceso de ejecución*
Replanteo de los apoyos. Limpieza y preparación de la superficie de apoyo y protección de los espacios afectados. Montaje y colocación de los componentes. Colocación de la plataforma de trabajo. Colocación de los elementos de protección, acceso y señalización. Prueba de carga. Desmontaje y retirada del andamio.

| Medición | Uds. | Parcial |
|---|---|---|
| Fachada patio | 1 | 1.000 |
| Total |  | 1 |

**0XA110** Ud Alquiler de andamio tubular de fachada. (04/09/2023)
1 Ud × 111.48 (114.82 con costes indirectos) = 114.82
Alquiler, durante 15 días naturales, de andamio tubular normalizado, tipo multidireccional, hasta 20 m de altura máxima de trabajo, formado por estructura tubular de acero galvanizado en caliente, de 48,3 mm de diámetro y 3,2 mm de espesor, sin duplicidad de elementos verticales, compuesto por plataformas de trabajo de 60 cm de ancho, dispuestas cada 2 m de altura, escalera interior con trampilla, barandilla trasera con dos barras y rodapié, y barandilla delantera con una barra; para la ejecución de fachada de 50 m².

| Código | Ud | Descripción | Rendimiento | Precio | Importe |
|---|---|---|---|---|---|
| mq13ats010j | Ud | Alquiler diario de m² de andamio tubular normalizado, tipo multidireccional, de 20 m de altura máxima de trabajo, constituido por estructura tubular de acero galvanizado en caliente, de 48,3 mm de diámetro y 3,2 mm de espesor, sin duplicidad de elementos verticales, fabricado cumpliendo las exigencias de calidad recogidas en la norma UNE-EN ISO 9001, según UNE-EN 12810 y UNE-EN 12811; compuesto de plataformas de trabajo de 60 cm de ancho, dispuestas cada 2 m de altura, escalera interior con trampilla, barandilla trasera con dos barras y rodapié, y barandilla delantera con una barra; para ejecución de fachada; incluso red flexible, tipo mosquitera monofilamento, de polietileno 100%. (maquinaria) | 874.289 | 0.125 | 109.29 |
| % | % | Costes directos complementarios | 2 % | 109.29 | 2.19 |
|  |  | Total |  |  | 111.48 |

*Características técnicas*
Alquiler, durante 15 días naturales, de andamio tubular normalizado, tipo multidireccional, hasta 20 m de altura máxima de trabajo, formado por estructura tubular de acero galvanizado en caliente, de 48,3 mm de diámetro y 3,2 mm de espesor, sin duplicidad de elementos verticales, compuesto por plataformas de trabajo de 60 cm de ancho, dispuestas cada 2 m de altura, escalera interior con trampilla, barandilla trasera con dos barras y rodapié, y barandilla delantera con una barra; para la ejecución de fachada de 50 m², considerando como superficie de fachada la resultante del producto de la proyección en planta del perímetro más saliente de la fachada por la altura máxima de trabajo del andamio. Incluso red flexible, tipo mosquitera monofilamento, de polietileno 100%.

*Criterio de medición en Proyecto*
Número de unidades previstas, según documentación gráfica de Proyecto.

*Fases del proceso de ejecución*
Revisión periódica para garantizar su estabilidad y condiciones de seguridad.

*Criterio de medición en obra y condiciones de abono*
Amortización en forma de alquiler diario, según condiciones definidas en el contrato suscrito con la empresa suministradora, considerando un mínimo de 250 m² de fachada y 15 días naturales.

| Medición | Uds. | Parcial |
|---|---|---|
| Fachada patio | 1 | 1.000 |
| Total |  | 1 |

**0VB020** Ud Montaje y desmontaje de bajante de escombros. (04/09/2023)
1 Ud × 266.95 (274.96 con costes indirectos) = 274.96
Montaje y desmontaje en obra de bajante de escombros de PVC de 15 m de longitud, formada por piezas troncocónicas de 38 a 51 cm de diámetro interior, unidas entre sí con cadenas.

| Código | Ud | Descripción | Rendimiento | Precio | Importe |
|---|---|---|---|---|---|
| mt51bde020 | Ud | Montaje y desmontaje de 1 m de bajante de escombros, de PVC, formada por piezas troncocónicas de 38 a 51 cm de diámetro interior, unidas entre sí con cadenas, con transporte a obra y retirada del material, boca de descarga superior, bocas de descarga lateral para plantas intermedias, soportes de sujeción y cierre de seguridad. (material) | 15 | 17.448 | 261.72 |
| % | % | Costes directos complementarios | 2 % | 261.72 | 5.23 |
|  |  | Total |  |  | 266.95 |

*Características técnicas*
Montaje y desmontaje en obra de bajante de escombros de PVC de 15 m de longitud, formada por piezas troncocónicas de 38 a 51 cm de diámetro interior, unidas entre sí con cadenas, según planos de montaje, Estudio de Seguridad y Salud y normativa de obligado cumplimiento. Incluso transporte a obra y retirada del material, boca de descarga superior, bocas de descarga lateral en plantas intermedias, soportes de sujeción del conducto y cierre de seguridad.

*Criterio de medición en Proyecto*
Número de unidades previstas, según documentación gráfica de Proyecto.

*Condiciones que ha de cumplir el soporte antes de comenzar la ejecución de la unidad de obra*
Antes de comenzar los trabajos de montaje se comprobará la base de apoyo y la existencia de cualquier elemento que pueda interferir con su posterior funcionamiento.

*Condiciones ambientales que han de cumplirse durante la ejecución de la unidad de obra*
No se iniciarán los trabajos de montaje o desmontaje con lluvia, viento o nieve.

*Fases del proceso de ejecución*
Replanteo de los apoyos. Limpieza y preparación de la superficie de apoyo y protección de los espacios afectados. Montaje y colocación de los componentes. Montaje de los elementos. Colocación de los elementos de protección, acceso y señalización. Desmontaje y retirada de los elementos.

*Criterio de medición en obra y condiciones de abono*
Se medirá el número de unidades realmente ejecutadas según especificaciones de Proyecto.

**0VB010** Ud Alquiler de bajante de escombros. (04/09/2023)
6 Ud × 289.35 (298.03 con costes indirectos) = 1788.18
Alquiler mensual de bajante de escombros de PVC de 15 m de longitud, formada por piezas troncocónicas de 38 a 51 cm de diámetro interior, unidas entre sí con cadenas.

| Código | Ud | Descripción | Rendimiento | Precio | Importe |
|---|---|---|---|---|---|
| mt51bde010 | Ud | Alquiler mensual de 1 m de bajante de escombros, de PVC, formada por piezas troncocónicas de 38 a 51 cm de diámetro interior, unidas entre sí con cadenas, con boca de descarga superior, bocas de descarga lateral para plantas intermedias, soportes de sujeción y cierre de seguridad. (material) | 15 | 18.912 | 283.68 |
| % | % | Costes directos complementarios | 2 % | 283.68 | 5.67 |
|  |  | Total |  |  | 289.35 |

*Características técnicas*
Alquiler mensual de bajante de escombros de PVC de 15 m de longitud, formada por piezas troncocónicas de 38 a 51 cm de diámetro interior, unidas entre sí con cadenas. Incluso boca de descarga superior, bocas de descarga lateral en plantas intermedias, soportes de sujeción del conducto y cierre de seguridad.

*Criterio de medición en Proyecto*
Número de unidades previstas, según documentación gráfica de Proyecto.

*Fases del proceso de ejecución*
Revisión periódica para garantizar su estabilidad y condiciones de seguridad.

*Criterio de medición en obra y condiciones de abono*
Amortización en forma de alquiler mensual, según condiciones definidas en el contrato suscrito con la empresa suministradora.

| Medición | Uds. | Parcial |
|---|---|---|
| Meses | 6 | 6.000 |
| Total |  | 6 |

## 02 Demoliciones
Importe: 20060.82

**DQN010** m² Retirada de capa de membrana sintética de PVC-P de impermeabilización en cubierta, con medios manuales, y carga manual sobre camión o contenedor. (04/09/2023)
232.2 m² × 4.36 (4.49 con costes indirectos) = 1042.58
Retirada de capa de membrana sintética de PVC-P de impermeabilización en cubierta inclinada, con medios manuales, y carga manual sobre camión o contenedor.

| Código | Ud | Descripción | Rendimiento | Precio | Importe |
|---|---|---|---|---|---|
| mo113 | h | Peón ordinario construcción. (mano de obra) | 0.166 | 25.703 | 4.27 |
| % | % | Costes directos complementarios | 2 % | 4.27 | 0.09 |
|  |  | Total |  |  | 4.36 |

Residuos:
- demolición: 170302_r1013 Mezclas bituminosas distintas de las especificadas en el código 17 03 01. (componente de residuo); rendimiento 4 kg; Código LER 17 03 02; Masa del elemento 1 kg; Volumen 0.001 m3

*Características técnicas*
Retirada de capa de impermeabilización en cubierta inclinada, con medios manuales, y carga manual sobre camión o contenedor.

*Normativa de aplicación*
Ejecución: NTE-ADD. Acondicionamiento del terreno. Desmontes: Demoliciones.

*Criterio de medición en Proyecto*
Superficie medida según documentación gráfica de Proyecto.

*Fases del proceso de ejecución*
Retirada del elemento. Acopio del material retirado. Limpieza de los restos de obra. Carga manual del material retirado y restos de obra sobre camión o contenedor.

*Criterio de medición en obra y condiciones de abono*
Se medirá la superficie realmente desmontada según especificaciones de Proyecto.

| Medición | Uds. | Largo | Parcial |
|---|---|---|---|
| Cubierta 2 | 1 | 216.000 | 216.000 |
| 7.5% remates y canalones | 0.075 | 216.000 | 16.200 |
| Total |  |  | 232.2 |

**DQC070** m² Desmontaje de cobertura de bandeja de cobre, colocada mecánicamente sobre tablero de madera a menos de 20 m de altura, en cubierta inclinada a dos aguas con una pendiente media del 20%; con medios manuales, y carga manual sobre camión o contenedor. (04/09/2023)
931.84 m² × 6.56 (6.76 con costes indirectos) = 6299.24

| Código | Ud | Descripción | Rendimiento | Precio | Importe |
|---|---|---|---|---|---|
| mo113 | h | Peón ordinario construcción. | 0.25 | 25.703 | 6.43 |
| % | % | Costes directos complementarios | 2 % | 6.43 | 0.13 |
|  |  | Total |  |  | 6.56 |

Residuos:
- demolición: 170405_r1010 Hierro y acero. (componente de residuo); rendimiento 0.46 kg; Código LER 17 04 05; Masa del elemento 1 kg; Volumen 0.00047619047619 m3
- demolición: 170407_r1010 Metales mezclados. (componente de residuo); rendimiento 4.464 kg; Código LER 17 04 07; Masa del elemento 1 kg; Volumen 0.000666666666667 m3

*Características técnicas*
Desmontaje de cobertura de bandeja de zinc, colocada mecánicamente sobre tablero de madera a menos de 20 m de altura, en cubierta inclinada a dos aguas con una pendiente media del 20%; con medios manuales, y carga manual sobre camión o contenedor.

*Criterio de medición en Proyecto*
Superficie medida según documentación gráfica de Proyecto.

*Fases del proceso de ejecución*
Desmontaje del elemento. Retirada y acopio del material desmontado. Limpieza de los restos de obra. Carga manual de escombros sobre camión o contenedor.

*Criterio de medición en obra y condiciones de abono*
Se medirá la superficie realmente desmontada según especificaciones de Proyecto.

*Criterio de valoración económica*
El precio incluye el desmontaje de los elementos de fijación, de los remates, de los canalones y de las bajantes.

| Medición | Uds. | Largo | Parcial |
|---|---|---|---|
| Cubierta 1 | 1 | 71.940 | 71.940 |
| Cubierta 2 | 1 | 247.710 | 247.710 |
|  | 1 | 248.350 | 248.350 |
| Cubierta 3 | 1 | 198.730 | 198.730 |
| Alero | 1 | 65.270 | 65.270 |
| 12% remates, canalones, vierteaguas y lineas de vida | 0.12 | 832.000 | 99.840 |
| Total |  |  | 931.84 |

**DQN030** m² Retirada de capa separadora en cubierta inclinada, con medios manuales, y carga manual sobre camión o contenedor. (04/09/2023)
931.84 m² × 1.15 (1.18 con costes indirectos) = 1099.57

| Código | Ud | Descripción | Rendimiento | Precio | Importe |
|---|---|---|---|---|---|
| mo113 | h | Peón ordinario construcción. | 0.044 | 25.703 | 1.13 |
| % | % | Costes directos complementarios | 2 % | 1.13 | 0.02 |
|  |  | Total |  |  | 1.15 |

Residuos:
- demolición: 170904_r1015 Residuos mezclados de construcción y demolición distintos de los especificados en los códigos 17 09 01, 17 09 02 y 17 09 03. (componente de residuo); rendimiento 0.2 kg; Código LER 17 09 04; Masa del elemento 1 kg; Volumen 0.000666666666667 m3

*Características técnicas*
Retirada de capa separadora en cubierta inclinada, con medios manuales, y carga manual sobre camión o contenedor.

*Criterio de medición en Proyecto*
Superficie medida según documentación gráfica de Proyecto.

*Fases del proceso de ejecución*
Retirada del elemento. Acopio del material retirado. Limpieza de los restos de obra. Carga manual del material retirado y restos de obra sobre camión o contenedor.

*Criterio de medición en obra y condiciones de abono*
Se medirá la superficie realmente desmontada según especificaciones de Proyecto.

| Medición | Uds. | Largo | Parcial |
|---|---|---|---|
| Cubierta 1 | 1 | 71.940 | 71.940 |
| Cubierta 2 | 1 | 247.710 | 247.710 |
|  | 1 | 248.350 | 248.350 |
| Cubierta 3 | 1 | 198.730 | 198.730 |
| Alero | 1 | 65.270 | 65.270 |
| 12% remates, canalones y vierteaguas | 0.12 | 832.000 | 99.840 |
| Total |  |  | 931.84 |

**DQF030** m² Desmontaje de tablero de madera, situado a menos de 20 m de altura, en cubierta inclinada a dos aguas con una pendiente media del 30%, con medios manuales, y carga manual sobre camión o contenedor. (04/09/2023)
881.92 m² × 4.04 (4.16 con costes indirectos) = 3668.79

| Código | Ud | Descripción | Rendimiento | Precio | Importe |
|---|---|---|---|---|---|
| mo113 | h | Peón ordinario construcción. | 0.154 | 25.703 | 3.96 |
| % | % | Costes directos complementarios | 2 % | 3.96 | 0.08 |
|  |  | Total |  |  | 4.04 |

Residuos:
- demolición: 170201_r1011 Madera. (componente de residuo); rendimiento 10.983 kg; Código LER 17 02 01; Masa del elemento 1 kg; Volumen 0.000909090909091 m3
- demolición: 170405_r1011 Hierro y acero. (componente de residuo); rendimiento 0.2 kg; Código LER 17 04 05; Masa del elemento 1 kg; Volumen 0.00047619047619 m3

*Características técnicas*
Desmontaje de tablero de madera, situado a menos de 20 m de altura, en cubierta inclinada a dos aguas con una pendiente media del 30%, con medios manuales, y carga manual sobre camión o contenedor.

*Criterio de medición en Proyecto*
Superficie medida según documentación gráfica de Proyecto.

*Fases del proceso de ejecución*
Desmontaje del elemento. Retirada y acopio del material desmontado. Limpieza de los restos de obra. Carga manual del material desmontado y restos de obra sobre camión o contenedor.

*Criterio de medición en obra y condiciones de abono*
Se medirá la superficie realmente desmontada según especificaciones de Proyecto.

*Criterio de valoración económica*
El precio incluye el desmontaje de los elementos de fijación.

| Medición | Uds. | Largo | Parcial |
|---|---|---|---|
| Cubierta 1 | 1 | 71.940 | 71.940 |
| Cubierta 2 | 1 | 247.710 | 247.710 |
|  | 1 | 248.350 | 248.350 |
| Cubierta 3 | 1 | 198.730 | 198.730 |
| Alero | 1 | 65.270 | 65.270 |
| 6% remates, canalones y vierteaguas | 0.06 | 832.000 | 49.920 |
| Total |  |  | 881.92 |

**DQF040** m² Desmontaje de enrastrelado simple de madera, situado a menos de 20 m de altura en cubierta inclinada a dos aguas, con medios manuales, y carga manual sobre camión o contenedor. (04/09/2023)
881.92 m² × 4.98 (5.13 con costes indirectos) = 4524.25

| Código | Ud | Descripción | Rendimiento | Precio | Importe |
|---|---|---|---|---|---|
| mo113 | h | Peón ordinario construcción. | 0.19 | 25.703 | 4.88 |
| % | % | Costes directos complementarios | 2 % | 4.88 | 0.10 |
|  |  | Total |  |  | 4.98 |

Residuos:
- demolición: 170201_r1012 Madera. (componente de residuo); rendimiento 1.62 kg; Código LER 17 02 01; Masa del elemento 1 kg; Volumen 0.000909090909091 m3
- demolición: 170405_r1012 Hierro y acero. (componente de residuo); rendimiento 0.2 kg; Código LER 17 04 05; Masa del elemento 1 kg; Volumen 0.00047619047619 m3

*Características técnicas*
Desmontaje de enrastrelado simple de madera, situado a menos de 20 m de altura en cubierta inclinada a dos aguas con una pendiente media del 30%, con medios manuales, y carga manual sobre camión o contenedor.

*Normativa de aplicación*
Ejecución: NTE-ADD. Acondicionamiento del terreno. Desmontes: Demoliciones.

*Criterio de medición en Proyecto*
Superficie medida según documentación gráfica de Proyecto.

*Fases del proceso de ejecución*
Desmontaje del elemento. Retirada y acopio del material desmontado. Limpieza de los restos de obra. Carga manual del material desmontado y restos de obra sobre camión o contenedor.

*Criterio de medición en obra y condiciones de abono*
Se medirá la superficie realmente demolida según especificaciones de Proyecto.

*Criterio de valoración económica*
El precio incluye el desmontaje de los elementos de fijación.

| Medición | Uds. | Largo | Parcial |
|---|---|---|---|
| Cubierta 1 | 1 | 71.940 | 71.940 |
| Cubierta 2 | 1 | 247.710 | 247.710 |
|  | 1 | 248.350 | 248.350 |
| Cubierta 3 | 1 | 198.730 | 198.730 |
| Alero | 1 | 65.270 | 65.270 |
| 6% remates, canalones y vierteaguas | 0.06 | 832.000 | 49.920 |
| Total |  |  | 881.92 |

**DQN020** m² Retirada de placa o panel de aislamiento en cubierta inclinada, con medios manuales, y carga manual sobre camión o contenedor. (04/09/2023)
602.08 m² × 1.44 (1.48 con costes indirectos) = 891.08

| Código | Ud | Descripción | Rendimiento | Precio | Importe |
|---|---|---|---|---|---|
| mo113 | h | Peón ordinario construcción. | 0.055 | 25.703 | 1.41 |
| % | % | Costes directos complementarios | 2 % | 1.41 | 0.03 |
|  |  | Total |  |  | 1.44 |

Residuos:
- demolición: 170604_r1014 Materiales de aislamiento distintos de los especificados en los códigos 17 06 01 y 17 06 03. (componente de residuo); rendimiento 1.6 kg; Código LER 17 06 04; Masa del elemento 1 kg; Volumen 0.001666666666667 m3

*Características técnicas*
Retirada de placa o panel de aislamiento en cubierta inclinada, con medios manuales, y carga manual sobre camión o contenedor.

*Criterio de medición en Proyecto*
Superficie medida según documentación gráfica de Proyecto.

*Fases del proceso de ejecución*
Retirada del elemento. Acopio del material retirado. Limpieza de los restos de obra. Carga manual del material retirado y restos de obra sobre camión o contenedor.

*Criterio de medición en obra y condiciones de abono*
Se medirá la superficie realmente desmontada según especificaciones de Proyecto.

| Medición | Uds. | Largo | Parcial |
|---|---|---|---|
| Cubierta 1 | 1 | 71.940 | 71.940 |
| Cubierta 2 | 1 | 247.710 | 247.710 |
|  | 1 | 248.350 | 248.350 |
| 6% remates, canalones y vierteaguas | 0.06 | 568.000 | 34.080 |
| Total |  |  | 602.08 |

**DQN040** m² Retirada de barrera de vapor en cubierta inclinada, con medios manuales, y carga manual sobre camión o contenedor. (04/09/2023)
602.08 m² × 1.44 (1.48 con costes indirectos) = 891.08

| Código | Ud | Descripción | Rendimiento | Precio | Importe |
|---|---|---|---|---|---|
| mo113 | h | Peón ordinario construcción. | 0.055 | 25.703 | 1.41 |
| % | % | Costes directos complementarios | 2 % | 1.41 | 0.03 |
|  |  | Total |  |  | 1.44 |

Residuos:
- demolición: 170302_r1016 Mezclas bituminosas distintas de las especificadas en el código 17 03 01. (componente de residuo); rendimiento 3 kg; Código LER 17 03 02; Masa del elemento 1 kg; Volumen 0.001 m3

*Características técnicas*
Retirada de barrera de vapor en cubierta inclinada, con medios manuales, y carga manual sobre camión o contenedor.

*Criterio de medición en Proyecto*
Superficie medida según documentación gráfica de Proyecto.

*Fases del proceso de ejecución*
Retirada del elemento. Acopio del material retirado. Limpieza de los restos de obra. Carga manual del material retirado y restos de obra sobre camión o contenedor.

*Criterio de medición en obra y condiciones de abono*
Se medirá la superficie realmente desmontada según especificaciones de Proyecto.

| Medición | Uds. | Largo | Parcial |
|---|---|---|---|
| Cubierta 1 | 1 | 71.940 | 71.940 |
| Cubierta 2 | 1 | 247.710 | 247.710 |
|  | 1 | 248.350 | 248.350 |
| 6% remates, canalones y vierteaguas | 0.06 | 568.000 | 34.080 |
| Total |  |  | 602.08 |

**DQC020** m² Desmontaje de cobertura de placas de fibra de vidrio, sujeta mecánicamente sobre correa estructural a menos de 20 m de altura, en cubierta inclinada a un agua con una pendiente media del 30%; con medios manuales, y carga manual sobre camión o contenedor. (04/09/2023)
17.14 m² × 10.07 (10.37 con costes indirectos) = 177.74

| Código | Ud | Descripción | Rendimiento | Precio | Importe |
|---|---|---|---|---|---|
| mo113 | h | Peón ordinario construcción. | 0.384 | 25.703 | 9.87 |
| % | % | Costes directos complementarios | 2 % | 9.87 | 0.20 |
|  |  | Total |  |  | 10.07 |

Residuos:
- demolición: 170101_r1009 Hormigón (hormigones, morteros y prefabricados). (componente de residuo); rendimiento 12 kg; Código LER 17 01 01; Masa del elemento 1 kg; Volumen 0.000666666666667 m3
- demolición: 170405_r1009 Hierro y acero. (componente de residuo); rendimiento 0.2 kg; Código LER 17 04 05; Masa del elemento 1 kg; Volumen 0.00047619047619 m3

*Características técnicas*
Desmontaje de cobertura de placas de fibrocemento sin amianto, sujeta mecánicamente sobre correa estructural a menos de 20 m de altura, en cubierta inclinada a un agua con una pendiente media del 30%; con medios manuales, y carga manual sobre camión o contenedor.

*Normativa de aplicación*
Ejecución: NTE-ADD. Acondicionamiento del terreno. Desmontes: Demoliciones.

*Criterio de medición en Proyecto*
Superficie medida según documentación gráfica de Proyecto.

*Fases del proceso de ejecución*
Desmontaje del elemento. Retirada y acopio del material desmontado. Limpieza de los restos de obra. Carga manual del material desmontado y restos de obra sobre camión o contenedor.

*Criterio de medición en obra y condiciones de abono*
Se medirá la superficie realmente desmontada según especificaciones de Proyecto.

*Criterio de valoración económica*
El precio incluye el desmontaje de los elementos de fijación, de los remates, de los canalones y de las bajantes.

| Medición | Uds. | Largo | Parcial |
|---|---|---|---|
| Cubierta 1 | 1 | 17.140 | 17.140 |
| Total |  |  | 17.14 |

**DIC105** Ud Desmontaje, modificación y nueva colocación de conducto y campana extractora de ventilación, humos y gases del local de planta baja ubicados en cubierta, con medios manuales, limpieza, prolongación de conductos, vuelta a colocar 50 cm por encima del nivel actual y carga manual sobre camión o contenedor de residuos. (04/09/2023)
1 Ud × 950.81 (979.33 con costes indirectos) = 979.33

| Código | Ud | Descripción | Rendimiento | Precio | Importe |
|---|---|---|---|---|---|
| mt20din031f | Ud | Material auxiliar para montaje y sujeción a la obra de los tubos de doble pared con aislamiento y junta de estanqueidad. (material) | 2 | 54.792 | 109.58 |
| mt20din030f | m | Tubo de doble pared con aislamiento y junta de estanqueidad, compuesto por pared interior de acero inoxidable AISI 316L y pared exterior de acero inoxidable AISI 304, con aislamiento de lana de roca entre paredes, de 30 mm de espesor y 100 kg/m³ de densidad y junta de estanqueidad de silicona, temperatura máxima de 200°C, presión de trabajo de hasta 200 Pa, según UNE-EN 1856-1, con el precio incrementado el 60% en concepto de accesorios, piezas especiales y módulos finales. (material) | 1 | 389.544 | 389.54 |
| mo011 | h | Oficial 1ª montador. (mano de obra) | 8 | 28.429 | 227.43 |
| mo113 | h | Peón ordinario construcción. | 8 | 25.703 | 205.62 |
| % | % | Costes directos complementarios | 2 % | 932.17 | 18.64 |
|  |  | Total |  |  | 950.81 |

Residuos:
- colocación: mt20din030f; factor de residuo 0.0105

*Características técnicas*
Desmontaje de aspirador estático de cubierta, con medios manuales, y carga manual sobre camión o contenedor.

*Criterio de medición en Proyecto*
Número de unidades previstas, según documentación gráfica de Proyecto.

*Fases del proceso de ejecución*
Desmontaje del elemento. Retirada y acopio del material desmontado. Limpieza de los restos de obra. Carga manual del material desmontado y restos de obra sobre camión o contenedor.

*Criterio de medición en obra y condiciones de abono*
Se medirá el número de unidades realmente desmontadas según especificaciones de Proyecto.

*Criterio de valoración económica*
El precio incluye el desmontaje de los accesorios y de los elementos de fijación.

**DIC105b** Ud Desmontaje, modificación y nueva colocación de chimeneas y conductos de ventilación en cubierta, con medios manuales, con prolongación de los mismos 50 cm, resituación de cableado de la maquinaria de climatización, y carga manual sobre camión o contenedor de residuos. (04/09/2023)
2 Ud × 236.49 (243.58 con costes indirectos) = 487.16

| Código | Ud | Descripción | Rendimiento | Precio | Importe |
|---|---|---|---|---|---|
| mt20din066l | Ud | Material auxiliar para montaje y sujeción a la obra de los tubos de pared simple de acero inoxidable AISI 316L con junta de estanqueidad. (material) | 2 | 5.2 | 10.40 |
| mt20din065l | m | Tubo de pared simple de acero inoxidable AISI 316L con junta de estanqueidad, temperatura máxima de 200°C, presión de trabajo de hasta 200 Pa, según UNE-EN 1856-1, con el precio incrementado el 80% en concepto de accesorios, piezas especiales y módulos finales. (material) | 1 | 187.507 | 187.51 |
| mo011 | h | Oficial 1ª montador. | 0.627 | 28.429 | 17.82 |
| mo113 | h | Peón ordinario construcción. | 0.627 | 25.703 | 16.12 |
| % | % | Costes directos complementarios | 2 % | 231.85 | 4.64 |
|  |  | Total |  |  | 236.49 |

Residuos:
- colocación: mt20din065l; factor de residuo 0.025057419354839

*Características técnicas*
Desmontaje de aspirador estático de cubierta, con medios manuales, y carga manual sobre camión o contenedor.

*Criterio de medición en Proyecto*
Número de unidades previstas, según documentación gráfica de Proyecto.

*Fases del proceso de ejecución*
Desmontaje del elemento. Retirada y acopio del material desmontado. Limpieza de los restos de obra. Carga manual del material desmontado y restos de obra sobre camión o contenedor.

*Criterio de medición en obra y condiciones de abono*
Se medirá el número de unidades realmente desmontadas según especificaciones de Proyecto.

*Criterio de valoración económica*
El precio incluye el desmontaje de los accesorios y de los elementos de fijación.

## 03 Remates y ayudas
Importe: 3704.99

**HYO010** m Apertura de rozas en capa de compresión y tablero cerámico, con medios manuales sin afectar a la estabilidad del elemento constructivo. (04/09/2023)
35 m × 4.19 (4.32 con costes indirectos) = 151.20

| Código | Ud | Descripción | Rendimiento | Precio | Importe |
|---|---|---|---|---|---|
| mo113 | h | Peón ordinario construcción. | 0.16 | 25.703 | 4.11 |
| % | % | Costes directos complementarios | 2 % | 4.11 | 0.08 |
|  |  | Total |  |  | 4.19 |

Residuos:
- demolición: 170101_r1028 Hormigón (hormigones, morteros y prefabricados). (componente de residuo); rendimiento 0.068 kg; Código LER 17 01 01; Masa del elemento 1 kg; Volumen 0.000666666666667 m3
- demolición: 170102_r1028 Ladrillos. (componente de residuo); rendimiento 0.901 kg; Código LER 17 01 02; Masa del elemento 1 kg; Volumen 0.0008 m3

*Características técnicas*
Apertura de rozas en fábrica de ladrillo hueco, con medios manuales sin afectar a la estabilidad del elemento constructivo.

*Criterio de medición en Proyecto*
Longitud medida según documentación gráfica de Proyecto.

*Condiciones a exigir al contratista antes de comenzar la ejecución de la unidad de obra*
Antes de comenzar los trabajos, coordinará los diferentes oficios que han de intervenir.

*Fases del proceso de ejecución*
Preparación de la zona de trabajo. Protección de los elementos del entorno. Replanteo. Ejecución manual de la roza. Retirada y acopio de escombros. Limpieza de los restos de obra. Carga de escombros sobre camión o contenedor.

*Condiciones de terminación del proceso de ejecución*
La zona de trabajo quedará en condiciones adecuadas para continuar las obras.

*Criterio de medición en obra y condiciones de abono*
Se medirá la longitud realmente ejecutada según especificaciones de Proyecto.

| Medición | Uds. | Parcial |
|---|---|---|
| Cubierta 3. Inyeccion aislamiento | 35 | 35.000 |
| Total |  | 35 |

**HYL030** m² Preparación, reparación y limpieza de paramento horizontal para su posterior revestimiento, con medios manuales. (04/09/2023)
900.088 m² × 3.24 (3.34 con costes indirectos) = 3006.29

| Código | Ud | Descripción | Rendimiento | Precio | Importe |
|---|---|---|---|---|---|
| mo113 | h | Peón ordinario construcción. | 0.061 | 25.703 | 1.57 |
| mo112 | h | Peón especializado construcción. (mano de obra) | 0.061 | 26.34 | 1.61 |
| % | % | Costes directos complementarios | 2 % | 3.18 | 0.06 |
|  |  | Total |  |  | 3.24 |

*Características técnicas*
Preparación y limpieza de paramento horizontal para su posterior revestimiento, con medios manuales.

*Criterio de medición en Proyecto*
Superficie medida según documentación gráfica de Proyecto.

*Condiciones que ha de cumplir el soporte antes de comenzar la ejecución de la unidad de obra*
Se comprobará que no se están realizando trabajos en la zona a limpiar.

*Fases del proceso de ejecución*
Preparación de la zona de trabajo. Preparación y limpieza del paramento. Retirada y acopio de los restos generados. Carga manual de los restos generados sobre camión o contenedor.

*Condiciones de terminación del proceso de ejecución*
La zona de trabajo quedará en condiciones adecuadas para continuar las obras.

*Criterio de medición en obra y condiciones de abono*
Se medirá la superficie realmente ejecutada según especificaciones de Proyecto.

*Criterio de valoración económica*
El precio incluye la carga manual de los restos generados sobre camión o contenedor.

| Medición | Uds. | Largo | Parcial |
|---|---|---|---|
| Cubierta 1 | 1 | 89.080 | 89.080 |
| Cubierta 2 | 1 | 247.710 | 247.710 |
|  | 1 | 248.350 | 248.350 |
| Cubierta 3 | 1 | 198.730 | 198.730 |
| Alero | 1 | 65.270 | 65.270 |
| 6% remates, canalones y vierteaguas | 0.06 | 849.140 | 50.948 |
| Total |  |  | 900.088 |

**RIP030** m² Aplicación manual de dos manos de pintura plástica Nóvex Interior/Exterior "REVETÓN" o similar, color a elegir, acabado mate, textura lisa, diluidas con un 5% de agua, (rendimiento: 0,1 l/m² cada mano); previa aplicación de una mano de imprimación a base de copolímeros acrílicos en suspensión acuosa, sobre paramento interior de yeso o escayola, vertical y horizontal, de hasta 3 m de altura. Incluso solución de agua y lejía al 10% para eliminar las manchas de moho o humedad presentes en el 20% de la superficie soporte. (04/09/2023)
50 m² × 10.63 (10.95 con costes indirectos) = 547.50

| Código | Ud | Descripción | Rendimiento | Precio | Importe |
|---|---|---|---|---|---|
| mt27pfj130a | l | Solución de agua y lejía al 10%. (material) | 0.05 | 6.566 | 0.33 |
| mt27pfp010b | l | Imprimación, a base de copolímeros acrílicos en suspensión acuosa, para favorecer la cohesión de soportes poco consistentes y la adherencia de pinturas. (material) | 0.125 | 8.892 | 1.11 |
| mt27pir010n | l | Pintura plástica ecológica para interior Nóvex Interior/Exterior "REVETÓN" o similar, a base de copolímeros acrílicos en dispersión acuosa, dióxido de titanio y pigmentos extendedores seleccionados, color a elegir, acabado mate, textura lisa, de gran resistencia al frote húmedo, permeable al vapor de agua, transpirable y resistente a los rayos UV, para aplicar con brocha, rodillo o pistola. (material) | 0.2 | 11.494 | 2.30 |
| mo038 | h | Oficial 1ª pintor. (mano de obra) | 0.118 | 27.679 | 3.27 |
| mo076 | h | Ayudante pintor. (mano de obra) | 0.128 | 26.603 | 3.41 |
| % | % | Costes directos complementarios | 2 % | 10.42 | 0.21 |
|  |  | Total |  |  | 10.63 |

Residuos:
- colocación: mt27pfp010b; factor de residuo 0.06
- colocación: mt27pir010n; factor de residuo 0.055

*Características técnicas*
Aplicación manual de dos manos de pintura plástica Telio "PINTURAS ISAVAL", acabado mate, textura lisa, diluidas con un 15% de agua o sin diluir, (rendimiento: 0,1 l/m² cada mano); previa aplicación de una mano de imprimación acrílica reguladora de la absorción Isacrílico "PINTURAS ISAVAL", sobre paramento interior de yeso o escayola, vertical, de hasta 3 m de altura.

*Criterio de medición en Proyecto*
Superficie medida según documentación gráfica de Proyecto, con el mismo criterio que el soporte base.

*Condiciones que ha de cumplir el soporte antes de comenzar la ejecución de la unidad de obra*
Se comprobará que la superficie a revestir no presenta restos de anteriores aplicaciones de pintura, manchas de óxido, de grasa o de humedad, imperfecciones ni eflorescencias.

*Condiciones ambientales que han de cumplirse durante la ejecución de la unidad de obra*
Se suspenderán los trabajos cuando la temperatura ambiente sea inferior a 7°C o superior a 35°C o la humedad ambiental sea superior al 80%.

*Fases del proceso de ejecución*
Preparación del soporte. Aplicación de una mano de fondo. Aplicación de dos manos de acabado.

*Condiciones de terminación del proceso de ejecución*
Tendrá buen aspecto.

*Conservación y mantenimiento*
Se protegerá el revestimiento recién ejecutado.

*Criterio de medición en obra y condiciones de abono*
Se medirá la superficie realmente ejecutada según especificaciones de Proyecto, con el mismo criterio que el soporte base.

*Criterio de valoración económica*
El precio incluye la protección de los elementos del entorno que puedan verse afectados durante los trabajos y la resolución de puntos singulares.

| Medición | Uds. | Largo | Parcial |
|---|---|---|---|
| A jusificar en obra | 1 | 50.000 | 50.000 |
| Total |  |  | 50 |

## 04 Aislamientos, impermeabilizaciones y revestimientos
Importe: 41195.13

**NKF020** m² Aislamiento térmico en cerramientos en cámara de aire en espacio bajo cubierta, rellenando el interior de la cámara de aire de 120 mm de espesor medio, por insuflación, desde el exterior, de nódulos de lana mineral Insuver "ISOVER" o similar, según UNE-EN 14064-1, no aptos como soporte nutritivo para el desarrollo de hongos ni bacterias, densidad 50 kg/m³ y conductividad térmica 0,035 W/(mK). (04/09/2023)
189 m² × 37.77 (38.9 con costes indirectos) = 7352.10

| Código | Ud | Descripción | Rendimiento | Precio | Importe |
|---|---|---|---|---|---|
| mt16lvi100a | kg | Nódulos de lana mineral Insuver "ISOVER" o similar, según UNE-EN 14064-1, no aptos como soporte nutritivo para el desarrollo de hongos ni bacterias, densidad 50 kg/m³ y conductividad térmica 0,035 W/(mK), Euroclase A1 de reacción al fuego según UNE-EN 13501-1, capacidad de absorción de agua a corto plazo <=1 kg/m², calor específico 800 J/kgK y factor de resistencia a la difusión del vapor de agua 1; para relleno de cámaras por insuflación. (material) | 6 | 3.877 | 23.26 |
| mt09moe080a | kg | Mortero de cemento, color gris, compuesto de cemento, áridos seleccionados y aditivos, tipo GP CSIII W2 según UNE-EN 998-1. (material) | 0.6 | 0.303 | 0.18 |
| mq08mpa010 | h | Maquinaria para insuflación de aislamiento en cámaras de aire. (maquinaria) | 0.115 | 19.049 | 2.19 |
| mo030 | h | Oficial 1ª aplicador de productos aislantes. (mano de obra) | 0.21 | 27.679 | 5.81 |
| mo068 | h | Ayudante aplicador de productos aislantes. (mano de obra) | 0.21 | 26.603 | 5.59 |
| % | % | Costes directos complementarios | 2 % | 37.03 | 0.74 |
|  |  | Total |  |  | 37.77 |

Residuos:
- colocación: mt16lvi100a; factor de residuo 0.03
- colocación: mt09moe080a; factor de residuo 0.044

*Características técnicas*
Aislamiento térmico en cerramientos de doble hoja de fábrica, rellenando el interior de la cámara de aire de 120 mm de espesor medio, por insuflación, desde el exterior, de nódulos de lana mineral Insuver "ISOVER", según UNE-EN 14064-1, no aptos como soporte nutritivo para el desarrollo de hongos ni bacterias, densidad 50 kg/m³ y conductividad térmica 0,035 W/(mK).

*Normativa de aplicación*
Ejecución:
- CTE. DB-HE Ahorro de energía
- EN 14064-2. Thermal insulation products for buildings. In-situ formed loose-fill mineral wool (MW) products. Part 2: Specification for the installed products.

*Criterio de medición en Proyecto*
Superficie medida según documentación gráfica de Proyecto.

*Condiciones que ha de cumplir el soporte antes de comenzar la ejecución de la unidad de obra*
Se comprobará que la cámara de aire no contiene elementos que puedan obstruir su posterior llenado.

*Condiciones ambientales que han de cumplirse durante la ejecución de la unidad de obra*
Se suspenderán los trabajos cuando la temperatura sea inferior a 5°C o superior a 45°C. La humedad relativa será inferior al 85%.

*Condiciones a exigir al contratista antes de comenzar la ejecución de la unidad de obra*
La puesta en obra del sistema sólo podrá ser realizada por empresas especializadas y cualificadas, reconocidas por el fabricante y bajo su control técnico, siguiendo en todo momento las especificaciones del fabricante.

*Fases del proceso de ejecución*
Inspección endoscópica de la cámara de aire. Replanteo y realización de los taladros en el paramento. Protección de los elementos del entorno que puedan verse afectados durante los trabajos de insuflación. Insuflación del aislamiento. Golpeo del paramento para facilitar el asentamiento del aislante. Tapado de los taladros. Limpieza final.

*Condiciones de terminación del proceso de ejecución*
El volumen de la cámara de aire quedará completamente lleno.

*Criterio de medición en obra y condiciones de abono*
Se medirá la superficie realmente ejecutada según especificaciones de Proyecto.

| Medición | Uds. | Largo | Parcial |
|---|---|---|---|
| Cubierta 3 | 1 | 189.000 | 189.000 |
| Total |  |  | 189 |

**NAN220** m² Aislamiento térmico por el interior de cubiertas inclinadas de estructura de madera, sobre espacio habitable, formado por: una primera capa de manta ligera de lana de vidrio, IBR Velo "ISOVER" o similar, revestida por una de sus caras con un velo de vidrio que aumenta su resistencia a tracción, de 60 mm de espesor, según UNE-EN 13162, resistencia térmica 1,3 m²K/W, conductividad térmica 0,044 W/(mK) y una segunda capa de manta ligera de lana de vidrio, IBR Velo "ISOVER" o similar, revestida por una de sus caras con un velo de vidrio que aumenta su resistencia a tracción, de 60 mm de espesor, según UNE-EN 13162, resistencia térmica 1,3 m²K/W, conductividad térmica 0,044 W/(mK). Incluso lámina de difusión variable de poliamida, con armadura de polipropileno, Vario KM Duplex UV "ISOVER" o similar, formada por un film de poliamida con un velo no tejido en su dorso, de 200 µm de espesor, cinta autoadhesiva Vario KB1 "ISOVER", para sellado de juntas y cartucho de sellador de juntas, Vario Double Fit "ISOVER" o similar, de 350 ml, para la estanqueidad periférica de barreras de vapor. (04/09/2023)
524.61 m² × 33.65 (34.66 con costes indirectos) = 18182.98
Aislamiento térmico por el interior de cubiertas inclinadas de estructura de madera, sobre espacio habitable, formado por: una primera capa de manta ligera de lana de vidrio, IBR Velo "ISOVER" o similar, revestida por una de sus caras con un velo de vidrio que aumenta su resistencia a tracción, de 60 mm de espesor, según UNE-EN 13162, resistencia térmica 1,3 m²K/W, conductividad térmica 0,044 W/(mK) y una segunda capa de manta ligera de lana de vidrio, IBR Velo "ISOVER" o similar, revestida por una de sus caras con un velo de vidrio que aumenta su resistencia a tracción, de 60 mm de espesor, según UNE-EN 13162, resistencia térmica 1,3 m²K/W, conductividad térmica 0,044 W/(mK). Incluso lámina de difusión variable de poliamida, con armadura de polipropileno, Vario KM Duplex UV "ISOVER" o similar, formada por un film de poliamida con un velo no tejido en su dorso, de 200 µm de espesor, cinta autoadhesiva Vario KB1 "ISOVER" o similar, para sellado de juntas y cartucho de sellador de juntas, Vario Double Fit "ISOVER" o similar, de 350 ml, para la estanqueidad periférica de barreras de vapor.

| Código | Ud | Descripción | Rendimiento | Precio | Importe |
|---|---|---|---|---|---|
| mt16lvi010abb | m² | Manta ligera de lana de vidrio, IBR Velo "ISOVER" o similar, revestida por una de sus caras con un velo de vidrio que aumenta su resistencia a tracción, de 60 mm de espesor, según UNE-EN 13162, resistencia térmica 1,3 m²K/W, conductividad térmica 0,044 W/(mK), Euroclase A1 de reacción al fuego según UNE-EN 13501-1, capacidad de absorción de agua a corto plazo <=1 kg/m² y factor de resistencia a la difusión del vapor de agua 1. (material) | 2.1 | 5.053 | 10.61 |
| mt15qso010a | m² | Lámina de difusión variable de poliamida, con armadura de polipropileno, Vario KM Duplex UV "ISOVER", de 0,2 mm de espesor, de 0,3 a 5 m de espesor de aire equivalente frente a la difusión de vapor de agua, según UNE-EN 1931, Euroclase E de reacción al fuego según UNE-EN 13501-1; suministrada en rollos de 1,50x50 m. (material) | 1.1 | 5.128 | 5.64 |
| mt15qso030a | m | Cinta autoadhesiva Vario KB1 "ISOVER" o similar, para sellado de juntas. (material) | 1.1 | 1.575 | 1.73 |
| mt15qso020a | Ud | Cartucho de sellador de juntas, Vario Double Fit "ISOVER" o similar, de 350 ml, para la estanqueidad periférica de barreras de vapor. (material) | 0.06 | 13.345 | 0.80 |
| mo054 | h | Oficial 1ª montador de aislamientos. (mano de obra) | 0.245 | 28.429 | 6.97 |
| mo101 | h | Ayudante montador de aislamientos. (mano de obra) | 0.272 | 26.603 | 7.24 |
| % | % | Costes directos complementarios | 2 % | 32.99 | 0.66 |
|  |  | Total |  |  | 33.65 |

Residuos:
- colocación: mt16lvi010abb; factor de residuo 0.048
- colocación: mt15qso010a; factor de residuo 0.035
- colocación: mt15qso030a Cinta autoadhesiva Vario KB1 "ISOVER" o similar, para sellado de juntas; factor de residuo 0.0275
- colocación: mt15qso020a; factor de residuo 0.03

*Características técnicas*
Aislamiento térmico por el interior de cubiertas inclinadas de estructura de madera, sobre espacio habitable, con una primera capa de manta ligera de lana de vidrio, IBR Velo "ISOVER", revestida por una de sus caras con un velo de vidrio que aumenta su resistencia a tracción, de 60 mm de espesor, según UNE-EN 13162, resistencia térmica 1,3 m²K/W, conductividad térmica 0,044 W/(mK) y una segunda capa de manta ligera de lana de vidrio, IBR Velo "ISOVER", revestida por una de sus caras con un velo de vidrio que aumenta su resistencia a tracción, de 60 mm de espesor, según UNE-EN 13162, resistencia térmica 1,3 m²K/W, conductividad térmica 0,044 W/(mK). Incluso lámina de difusión variable de poliamida, con armadura de polipropileno, Vario KM Duplex UV "ISOVER", formada por un film de poliamida con un velo no tejido en su dorso, de 200 µm de espesor, cinta autoadhesiva Vario KB1 "ISOVER", para sellado de juntas y cartucho de sellador de juntas, Vario Double Fit "ISOVER", de 350 ml, para la estanqueidad periférica de barreras de vapor.

*Normativa de aplicación*
Ejecución: CTE. DB-HS Salubridad.

*Criterio de medición en Proyecto*
Superficie medida según documentación gráfica de Proyecto.

*Condiciones que ha de cumplir el soporte antes de comenzar la ejecución de la unidad de obra*
Se comprobará que la cubierta es estanca e impermeable al agua de lluvia y que la estructura de madera está seca.

*Fases del proceso de ejecución*
Corte y preparación del aislamiento. Colocación del aislamiento. Colocación de la lámina para el control del vapor. Colocación de la cinta adhesiva. Aplicación del adhesivo de sellado.

*Condiciones de terminación del proceso de ejecución*
El aislamiento de la totalidad de la superficie será homogéneo. No existirán puentes térmicos.

*Criterio de medición en obra y condiciones de abono*
Se medirá la superficie realmente ejecutada según especificaciones de Proyecto.

| Medición | Uds. | Largo | Parcial |
|---|---|---|---|
| Cubierta 1 | 1 | 28.550 | 28.550 |
| Cubierta 2 | 1 | 496.060 | 496.060 |
| Total |  |  | 524.61 |

**NAL030** m² Aislamiento termoacústico, con poliestireno expandido, de 35 mm de espesor. (04/09/2023)
1 m² × 14.03 (14.45 con costes indirectos) = 14.45
Aislamiento termoacústico, formado por panel rígido de poliestireno expandido, Grafipol Termoimpact "VALERO" o similar, según UNE-EN 13163, de superficie lisa y mecanizado lateral recto, de 35 mm de espesor, resistencia térmica 1,15 m²K/W, conductividad térmica 0,03 W/(mK), colocado a tope, simplemente apoyado, cubierto con film de polietileno de 0,2 mm de espesor y desolidarización perimetral realizada con el mismo material aislante, preparado para recibir una base de pavimento de mortero u hormigón. Incluso cinta autoadhesiva para sellado de juntas.

| Código | Ud | Descripción | Rendimiento | Precio | Importe |
|---|---|---|---|---|---|
| mt16pel060Ukd | m² | Panel rígido de poliestireno expandido, Grafipol Termoimpact "VALERO" o similar, según UNE-EN 13163, de superficie lisa y mecanizado lateral recto, de 35 mm de espesor, resistencia térmica 1,15 m²K/W, conductividad térmica 0,03 W/(mK), Euroclase E de reacción al fuego según UNE-EN 13501-1, con código de designación EPS-EN 13163-T3-L3-W2-S5-P10-TR200-DS(N)2-BS150-CS(10)100; proporcionando una reducción del nivel global de presión de ruido de impactos de 29 dB. (material) | 1.1 | 7.367 | 8.10 |
| mt16png010d | m² | Film de polietileno de 0,2 mm de espesor y 184 g/m² de masa superficial. (material) | 1.1 | 0.538 | 0.59 |
| mt16aaa030 | m | Cinta autoadhesiva para sellado de juntas. (material) | 0.4 | 0.401 | 0.16 |
| mo054 | h | Oficial 1ª montador de aislamientos. | 0.089 | 28.429 | 2.53 |
| mo101 | h | Ayudante montador de aislamientos. | 0.089 | 26.603 | 2.37 |
| % | % | Costes directos complementarios | 2 % | 13.75 | 0.28 |
|  |  | Total |  |  | 14.03 |

Residuos:
- colocación: mt16pel060Ukd; factor de residuo 0.048
- colocación: mt16png010d Film de polietileno de 0,2 mm de espesor y 184 g/m² de masa superficial; factor de residuo 0.06
- colocación: mt16aaa030 Cinta autoadhesiva para sellado de juntas; factor de residuo 0.07

*Características técnicas*
Aislamiento termoacústico de suelos flotantes, formado por panel rígido de poliestireno expandido, Grafipol Termoimpact "VALERO", según UNE-EN 13163, de superficie lisa y mecanizado lateral recto, de 35 mm de espesor, resistencia térmica 1,15 m²K/W, conductividad térmica 0,03 W/(mK), cubierto con film de polietileno de 0,2 mm de espesor y desolidarización perimetral realizada con el mismo material aislante. Colocación en obra: a tope, simplemente apoyado, preparado para recibir una base de pavimento de mortero u hormigón. Incluso cinta autoadhesiva para sellado de juntas.

*Normativa de aplicación*
Ejecución: CTE. DB-HE Ahorro de energía.

*Criterio de medición en Proyecto*
Superficie medida según documentación gráfica de Proyecto.

*Condiciones que ha de cumplir el soporte antes de comenzar la ejecución de la unidad de obra*
Se comprobará que la superficie soporte presenta una estabilidad dimensional, flexibilidad, resistencia mecánica y planeidad adecuadas, que garanticen la idoneidad del procedimiento de colocación seleccionado.

*Fases del proceso de ejecución*
Limpieza y preparación de la superficie soporte. Replanteo y corte del aislamiento. Colocación del aislamiento. Colocación del film de polietileno. Sellado de juntas del film de polietileno.

*Condiciones de terminación del proceso de ejecución*
El aislamiento de la totalidad de la superficie será homogéneo.

*Conservación y mantenimiento*
El aislamiento se protegerá, después de su colocación, de los impactos, presiones u otras acciones que lo pudieran alterar, hasta que se realice la base de pavimento.

*Criterio de medición en obra y condiciones de abono*
Se medirá la superficie realmente ejecutada según especificaciones de Proyecto.

| Medición | Uds. | Largo | Ancho | Parcial |
|---|---|---|---|---|
| Canalón B | 1 | 1.000 | 1.000 | 1.000 |
| Total |  |  |  | 1 |

**NAL030b** m² Aislamiento termoacústico, con poliestireno expandido, de 45 mm de espesor. (04/09/2023)
55.454 m² × 16.36 (16.85 con costes indirectos) = 934.40
Aislamiento termoacústico, formado por panel rígido de poliestireno expandido, Grafipol Termoimpact "VALERO" o similar, según UNE-EN 13163, de superficie lisa y mecanizado lateral recto, de 45 mm de espesor, resistencia térmica 1,5 m²K/W, conductividad térmica 0,03 W/(mK), colocado a tope, simplemente apoyado, cubierto con film de polietileno de 0,2 mm de espesor y desolidarización perimetral realizada con el mismo material aislante, preparado para recibir una base de pavimento de mortero u hormigón. Incluso cinta autoadhesiva para sellado de juntas.

| Código | Ud | Descripción | Rendimiento | Precio | Importe |
|---|---|---|---|---|---|
| mt16pel060Uqd | m² | Panel rígido de poliestireno expandido, Grafipol Termoimpact "VALERO" o similar, según UNE-EN 13163, de superficie lisa y mecanizado lateral recto, de 45 mm de espesor, resistencia térmica 1,5 m²K/W, conductividad térmica 0,03 W/(mK), Euroclase E de reacción al fuego según UNE-EN 13501-1, con código de designación EPS-EN 13163-T3-L3-W2-S5-P10-TR200-DS(N)2-BS150-CS(10)100; proporcionando una reducción del nivel global de presión de ruido de impactos de 29 dB. (material) | 1.1 | 9.444 | 10.39 |
| mt16png010d | m² | Film de polietileno de 0,2 mm de espesor y 184 g/m² de masa superficial. | 1.1 | 0.538 | 0.59 |
| mt16aaa030 | m | Cinta autoadhesiva para sellado de juntas. | 0.4 | 0.401 | 0.16 |
| mo054 | h | Oficial 1ª montador de aislamientos. | 0.089 | 28.429 | 2.53 |
| mo101 | h | Ayudante montador de aislamientos. | 0.089 | 26.603 | 2.37 |
| % | % | Costes directos complementarios | 2 % | 16.04 | 0.32 |
|  |  | Total |  |  | 16.36 |

Residuos:
- colocación: mt16pel060Uqd; factor de residuo 0.048
- colocación: mt16png010d Film de polietileno de 0,2 mm de espesor y 184 g/m² de masa superficial; factor de residuo 0.06
- colocación: mt16aaa030 Cinta autoadhesiva para sellado de juntas; factor de residuo 0.07

*Características técnicas*
Aislamiento termoacústico de suelos flotantes, formado por panel rígido de poliestireno expandido, Grafipol Termoimpact "VALERO", según UNE-EN 13163, de superficie lisa y mecanizado lateral recto, de 45 mm de espesor, resistencia térmica 1,5 m²K/W, conductividad térmica 0,03 W/(mK), cubierto con film de polietileno de 0,2 mm de espesor y desolidarización perimetral realizada con el mismo material aislante. Colocación en obra: a tope, simplemente apoyado, preparado para recibir una base de pavimento de mortero u hormigón. Incluso cinta autoadhesiva para sellado de juntas.

*Normativa de aplicación*
Ejecución: CTE. DB-HE Ahorro de energía.

*Criterio de medición en Proyecto*
Superficie medida según documentación gráfica de Proyecto.

*Condiciones que ha de cumplir el soporte antes de comenzar la ejecución de la unidad de obra*
Se comprobará que la superficie soporte presenta una estabilidad dimensional, flexibilidad, resistencia mecánica y planeidad adecuadas, que garanticen la idoneidad del procedimiento de colocación seleccionado.

*Fases del proceso de ejecución*
Limpieza y preparación de la superficie soporte. Replanteo y corte del aislamiento. Colocación del aislamiento. Colocación del film de polietileno. Sellado de juntas del film de polietileno.

*Condiciones de terminación del proceso de ejecución*
El aislamiento de la totalidad de la superficie será homogéneo.

*Conservación y mantenimiento*
El aislamiento se protegerá, después de su colocación, de los impactos, presiones u otras acciones que lo pudieran alterar, hasta que se realice la base de pavimento.

*Criterio de medición en obra y condiciones de abono*
Se medirá la superficie realmente ejecutada según especificaciones de Proyecto.

| Medición | Uds. | Largo | Ancho | Parcial |
|---|---|---|---|---|
| Canalón A | 1 | 43.040 | 0.250 | 10.760 |
| Canalón B | 1 | 44.600 | 0.450 | 20.070 |
| Alero | 1 | 41.040 | 0.600 | 24.624 |
| Total |  |  |  | 55.454 |

**RYP006** m² Preparación de superficie metálica, con capas de pintura en mal estado, mediante la aplicación con brocha de 0,32 l/m² de decapante, impregnando la pintura existente, eliminándola con espátula una vez reblandecida y limpieza posterior con disolvente hasta eliminar los restos del decapante, para proceder posteriormente a su repintado. Incluso p/p de lijado, resituación de cableado y pequeñas reparaciones de chapa, soldadura y modificación de trampilla de escalera de acceso a cubierta. (04/09/2023)
287.272 m² × 29.3 (30.18 con costes indirectos) = 8669.87

| Código | Ud | Descripción | Rendimiento | Precio | Importe |
|---|---|---|---|---|---|
| mt27smm010 | l | Decapante biodegradable en gel, para eliminar todo tipo de barnices, pinturas y esmaltes, antiguos o recientes, aplicados sobre superficies metálicas. (material) | 0.28 | 37.435 | 10.48 |
| mt27wad140a | l | Disolvente, formulado a base de una mezcla de hidrocarburos aromáticos, ésteres y cetonas. (material) | 0.08 | 6.741 | 0.54 |
| mo038 | h | Oficial 1ª pintor. | 0.64 | 27.679 | 17.71 |
| % | % | Costes directos complementarios | 2 % | 28.73 | 0.57 |
|  |  | Total |  |  | 29.3 |

Residuos:
- colocación: mt27smm010; factor de residuo 0.0275

*Características técnicas*
Preparación de superficie metálica, con capas de pintura en mal estado, mediante la aplicación con brocha de 0,32 l/m² de decapante, impregnando la pintura existente, eliminándola con espátula una vez reblandecida y limpieza posterior con disolvente hasta eliminar los restos del decapante, para proceder posteriormente a su repintado.

*Criterio de medición en Proyecto*
Superficie medida según documentación gráfica de Proyecto.

*Fases del proceso de ejecución*
Aplicación del decapante. Eliminación de la pintura existente. Limpieza de la superficie.

*Condiciones de terminación del proceso de ejecución*
La superficie quedará preparada para la aplicación de una nueva pintura.

*Criterio de medición en obra y condiciones de abono*
Se medirá la superficie realmente ejecutada según especificaciones de Proyecto.

| Medición | Uds. | Largo | Ancho | Alto | Parcial |
|---|---|---|---|---|---|
| IPE 16 | 16 | 0.640 | 1.100 |  | 11.264 |
|  | 16 | 0.640 | 1.700 |  | 17.408 |
| Cuadradillos y pletinas | 12 | 0.320 | 20.000 |  | 76.800 |
| Chapa deploye | 2 |  | 11.000 | 1.900 | 41.800 |
|  | 2 |  | 20.000 | 3.500 | 140.000 |
| Total |  |  |  |  | 287.272 |

**RNE010** m² Aplicación manual de dos manos de esmalte sintético de secado rápido, a base de resinas alquídicas, Esmalte Sintético Secado Rápido Brillante "REVETÓN" o similar, color blanco, acabado brillante, (rendimiento: 0,077 l/m² cada mano); previa aplicación de una mano de imprimación sintética antioxidante de secado rápido, a base de resinas alquídicas, Imprimación Secado Rápido "REVETÓN" o similar, color gris, acabado mate (rendimiento: 0,125 l/m²), sobre viga formada por piezas simples de perfiles laminados de acero. (04/09/2023)
287.272 m² × 20.42 (21.03 con costes indirectos) = 6041.33

| Código | Ud | Descripción | Rendimiento | Precio | Importe |
|---|---|---|---|---|---|
| mt27pmr010g | l | Imprimación sintética antioxidante de secado rápido, Imprimación Secado Rápido "REVETÓN" o similar, color gris, acabado mate, a base de resinas alquídicas, pigmentos orgánicos, pigmentos inorgánicos, pigmentos antioxidantes y disolvente formulado a base de una mezcla de hidrocarburos, para aplicar con brocha, rodillo o pistola sobre superficies metálicas. (material) | 0.125 | 4.215 | 0.53 |
| mt27eer030o | l | Esmalte sintético de secado rápido, para exterior, Esmalte Sintético Secado Rápido Brillante "REVETÓN" o similar, color blanco, acabado brillante, a base de resinas alquídicas, pigmentos orgánicos, pigmentos inorgánicos, pigmentos antioxidantes y disolvente formulado a base de una mezcla de hidrocarburos, para aplicar con brocha, rodillo o pistola sobre superficies metálicas. (material) | 0.155 | 17.961 | 2.78 |
| mo038 | h | Oficial 1ª pintor. | 0.497 | 27.679 | 13.76 |
| mo076 | h | Ayudante pintor. | 0.111 | 26.603 | 2.95 |
| % | % | Costes directos complementarios | 2 % | 20.02 | 0.40 |
|  |  | Total |  |  | 20.42 |

Residuos:
- colocación: mt27pmr010g; factor de residuo 0.06
- colocación: mt27eer030o; factor de residuo 0.0275

*Características técnicas*
Aplicación manual de dos manos de esmalte sintético de secado rápido, a base de resinas alquídicas, color blanco, acabado brillante, (rendimiento: 0,077 l/m² cada mano); previa aplicación de una mano de imprimación sintética antioxidante de secado rápido, a base de resinas alquídicas, color gris, acabado mate (rendimiento: 0,125 l/m²), sobre viga formada por piezas simples de perfiles laminados de acero.

*Normativa de aplicación*
Ejecución: NTE-RPP. Revestimientos de paramentos: Pinturas.

*Criterio de medición en Proyecto*
Superficie medida según documentación gráfica de Proyecto.

*Condiciones que ha de cumplir el soporte antes de comenzar la ejecución de la unidad de obra*
Se comprobará que la superficie soporte está limpia de óxidos, seca, libre de aceites, grasas o cualquier resto de suciedad que pudiera perjudicar a la adherencia del producto.

*Condiciones ambientales que han de cumplirse durante la ejecución de la unidad de obra*
Se suspenderán los trabajos cuando la temperatura ambiente sea inferior a 5°C, llueva o nieve.

*Fases del proceso de ejecución*
Preparación y limpieza de la superficie soporte. Aplicación de una mano de imprimación. Aplicación de dos manos de acabado.

*Condiciones de terminación del proceso de ejecución*
Tendrá buen aspecto.

*Conservación y mantenimiento*
Se protegerá frente al polvo durante el tiempo de secado y, posteriormente, frente a acciones químicas y mecánicas.

*Criterio de medición en obra y condiciones de abono*
Se medirá la superficie realmente ejecutada según especificaciones de Proyecto.

| Medición | Uds. | Largo | Ancho | Alto | Parcial |
|---|---|---|---|---|---|
| IPE 16 | 16 | 0.640 | 1.100 |  | 11.264 |
|  | 16 | 0.640 | 1.700 |  | 17.408 |
| Cuadradillos y pletinas | 12 | 0.320 | 20.000 |  | 76.800 |
| Chapa deploye | 2 |  | 11.000 | 1.900 | 41.800 |
|  | 2 |  | 20.000 | 3.500 | 140.000 |
| Total |  |  |  |  | 287.272 |

## 05 Cubiertas
Importe: 335403.1

**EME020** m Vigueta de madera aserrada, de 100x175 mm de sección. (04/09/2023)
753.6 m × 24.49 (25.22 con costes indirectos) = 19005.79
Vigueta de madera aserrada de pino silvestre (Pinus sylvestris) procedente de España, de 100x175 mm de sección, clase resistente C18 según UNE-EN 338 y UNE-EN 1912, calidad estructural MEG según UNE 56544; para clase de uso 2 según UNE-EN 335, con protección frente a agentes bióticos que se corresponde con la clase de penetración NP1 según UNE-EN 351-1, con acabado cepillado. Adaptada mediante cepillado a pendientes y curvatura de la cubierta. Colocación en obra atornillada a estructura soporte.

| Código | Ud | Descripción | Rendimiento | Precio | Importe |
|---|---|---|---|---|---|
| mt07mee100gax1cga | m³ | Madera aserrada de pino silvestre (Pinus sylvestris) procedente de España para viguetas, de hasta 5 m de longitud, de 100x175 mm de sección, clase resistente C18 según UNE-EN 338 y UNE-EN 1912, calidad estructural MEG según UNE 56544; para clase de uso 2 según UNE-EN 335, con protección frente a agentes bióticos que se corresponde con la clase de penetración NP1 según UNE-EN 351-1, con acabado cepillado. (material) | 0.018 | 860.823 | 15.49 |
| mt07emr116ac | Ud | Tornillo de cabeza avellanada, de 6 mm de diámetro y 160 mm de longitud, de acero galvanizado. (material) | 5 | 0.413 | 2.07 |
| mo048 | h | Oficial 1ª montador de estructura de madera. (mano de obra) | 0.151 | 28.817 | 4.35 |
| mo095 | h | Ayudante montador de estructura de madera. (mano de obra) | 0.076 | 27.679 | 2.10 |
| % | % | Costes directos complementarios | 2 % | 24.01 | 0.48 |
|  |  | Total |  |  | 24.49 |

Residuos:
- colocación: mt07mee100gax1cga; factor de residuo 0.0015
- colocación: mt07emr116ac Tornillo de cabeza avellanada, de 6 mm de diámetro y 160 mm de longitud, de acero galvanizado; factor de residuo 0.037526315789474

*Medidas para asegurar la compatibilidad entre los diferentes productos, elementos y sistemas constructivos que componen la unidad de obra.*
Se evitará el contacto directo de la madera con el cemento y la cal.

*Características técnicas*
Vigueta de madera aserrada de pino silvestre (Pinus sylvestris) procedente de España, de 100x175 mm de sección, clase resistente C18 según UNE-EN 338 y UNE-EN 1912, calidad estructural MEG según UNE 56544; para clase de uso 2 según UNE-EN 335, con protección frente a agentes bióticos que se corresponde con la clase de penetración NP1 según UNE-EN 351-1, con acabado cepillado. Colocación en obra: con piezas metálicas herrajes de acero galvanizado tipo DX51D+Z275N y tornillos rosca-chapa de acero cincado.

*Normativa de aplicación*
Ejecución: CTE. DB-SE-M Seguridad estructural: Madera.

*Criterio de medición en Proyecto*
Longitud medida según documentación gráfica de Proyecto, incluyendo las entregas.

*Condiciones que ha de cumplir el soporte antes de comenzar la ejecución de la unidad de obra*
El contenido de humedad de la madera será el de equilibrio higroscópico antes de su utilización en obra.

*Fases del proceso de ejecución*
Replanteo y marcado de ejes, en los puntos de apoyo de la vigueta. Colocación y fijación provisional de la vigueta. Aplomado y nivelación. Ejecución de las uniones.

*Condiciones de terminación del proceso de ejecución*
Las cargas se transmitirán correctamente a la estructura. El acabado superficial será el adecuado para el posterior tratamiento de protección.

*Conservación y mantenimiento*
Se evitará la actuación sobre el elemento de acciones mecánicas no previstas en el cálculo.

*Criterio de medición en obra y condiciones de abono*
Se medirá la longitud realmente ejecutada según especificaciones de Proyecto, incluyendo las entregas. Se consideran incluidos todos los elementos integrantes de la estructura señalados en los planos y detalles del Proyecto.

| Medición | Uds. | Largo | Parcial |
|---|---|---|---|
| CUBIERTA 2 |  |  |  |
| - Paralelos a pendiente | 2 | 43.000 | 86.000 |
|  | 1 | 44.000 | 44.000 |
|  | 5 | 44.800 | 224.000 |
| - Perpendiculares a pendiente | 296 | 1.350 | 399.600 |
| Total |  |  | 753.6 |

**EME020d** m Vigueta de madera aserrada, de canto variable de 100x180/20 mm de sección. (04/09/2023)
70.2 m × 19.89 (20.49 con costes indirectos) = 1438.40
Vigueta de madera aserrada de pino silvestre (Pinus sylvestris) procedente de España, de canto variable de 100x180/20 mm de sección, clase resistente C18 según UNE-EN 338 y UNE-EN 1912, calidad estructural MEG según UNE 56544; para clase de uso 2 según UNE-EN 335, con protección frente a agentes bióticos que se corresponde con la clase de penetración NP1 según UNE-EN 351-1, con acabado cepillado. Colocación en obra atornillada a estructura soporte.

| Código | Ud | Descripción | Rendimiento | Precio | Importe |
|---|---|---|---|---|---|
| mt07mee100gay1cga | m³ | Madera aserrada de pino silvestre (Pinus sylvestris) procedente de España para viguetas, de hasta 5 m de longitud, de 100x180/20 mm de sección, clase resistente C18 según UNE-EN 338 y UNE-EN 1912, calidad estructural MEG según UNE 56544; para clase de uso 2 según UNE-EN 335, con protección frente a agentes bióticos que se corresponde con la clase de penetración NP1 según UNE-EN 351-1, con acabado cepillado. (material) | 0.011 | 860.823 | 9.47 |
| mt07emr116ac | Ud | Tornillo de cabeza avellanada, de 6 mm de diámetro y 160 mm de longitud, de acero galvanizado. | 5 | 0.413 | 2.07 |
| mo048 | h | Oficial 1ª montador de estructura de madera. | 0.186 | 28.817 | 5.36 |
| mo095 | h | Ayudante montador de estructura de madera. | 0.094 | 27.679 | 2.60 |
| % | % | Costes directos complementarios | 2 % | 19.50 | 0.39 |
|  |  | Total |  |  | 19.89 |

Residuos:
- colocación: mt07mee100gay1cga; factor de residuo 0.0015
- colocación: mt07emr116ac Tornillo de cabeza avellanada, de 6 mm de diámetro y 160 mm de longitud, de acero galvanizado; factor de residuo 0.037526315789474

*Medidas para asegurar la compatibilidad entre los diferentes productos, elementos y sistemas constructivos que componen la unidad de obra.*
Se evitará el contacto directo de la madera con el cemento y la cal.

*Características técnicas*
Vigueta de madera aserrada de pino silvestre (Pinus sylvestris) procedente de España, de 100x180 mm de sección, clase resistente C18 según UNE-EN 338 y UNE-EN 1912, calidad estructural MEG según UNE 56544; para clase de uso 2 según UNE-EN 335, con protección frente a agentes bióticos que se corresponde con la clase de penetración NP1 según UNE-EN 351-1, con acabado cepillado. Colocación en obra: con piezas metálicas herrajes de acero galvanizado tipo DX51D+Z275N y tornillos rosca-chapa de acero cincado.

*Normativa de aplicación*
Ejecución: CTE. DB-SE-M Seguridad estructural: Madera.

*Criterio de medición en Proyecto*
Longitud medida según documentación gráfica de Proyecto, incluyendo las entregas.

*Condiciones que ha de cumplir el soporte antes de comenzar la ejecución de la unidad de obra*
El contenido de humedad de la madera será el de equilibrio higroscópico antes de su utilización en obra.

*Fases del proceso de ejecución*
Replanteo y marcado de ejes, en los puntos de apoyo de la vigueta. Colocación y fijación provisional de la vigueta. Aplomado y nivelación. Ejecución de las uniones.

*Condiciones de terminación del proceso de ejecución*
Las cargas se transmitirán correctamente a la estructura. El acabado superficial será el adecuado para el posterior tratamiento de protección.

*Conservación y mantenimiento*
Se evitará la actuación sobre el elemento de acciones mecánicas no previstas en el cálculo.

*Criterio de medición en obra y condiciones de abono*
Se medirá la longitud realmente ejecutada según especificaciones de Proyecto, incluyendo las entregas. Se consideran incluidos todos los elementos integrantes de la estructura señalados en los planos y detalles del Proyecto.

| Medición | Uds. | Largo | Parcial |
|---|---|---|---|
| CUBIERTA 1 |  |  |  |
|  | 20 | 1.300 | 26.000 |
|  | 13 | 3.400 | 44.200 |
| Total |  |  | 70.2 |

**EME020b** m Vigueta de madera aserrada, de 100x200 mm de sección. (04/09/2023)
44.89 m × 27.19 (28.01 con costes indirectos) = 1257.37
Vigueta de madera aserrada de pino silvestre (Pinus sylvestris) procedente de España, de 100x200 mm de sección, clase resistente C18 según UNE-EN 338 y UNE-EN 1912, calidad estructural MEG según UNE 56544; para clase de uso 2 según UNE-EN 335, con protección frente a agentes bióticos que se corresponde con la clase de penetración NP1 según UNE-EN 351-1, con acabado cepillado. Colocación en obra atornillada a estructura soporte.

| Código | Ud | Descripción | Rendimiento | Precio | Importe |
|---|---|---|---|---|---|
| mt07mee100gaz1cga | m³ | Madera aserrada de pino silvestre (Pinus sylvestris) procedente de España para viguetas, de hasta 5 m de longitud, de 100x200 mm de sección, clase resistente C18 según UNE-EN 338 y UNE-EN 1912, calidad estructural MEG según UNE 56544; para clase de uso 2 según UNE-EN 335, con protección frente a agentes bióticos que se corresponde con la clase de penetración NP1 según UNE-EN 351-1, con acabado cepillado. (material) | 0.02 | 860.823 | 17.22 |
| mt07emr116ac | Ud | Tornillo de cabeza avellanada, de 6 mm de diámetro y 160 mm de longitud, de acero galvanizado. | 5 | 0.413 | 2.07 |
| mo048 | h | Oficial 1ª montador de estructura de madera. | 0.172 | 28.817 | 4.96 |
| mo095 | h | Ayudante montador de estructura de madera. | 0.087 | 27.679 | 2.41 |
| % | % | Costes directos complementarios | 2 % | 26.66 | 0.53 |
|  |  | Total |  |  | 27.19 |

Residuos:
- colocación: mt07mee100gaz1cga; factor de residuo 0.0015
- colocación: mt07emr116ac Tornillo de cabeza avellanada, de 6 mm de diámetro y 160 mm de longitud, de acero galvanizado; factor de residuo 0.037526315789474

*Medidas para asegurar la compatibilidad entre los diferentes productos, elementos y sistemas constructivos que componen la unidad de obra.*
Se evitará el contacto directo de la madera con el cemento y la cal.

*Características técnicas*
Vigueta de madera aserrada de pino silvestre (Pinus sylvestris) procedente de España, de 100x200 mm de sección, clase resistente C18 según UNE-EN 338 y UNE-EN 1912, calidad estructural MEG según UNE 56544; para clase de uso 2 según UNE-EN 335, con protección frente a agentes bióticos que se corresponde con la clase de penetración NP1 según UNE-EN 351-1, con acabado cepillado. Colocación en obra: con piezas metálicas herrajes de acero galvanizado tipo DX51D+Z275N y tornillos rosca-chapa de acero cincado.

*Normativa de aplicación*
Ejecución: CTE. DB-SE-M Seguridad estructural: Madera.

*Criterio de medición en Proyecto*
Longitud medida según documentación gráfica de Proyecto, incluyendo las entregas.

*Condiciones que ha de cumplir el soporte antes de comenzar la ejecución de la unidad de obra*
El contenido de humedad de la madera será el de equilibrio higroscópico antes de su utilización en obra.

*Fases del proceso de ejecución*
Replanteo y marcado de ejes, en los puntos de apoyo de la vigueta. Colocación y fijación provisional de la vigueta. Aplomado y nivelación. Ejecución de las uniones.

*Condiciones de terminación del proceso de ejecución*
Las cargas se transmitirán correctamente a la estructura. El acabado superficial será el adecuado para el posterior tratamiento de protección.

*Conservación y mantenimiento*
Se evitará la actuación sobre el elemento de acciones mecánicas no previstas en el cálculo.

*Criterio de medición en obra y condiciones de abono*
Se medirá la longitud realmente ejecutada según especificaciones de Proyecto, incluyendo las entregas. Se consideran incluidos todos los elementos integrantes de la estructura señalados en los planos y detalles del Proyecto.

| Medición | Uds. | Largo | Parcial |
|---|---|---|---|
| CUBIERTA 2 |  |  |  |
| - Alero | 1 | 44.890 | 44.890 |
| Total |  |  | 44.89 |

**EME020f** m Vigueta de madera aserrada, de canto variable de 100x175/20 mm de sección. (04/09/2023)
151.7 m × 16.24 (16.73 con costes indirectos) = 2537.94
Vigueta de madera aserrada de pino silvestre (Pinus sylvestris) procedente de España, de canto variable de 100x175/20 mm de sección, clase resistente C18 según UNE-EN 338 y UNE-EN 1912, calidad estructural ME-2 según UNE 56544; para clase de uso 2 según UNE-EN 335, con protección frente a agentes bióticos que se corresponde con la clase de penetración NP1 según UNE-EN 351-1, con acabado cepillado. Colocación en obra atornillada a estructura soporte.

| Código | Ud | Descripción | Rendimiento | Precio | Importe |
|---|---|---|---|---|---|
| mt07mee100gaw1cga | m³ | Madera aserrada de pino silvestre (Pinus sylvestris) procedente de España para viguetas, de hasta 5 m de longitud, de 100x175/20 mm de sección, clase resistente C18 según UNE-EN 338 y UNE-EN 1912, calidad estructural MEG según UNE 56544; para clase de uso 2 según UNE-EN 335, con protección frente a agentes bióticos que se corresponde con la clase de penetración NP1 según UNE-EN 351-1, con acabado cepillado. (material) | 0.011 | 860.823 | 9.47 |
| mt07emr116ac | Ud | Tornillo de cabeza avellanada, de 6 mm de diámetro y 160 mm de longitud, de acero galvanizado. | 5 | 0.413 | 2.07 |
| mo048 | h | Oficial 1ª montador de estructura de madera. | 0.102 | 28.817 | 2.94 |
| mo095 | h | Ayudante montador de estructura de madera. | 0.052 | 27.679 | 1.44 |
| % | % | Costes directos complementarios | 2 % | 15.92 | 0.32 |
|  |  | Total |  |  | 16.24 |

Residuos:
- colocación: mt07mee100gaw1cga; factor de residuo 0.0015
- colocación: mt07emr116ac Tornillo de cabeza avellanada, de 6 mm de diámetro y 160 mm de longitud, de acero galvanizado; factor de residuo 0.037526315789474

*Medidas para asegurar la compatibilidad entre los diferentes productos, elementos y sistemas constructivos que componen la unidad de obra.*
Se evitará el contacto directo de la madera con el cemento y la cal.

*Características técnicas*
Vigueta de madera aserrada de pino silvestre (Pinus sylvestris) procedente de España, de 100x150 mm de sección, clase resistente C18 según UNE-EN 338 y UNE-EN 1912, calidad estructural MEG según UNE 56544; para clase de uso 2 según UNE-EN 335, con protección frente a agentes bióticos que se corresponde con la clase de penetración NP1 según UNE-EN 351-1, con acabado cepillado. Colocación en obra: con piezas metálicas herrajes de acero galvanizado tipo DX51D+Z275N y tornillos rosca-chapa de acero cincado.

*Normativa de aplicación*
Ejecución: CTE. DB-SE-M Seguridad estructural: Madera.

*Criterio de medición en Proyecto*
Longitud medida según documentación gráfica de Proyecto, incluyendo las entregas.

*Condiciones que ha de cumplir el soporte antes de comenzar la ejecución de la unidad de obra*
El contenido de humedad de la madera será el de equilibrio higroscópico antes de su utilización en obra.

*Fases del proceso de ejecución*
Replanteo y marcado de ejes, en los puntos de apoyo de la vigueta. Colocación y fijación provisional de la vigueta. Aplomado y nivelación. Ejecución de las uniones.

*Condiciones de terminación del proceso de ejecución*
Las cargas se transmitirán correctamente a la estructura. El acabado superficial será el adecuado para el posterior tratamiento de protección.

*Conservación y mantenimiento*
Se evitará la actuación sobre el elemento de acciones mecánicas no previstas en el cálculo.

*Criterio de medición en obra y condiciones de abono*
Se medirá la longitud realmente ejecutada según especificaciones de Proyecto, incluyendo las entregas. Se consideran incluidos todos los elementos integrantes de la estructura señalados en los planos y detalles del Proyecto.

| Medición | Uds. | Largo | Parcial |
|---|---|---|---|
| CUBIERTA 3 |  |  |  |
|  | 37 | 4.100 | 151.700 |
| Total |  |  | 151.7 |

**EME020e** m Vigueta de madera aserrada, de canto variable de 100x75/30 mm de sección. (04/09/2023)
44.2 m × 18.41 (18.96 con costes indirectos) = 838.03
Vigueta de madera aserrada de pino silvestre (Pinus sylvestris) procedente de España, de canto variable de 100x75/30 mm de sección, clase resistente C18 según UNE-EN 338 y UNE-EN 1912, calidad estructural MEG según UNE 56544; para clase de uso 2 según UNE-EN 335, con protección frente a agentes bióticos que se corresponde con la clase de penetración NP1 según UNE-EN 351-1, con acabado cepillado. Colocación en obra atornillada a estructura soporte.

| Código | Ud | Descripción | Rendimiento | Precio | Importe |
|---|---|---|---|---|---|
| mt07mee100gal1cga | m³ | Madera aserrada de pino silvestre (Pinus sylvestris) procedente de España para viguetas, de hasta 5 m de longitud, de 100x75/30 mm de sección, clase resistente C18 según UNE-EN 338 y UNE-EN 1912, calidad estructural MEG según UNE 56544; para clase de uso 2 según UNE-EN 335, con protección frente a agentes bióticos que se corresponde con la clase de penetración NP1 según UNE-EN 351-1, con acabado cepillado. (material) | 0.012 | 860.823 | 10.33 |
| mt07emr116ac | Ud | Tornillo de cabeza avellanada, de 6 mm de diámetro y 160 mm de longitud, de acero galvanizado. | 5 | 0.413 | 2.07 |
| mo048 | h | Oficial 1ª montador de estructura de madera. | 0.132 | 28.817 | 3.80 |
| mo095 | h | Ayudante montador de estructura de madera. | 0.067 | 27.679 | 1.85 |
| % | % | Costes directos complementarios | 2 % | 18.05 | 0.36 |
|  |  | Total |  |  | 18.41 |

Residuos:
- colocación: mt07mee100gal1cga; factor de residuo 0.0015
- colocación: mt07emr116ac Tornillo de cabeza avellanada, de 6 mm de diámetro y 160 mm de longitud, de acero galvanizado; factor de residuo 0.037526315789474

*Medidas para asegurar la compatibilidad entre los diferentes productos, elementos y sistemas constructivos que componen la unidad de obra.*
Se evitará el contacto directo de la madera con el cemento y la cal.

*Características técnicas*
Vigueta de madera aserrada de pino silvestre (Pinus sylvestris) procedente de España, de 75x150 mm de sección, clase resistente C18 según UNE-EN 338 y UNE-EN 1912, calidad estructural MEG según UNE 56544; para clase de uso 2 según UNE-EN 335, con protección frente a agentes bióticos que se corresponde con la clase de penetración NP1 según UNE-EN 351-1, con acabado cepillado. Colocación en obra: con piezas metálicas herrajes de acero galvanizado tipo DX51D+Z275N y tornillos rosca-chapa de acero cincado.

*Normativa de aplicación*
Ejecución: CTE. DB-SE-M Seguridad estructural: Madera.

*Criterio de medición en Proyecto*
Longitud medida según documentación gráfica de Proyecto, incluyendo las entregas.

*Condiciones que ha de cumplir el soporte antes de comenzar la ejecución de la unidad de obra*
El contenido de humedad de la madera será el de equilibrio higroscópico antes de su utilización en obra.

*Fases del proceso de ejecución*
Replanteo y marcado de ejes, en los puntos de apoyo de la vigueta. Colocación y fijación provisional de la vigueta. Aplomado y nivelación. Ejecución de las uniones.

*Condiciones de terminación del proceso de ejecución*
Las cargas se transmitirán correctamente a la estructura. El acabado superficial será el adecuado para el posterior tratamiento de protección.

*Conservación y mantenimiento*
Se evitará la actuación sobre el elemento de acciones mecánicas no previstas en el cálculo.

*Criterio de medición en obra y condiciones de abono*
Se medirá la longitud realmente ejecutada según especificaciones de Proyecto, incluyendo las entregas. Se consideran incluidos todos los elementos integrantes de la estructura señalados en los planos y detalles del Proyecto.

| Medición | Uds. | Largo | Parcial |
|---|---|---|---|
| CUBIERTA 3 |  |  |  |
| - Alero | 34 | 1.300 | 44.200 |
| Total |  |  | 44.2 |

**EME020c** m Vigueta de madera aserrada.90x70 mm (04/09/2023)
89.8 m × 9.55 (9.84 con costes indirectos) = 883.63
Vigueta de madera aserrada de pino silvestre (Pinus sylvestris) procedente de España, de 90x70 mm de sección, clase resistente C18 según UNE-EN 338 y UNE-EN 1912, calidad estructural ME-2 según UNE 56544; para clase de uso 2 según UNE-EN 335, con protección frente a agentes bióticos que se corresponde con la clase de penetración NP1 según UNE-EN 351-1, con acabado cepillado. Colocación en obra: simplemente apoyada.

| Código | Ud | Descripción | Rendimiento | Precio | Importe |
|---|---|---|---|---|---|
| mt07mee100gaj1bga | m³ | Madera aserrada de pino silvestre (Pinus sylvestris) procedente de España para viguetas, de hasta 5 m de longitud, de 70x70 mm de sección, clase resistente C18 según UNE-EN 338 y UNE-EN 1912, calidad estructural ME-2 según UNE 56544; para clase de uso 2 según UNE-EN 335, con protección frente a agentes bióticos que se corresponde con la clase de penetración NP1 según UNE-EN 351-1, con acabado cepillado. (material) | 0.006 | 860.823 | 5.16 |
| mt07emr116ac | Ud | Tornillo de cabeza avellanada, de 6 mm de diámetro y 160 mm de longitud, de acero galvanizado. | 5 | 0.413 | 2.07 |
| mo048 | h | Oficial 1ª montador de estructura de madera. | 0.05 | 28.817 | 1.44 |
| mo095 | h | Ayudante montador de estructura de madera. | 0.025 | 27.679 | 0.69 |
| % | % | Costes directos complementarios | 2 % | 9.36 | 0.19 |
|  |  | Total |  |  | 9.55 |

Residuos:
- colocación: mt07mee100gaj1bga; factor de residuo 0.0015
- colocación: mt07emr116ac Tornillo de cabeza avellanada, de 6 mm de diámetro y 160 mm de longitud, de acero galvanizado; factor de residuo 0.037526315789474

*Medidas para asegurar la compatibilidad entre los diferentes productos, elementos y sistemas constructivos que componen la unidad de obra.*
Se evitará el contacto directo de la madera con el cemento y la cal.

*Características técnicas*
Vigueta de madera aserrada de pino silvestre (Pinus sylvestris) procedente de España, de 70x140 mm de sección, clase resistente C18 según UNE-EN 338 y UNE-EN 1912, calidad estructural ME-2 según UNE 56544; para clase de uso 2 según UNE-EN 335, con protección frente a agentes bióticos que se corresponde con la clase de penetración NP1 según UNE-EN 351-1, con acabado cepillado. Colocación en obra: con piezas metálicas herrajes de acero galvanizado tipo DX51D+Z275N y tornillos rosca-chapa de acero cincado.

*Normativa de aplicación*
Ejecución: CTE. DB-SE-M Seguridad estructural: Madera.

*Criterio de medición en Proyecto*
Longitud medida según documentación gráfica de Proyecto, incluyendo las entregas.

*Condiciones que ha de cumplir el soporte antes de comenzar la ejecución de la unidad de obra*
El contenido de humedad de la madera será el de equilibrio higroscópico antes de su utilización en obra.

*Fases del proceso de ejecución*
Replanteo y marcado de ejes, en los puntos de apoyo de la vigueta. Colocación y fijación provisional de la vigueta. Aplomado y nivelación. Ejecución de las uniones.

*Condiciones de terminación del proceso de ejecución*
Las cargas se transmitirán correctamente a la estructura. El acabado superficial será el adecuado para el posterior tratamiento de protección.

*Conservación y mantenimiento*
Se evitará la actuación sobre el elemento de acciones mecánicas no previstas en el cálculo.

*Criterio de medición en obra y condiciones de abono*
Se medirá la longitud realmente ejecutada según especificaciones de Proyecto, incluyendo las entregas. Se consideran incluidos todos los elementos integrantes de la estructura señalados en los planos y detalles del Proyecto.

| Medición | Uds. | Largo | Parcial |
|---|---|---|---|
| Cumbrera | 2 | 44.900 | 89.800 |
| Total |  |  | 89.8 |

**QUN030** m² Tablero de madera, para formación de faldón en cubierta inclinada, de 15 mm de espesor. (04/09/2023)
1 m² × 24.53 (25.27 con costes indirectos) = 25.27
Tablero estructural OSB de virutas orientadas de madera, de altas prestaciones para uso en ambiente húmedo, clase OSB/4, según UNE-EN 300, de 15 mm de espesor, fijado mecánicamente sobre soporte discontinuo de madera; para formación de faldón en cubierta inclinada. Incluso tornillos de cabeza avellanada, de acero al carbono.

| Código | Ud | Descripción | Rendimiento | Precio | Importe |
|---|---|---|---|---|---|
| mt07tdm040m | m² | Tablero estructural OSB de virutas orientadas de madera, de altas prestaciones para uso en ambiente húmedo, clase OSB/4, según UNE-EN 300, de 15 mm de espesor, con bordes canteados, Euroclase D-s2, d0 de reacción al fuego, según UNE-EN 13501-1, clase E1 en emisión de formaldehído, según UNE-EN 13986. (material) | 1.05 | 11.17 | 11.73 |
| mt07emr118ga | Ud | Tornillo de cabeza avellanada, de 4,5 mm de diámetro y 50 mm de longitud, de acero al carbono, con tratamiento superficial a base de resina epoxi, para clases de servicio 1, 2 y 3 según UNE-EN 1995-1-1. (material) | 5 | 0.238 | 1.19 |
| mo017 | h | Oficial 1ª carpintero. (mano de obra) | 0.203 | 28.066 | 5.70 |
| mo058 | h | Ayudante carpintero. (mano de obra) | 0.203 | 26.753 | 5.43 |
| % | % | Costes directos complementarios | 2 % | 24.05 | 0.48 |
|  |  | Total |  |  | 24.53 |

Residuos:
- colocación: mt07tdm040m; factor de residuo 0.01126
- colocación: mt07emr118ga; factor de residuo 0.004848484848485

*Características técnicas*
Tablero estructural OSB de virutas orientadas de madera, de altas prestaciones para uso en ambiente húmedo, clase OSB/4, según UNE-EN 300, de 15 mm de espesor, con bordes canteados, fijado mecánicamente sobre soporte discontinuo de madera; para formación de faldón en cubierta inclinada. Incluso tornillos de cabeza avellanada, de acero al carbono, con tratamiento superficial a base de resina epoxi.

*Normativa de aplicación*
Ejecución: NTE-QTT. Cubiertas: Tejados de tejas.

*Criterio de medición en Proyecto*
Superficie del faldón medida en verdadera magnitud, según documentación gráfica de Proyecto.

*Condiciones ambientales que han de cumplirse durante la ejecución de la unidad de obra*
Se suspenderán los trabajos cuando la temperatura ambiente sea inferior a 5°C o superior a 40°C, llueva, nieve o la velocidad del viento sea superior a 50 km/h.

*Fases del proceso de ejecución*
Replanteo. Corte de las piezas. Fijación mecánica de las piezas al soporte.

*Condiciones de terminación del proceso de ejecución*
Serán básicas las condiciones de resistencia y planeidad.

*Criterio de medición en obra y condiciones de abono*
Se medirá, en verdadera magnitud, la superficie realmente ejecutada según especificaciones de Proyecto.

**QUN030b** m² Tablero de madera, para formación de faldón en cubierta inclinada, de 18 mm de espesor. (04/09/2023)
1902.074 m² × 26.37 (27.16 con costes indirectos) = 51660.33
Tablero estructural OSB de virutas orientadas de madera, de altas prestaciones para uso en ambiente húmedo, clase OSB/4, según UNE-EN 300, de 18 mm de espesor, fijado mecánicamente sobre soporte discontinuo de madera; para formación de faldón en cubierta inclinada. Incluso tornillos de cabeza avellanada, de acero al carbono.

| Código | Ud | Descripción | Rendimiento | Precio | Importe |
|---|---|---|---|---|---|
| mt07tdm040n | m² | Tablero estructural OSB de virutas orientadas de madera, de altas prestaciones para uso en ambiente húmedo, clase OSB/4, según UNE-EN 300, de 18 mm de espesor, con bordes canteados, Euroclase D-s2, d0 de reacción al fuego, según UNE-EN 13501-1, clase E1 en emisión de formaldehído, según UNE-EN 13986. (material) | 1.05 | 12.882 | 13.53 |
| mt07emr118ga | Ud | Tornillo de cabeza avellanada, de 4,5 mm de diámetro y 50 mm de longitud, de acero al carbono, con tratamiento superficial a base de resina epoxi, para clases de servicio 1, 2 y 3 según UNE-EN 1995-1-1. | 5 | 0.238 | 1.19 |
| mo017 | h | Oficial 1ª carpintero. | 0.203 | 28.066 | 5.70 |
| mo058 | h | Ayudante carpintero. | 0.203 | 26.753 | 5.43 |
| % | % | Costes directos complementarios | 2 % | 25.85 | 0.52 |
|  |  | Total |  |  | 26.37 |

Residuos:
- colocación: mt07tdm040n; factor de residuo 0.010615196078431
- colocación: mt07emr118ga; factor de residuo 0.004848484848485

*Características técnicas*
Tablero estructural OSB de virutas orientadas de madera, de altas prestaciones para uso en ambiente húmedo, clase OSB/4, según UNE-EN 300, de 18 mm de espesor, con bordes canteados, fijado mecánicamente sobre soporte discontinuo de madera; para formación de faldón en cubierta inclinada. Incluso tornillos de cabeza avellanada, de acero al carbono, con tratamiento superficial a base de resina epoxi.

*Normativa de aplicación*
Ejecución: NTE-QTT. Cubiertas: Tejados de tejas.

*Criterio de medición en Proyecto*
Superficie del faldón medida en verdadera magnitud, según documentación gráfica de Proyecto.

*Condiciones ambientales que han de cumplirse durante la ejecución de la unidad de obra*
Se suspenderán los trabajos cuando la temperatura ambiente sea inferior a 5°C o superior a 40°C, llueva, nieve o la velocidad del viento sea superior a 50 km/h.

*Fases del proceso de ejecución*
Replanteo. Corte de las piezas. Fijación mecánica de las piezas al soporte.

*Condiciones de terminación del proceso de ejecución*
Serán básicas las condiciones de resistencia y planeidad.

*Criterio de medición en obra y condiciones de abono*
Se medirá, en verdadera magnitud, la superficie realmente ejecutada según especificaciones de Proyecto.

| Medición | Uds. | Largo | Parcial |
|---|---|---|---|
| Cubierta 1 | 2 | 89.080 | 178.160 |
| Cubierta 2 | 2 | 247.710 | 495.420 |
|  | 2 | 248.350 | 496.700 |
| Cubierta 3 | 2 | 198.730 | 397.460 |
| Alero | 2 | 65.270 | 130.540 |
| 12% recortes, remates, canalones y vierteaguas | 0.12 | 1698.280 | 203.794 |
| Total |  |  | 1902.074 |

**QUZ010** m² Cobertura de bandejas de cobre de 0,7 mm de espesor y 670 mm de ancho, acabado natural, sobre lámina drenante de estructura nodular de polietileno de alta densidad (PEAD/HDPE), con nódulos de 8 mm de altura, resistencia a la compresión 150 kN/m² según UNE-EN ISO 604, capacidad de drenaje 5 l/(s·m) y masa nominal 0,5 kg/m², en cubierta inclinada y/o curva, con una pendiente del 1% al 25%. Sistema de fijación oculta, con unión longitudinal de las bandejas mediante junta alzada de engatillado doble, de 25/35 mm de altura (según pendiente de cubierta) y unión transversal mediante junta solapada doble. Incluso accesorios de fijación de las chapas. (04/09/2023)
917.071 m² × 210.38 (216.69 con costes indirectos) = 198720.11

| Código | Ud | Descripción | Rendimiento | Precio | Importe |
|---|---|---|---|---|---|
| mt13ccz010a | m² | Bandeja de cobre de 0,7 mm de espesor y 670 mm de ancho ejes, acabado natural, para sistema de junta alzada de 25/35 mm de altura. (material) | 1.464 | 104.143 | 152.47 |
| mt14gdo010a | m² | Lámina drenante de estructura nodular de polietileno de alta densidad (PEAD/HDPE), con nódulos de 8 mm de altura, resistencia a la compresión 150 kN/m² según UNE-EN ISO 604, capacidad de drenaje 5 l/(s·m) y masa nominal 0,5 kg/m². (material) | 1.05 | 2.751 | 2.89 |
| mt13ccz100 | Ud | Kit de accesorios de fijación, para bandejas de cobre, en cubiertas inclinadas. (material) | 1 | 2.526 | 2.53 |
| mt13ccz110b | Ud | Kit de accesorios para la resolución de uniones transversales mediante junta solapada doble de bandejas de cobre, en cubiertas inclinadas. (material) | 1 | 2.526 | 2.53 |
| mo051 | h | Oficial 1ª montador de cerramientos industriales. (mano de obra) | 0.561 | 28.429 | 15.95 |
| mo098 | h | Ayudante montador de cerramientos industriales. (mano de obra) | 1.123 | 26.603 | 29.88 |
| % | % | Costes directos complementarios | 2 % | 206.25 | 4.13 |
|  |  | Total |  |  | 210.38 |

Residuos:
- colocación: mt13ccz010a; factor de residuo 0.06
- colocación: mt14gdo010a; factor de residuo 0.07

*Medidas para asegurar la compatibilidad entre los diferentes productos, elementos y sistemas constructivos que componen la unidad de obra.*
Se evitará el contacto directo de la plancha de zinc con el yeso, los morteros de cemento frescos, la cal, el acero no galvanizado, el cobre sin estañar y las maderas duras como el roble, el castaño o la teca.

*Características técnicas*
Cobertura de bandejas de zinc de 0,7 mm de espesor y 580 mm entre ejes, acabado natural, sobre lámina drenante de estructura nodular de polietileno de alta densidad (PEAD/HDPE), con nódulos de 8 mm de altura, resistencia a la compresión 150 kN/m² según UNE-EN ISO 604, capacidad de drenaje 5 l/(s·m) y masa nominal 0,5 kg/m², en cubierta inclinada, con una pendiente del 7% al 25%. Sistema de fijación oculta, con unión longitudinal de las bandejas mediante junta alzada de engatillado doble, de 25 mm de altura y unión transversal mediante junta solapada doble. Incluso accesorios de fijación de las chapas.

*Normativa de aplicación*
Ejecución:
- CTE. DB-HS Salubridad
- NTE-QTZ. Cubiertas: Tejados de zinc.

*Criterio de medición en Proyecto*
Superficie medida en verdadera magnitud, según documentación gráfica de Proyecto, deduciendo los huecos de superficie mayor de 1 m².

*Condiciones que ha de cumplir el soporte antes de comenzar la ejecución de la unidad de obra*
La naturaleza del soporte permitirá el anclaje mecánico del elemento, y su dimensionamiento garantizará la estabilidad, con flecha mínima, del conjunto.

*Condiciones ambientales que han de cumplirse durante la ejecución de la unidad de obra*
Se suspenderán los trabajos cuando llueva, nieve o la velocidad del viento sea superior a 50 km/h.

*Fases del proceso de ejecución*
Limpieza de la superficie soporte. Colocación de la lámina drenante. Corte, preparación y colocación de las bandejas. Fijación mecánica de las bandejas. Resolución de juntas transversales y longitudinales.

*Condiciones de terminación del proceso de ejecución*
Serán básicas las condiciones de estanqueidad, el mantenimiento de la integridad de la cobertura frente a la acción del viento y la libre dilatación de todos los elementos metálicos.

*Conservación y mantenimiento*
Se evitará la actuación sobre el elemento de acciones mecánicas no previstas en el cálculo.

*Criterio de medición en obra y condiciones de abono*
Se medirá, en verdadera magnitud, la superficie realmente ejecutada según especificaciones de Proyecto, deduciendo los huecos de superficie mayor de 1 m².

*Criterio de valoración económica*
El precio no incluye la superficie soporte ni los puntos singulares y las piezas especiales de la cobertura.

| Medición | Uds. | Largo | Parcial |
|---|---|---|---|
| Cubierta 1 | 1 | 89.080 | 89.080 |
| Cubierta 2 | 1 | 247.710 | 247.710 |
|  | 1 | 248.350 | 248.350 |
| Cubierta 3 | 1 | 198.730 | 198.730 |
| Alero | 1 | 65.270 | 65.270 |
| 8% recortes y remates | 0.08 | 849.140 | 67.931 |
| Total |  |  | 917.071 |

**QUZ011** m Cumbrera ventilada para cubierta inclinada con una pendiente mayor del 1%, con chapa plegada de cobre, de 0,7 mm de espesor, 67 cm de desarrollo y 8 pliegues, con junta de estanqueidad. Incluso accesorios de fijación de las piezas a la cobertura. (04/09/2023)
44.9 m × 107.71 (110.94 con costes indirectos) = 4981.21

| Código | Ud | Descripción | Rendimiento | Precio | Importe |
|---|---|---|---|---|---|
| mt13ccz030cx | m | Chapa plegada de cobre, de 0,7 mm de espesor, 67 cm de desarrollo y 8 pliegues, para cumbrera ventilada. (material) | 1 | 87.191 | 87.19 |
| mt13ccg030d | Ud | Tornillo autorroscante de 6,5x130 mm de acero galvanizado, con arandela. (material) | 6 | 0.463 | 2.78 |
| mt13ccg040 | m | Junta de estanqueidad para chapas perfiladas de acero. (material) | 1 | 3.502 | 3.50 |
| mo051 | h | Oficial 1ª montador de cerramientos industriales. | 0.291 | 28.429 | 8.27 |
| mo098 | h | Ayudante montador de cerramientos industriales. | 0.145 | 26.603 | 3.86 |
| % | % | Costes directos complementarios | 2 % | 105.60 | 2.11 |
|  |  | Total |  |  | 107.71 |

Residuos:
- colocación: mt13ccz030cx Chapa plegada de cobre, de 0,7 mm de espesor, 67 cm de desarrollo y 8 pliegues, para cumbrera ventilada; factor de residuo 0.06
- colocación: mt13ccg030d Tornillo autorroscante de 6,5x130 mm de acero galvanizado, con arandela; factor de residuo 0.004112903225806

*Medidas para asegurar la compatibilidad entre los diferentes productos, elementos y sistemas constructivos que componen la unidad de obra.*
Se evitará el contacto directo de la plancha de zinc con el yeso, los morteros de cemento frescos, la cal, el acero no galvanizado, el cobre sin estañar y las maderas duras como el roble, el castaño o la teca.

*Características técnicas*
Cumbrera ventilada para cubierta inclinada con una pendiente mayor del 5%, con chapa plegada de zinc, de 0,7 mm de espesor, 60 cm de desarrollo y 8 pliegues, con junta de estanqueidad. Incluso accesorios de fijación de las piezas a la cobertura.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica. Colocación de la junta de estanqueidad.

*Condiciones de terminación del proceso de ejecución*
El conjunto será resistente y estable frente a las acciones, tanto exteriores como provocadas por el propio edificio.

*Conservación y mantenimiento*
Se protegerá frente a golpes y salpicaduras.

*Criterio de medición en obra y condiciones de abono*
Se medirá la longitud realmente ejecutada según especificaciones de Proyecto, incluyendo las entregas en los apoyos.

**QUZ011b** m Encuentro frontal de faldón con paramento vertical para cubierta inclinada con una pendiente mayor del 5%, con chapa plegada de cobre de 0,7 mm de espesor, 25 cm de desarrollo y 8 pliegues, con junta de estanqueidad. Incluso accesorios de fijación de las piezas a la cobertura y masilla de base neutra monocomponente, para sellado de juntas. (04/09/2023)
3.5 m × 58.34 (60.09 con costes indirectos) = 210.32

| Código | Ud | Descripción | Rendimiento | Precio | Importe |
|---|---|---|---|---|---|
| mt13ccz030oc | m | Chapa plegada de cobre, de 0,7 mm de espesor, 30 cm de desarrollo y 8 pliegues, para encuentro frontal de faldón con paramento vertical. (material) | 1 | 41.863 | 41.86 |
| mt13ccg030d | Ud | Tornillo autorroscante de 6,5x130 mm de acero galvanizado, con arandela. | 6 | 0.463 | 2.78 |
| mt21vva011 | l | Masilla de base neutra monocomponente, para sellado de juntas; para aplicar con pistola. (material) | 0.025 | 18.561 | 0.46 |
| mt13ccg040 | m | Junta de estanqueidad para chapas perfiladas de acero. | 1 | 3.502 | 3.50 |
| mo051 | h | Oficial 1ª montador de cerramientos industriales. | 0.206 | 28.429 | 5.86 |
| mo098 | h | Ayudante montador de cerramientos industriales. | 0.103 | 26.603 | 2.74 |
| % | % | Costes directos complementarios | 2 % | 57.20 | 1.14 |
|  |  | Total |  |  | 58.34 |

Residuos:
- colocación: mt13ccz030oc; factor de residuo 0.06
- colocación: mt13ccg030d Tornillo autorroscante de 6,5x130 mm de acero galvanizado, con arandela; factor de residuo 0.004112903225806

*Medidas para asegurar la compatibilidad entre los diferentes productos, elementos y sistemas constructivos que componen la unidad de obra.*
Se evitará el contacto directo de la plancha de zinc con el yeso, los morteros de cemento frescos, la cal, el acero no galvanizado, el cobre sin estañar y las maderas duras como el roble, el castaño o la teca.

*Características técnicas*
Encuentro frontal de faldón con paramento vertical para cubierta inclinada con una pendiente mayor del 5%, con chapa plegada de zinc, de 0,7 mm de espesor, 25 cm de desarrollo y 8 pliegues, con junta de estanqueidad. Incluso accesorios de fijación de las piezas a la cobertura y masilla de base neutra monocomponente, para sellado de juntas.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica. Colocación de la junta de estanqueidad.

*Condiciones de terminación del proceso de ejecución*
El conjunto será resistente y estable frente a las acciones, tanto exteriores como provocadas por el propio edificio.

*Conservación y mantenimiento*
Se protegerá frente a golpes y salpicaduras.

*Criterio de medición en obra y condiciones de abono*
Se medirá la longitud realmente ejecutada según especificaciones de Proyecto, incluyendo las entregas en los apoyos.

| Medición | Uds. | Largo | Parcial |
|---|---|---|---|
| Encuentro con caja escaleras | 1 | 3.500 | 3.500 |
| Total |  |  | 3.5 |

**QUZ011c** m Lagrimero ventilado para cubierta inclinada con una pendiente mayor del 5%, con chapa plegada de cobre, de 0,7 mm de espesor, 30 cm de desarrollo y 4 pliegues, con junta de estanqueidad. Incluso accesorios de fijación de las piezas a la cobertura y masilla de base neutra monocomponente, para sellado de juntas. (04/09/2023)
44.9 m × 58.85 (60.62 con costes indirectos) = 2721.84

| Código | Ud | Descripción | Rendimiento | Precio | Importe |
|---|---|---|---|---|---|
| mt13ccz030md | m | Chapa plegada de cobre, de 0,7 mm de espesor, 30 cm de desarrollo y 4 pliegues, para lagrimero ventilado. (material) | 1 | 41.863 | 41.86 |
| mt13ccg030d | Ud | Tornillo autorroscante de 6,5x130 mm de acero galvanizado, con arandela. | 6 | 0.463 | 2.78 |
| mt21vva011 | l | Masilla de base neutra monocomponente, para sellado de juntas; para aplicar con pistola. | 0.025 | 18.561 | 0.46 |
| mt13ccg040 | m | Junta de estanqueidad para chapas perfiladas de acero. | 1 | 3.502 | 3.50 |
| mo051 | h | Oficial 1ª montador de cerramientos industriales. | 0.218 | 28.429 | 6.20 |
| mo098 | h | Ayudante montador de cerramientos industriales. | 0.109 | 26.603 | 2.90 |
| % | % | Costes directos complementarios | 2 % | 57.70 | 1.15 |
|  |  | Total |  |  | 58.85 |

Residuos:
- colocación: mt13ccz030md Chapa plegada de cobre, de 0,7 mm de espesor, 30 cm de desarrollo y 4 pliegues, para lagrimero ventilado; factor de residuo 0.06
- colocación: mt13ccg030d Tornillo autorroscante de 6,5x130 mm de acero galvanizado, con arandela; factor de residuo 0.004112903225806

*Medidas para asegurar la compatibilidad entre los diferentes productos, elementos y sistemas constructivos que componen la unidad de obra.*
Se evitará el contacto directo de la plancha de zinc con el yeso, los morteros de cemento frescos, la cal, el acero no galvanizado, el cobre sin estañar y las maderas duras como el roble, el castaño o la teca.

*Características técnicas*
Lagrimero ventilado para cubierta inclinada con una pendiente mayor del 5%, con chapa plegada de zinc, de 0,7 mm de espesor, 30 cm de desarrollo y 4 pliegues, con junta de estanqueidad. Incluso accesorios de fijación de las piezas a la cobertura y masilla de base neutra monocomponente, para sellado de juntas.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica. Colocación de la junta de estanqueidad.

*Condiciones de terminación del proceso de ejecución*
El conjunto será resistente y estable frente a las acciones, tanto exteriores como provocadas por el propio edificio.

*Conservación y mantenimiento*
Se protegerá frente a golpes y salpicaduras.

*Criterio de medición en obra y condiciones de abono*
Se medirá la longitud realmente ejecutada según especificaciones de Proyecto, incluyendo las entregas en los apoyos.

| Medición | Uds. | Largo | Parcial |
|---|---|---|---|
| Cubierta 2 - Borde libre ventilado | 1 | 44.900 | 44.900 |
| Total |  |  | 44.9 |

**QUZ011d** m Lagrimero para cubierta inclinada con una pendiente mayor del 5%, con chapa plegada de cobre, de 0,7 mm de espesor, 30 cm de desarrollo y 4 pliegues, con junta de estanqueidad. Incluso accesorios de fijación de las piezas a la cobertura y masilla de base neutra monocomponente, para sellado de juntas. (04/09/2023)
267.48 m × 51.74 (53.29 con costes indirectos) = 14254.01

| Código | Ud | Descripción | Rendimiento | Precio | Importe |
|---|---|---|---|---|---|
| mt13ccz030kd | m | Chapa plegada de cobre, de 0,7 mm de espesor, 30 cm de desarrollo y 4 pliegues, para lagrimero. (material) | 1 | 34.886 | 34.89 |
| mt13ccg030d | Ud | Tornillo autorroscante de 6,5x130 mm de acero galvanizado, con arandela. | 6 | 0.463 | 2.78 |
| mt21vva011 | l | Masilla de base neutra monocomponente, para sellado de juntas; para aplicar con pistola. | 0.025 | 18.561 | 0.46 |
| mt13ccg040 | m | Junta de estanqueidad para chapas perfiladas de acero. | 1 | 3.502 | 3.50 |
| mo051 | h | Oficial 1ª montador de cerramientos industriales. | 0.218 | 28.429 | 6.20 |
| mo098 | h | Ayudante montador de cerramientos industriales. | 0.109 | 26.603 | 2.90 |
| % | % | Costes directos complementarios | 2 % | 50.73 | 1.01 |
|  |  | Total |  |  | 51.74 |

Residuos:
- colocación: mt13ccz030kd Chapa plegada de cobre, de 0,7 mm de espesor, 30 cm de desarrollo y 4 pliegues, para lagrimero; factor de residuo 0.06
- colocación: mt13ccg030d Tornillo autorroscante de 6,5x130 mm de acero galvanizado, con arandela; factor de residuo 0.004112903225806

*Medidas para asegurar la compatibilidad entre los diferentes productos, elementos y sistemas constructivos que componen la unidad de obra.*
Se evitará el contacto directo de la plancha de zinc con el yeso, los morteros de cemento frescos, la cal, el acero no galvanizado, el cobre sin estañar y las maderas duras como el roble, el castaño o la teca.

*Características técnicas*
Lagrimero para cubierta inclinada con una pendiente mayor del 5%, con chapa plegada de zinc, de 0,7 mm de espesor, 30 cm de desarrollo y 4 pliegues, con junta de estanqueidad. Incluso accesorios de fijación de las piezas a la cobertura y masilla de base neutra monocomponente, para sellado de juntas.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica. Colocación de la junta de estanqueidad.

*Condiciones de terminación del proceso de ejecución*
El conjunto será resistente y estable frente a las acciones, tanto exteriores como provocadas por el propio edificio.

*Conservación y mantenimiento*
Se protegerá frente a golpes y salpicaduras.

*Criterio de medición en obra y condiciones de abono*
Se medirá la longitud realmente ejecutada según especificaciones de Proyecto, incluyendo las entregas en los apoyos.

| Medición | Uds. | Largo | Parcial |
|---|---|---|---|
| Canalón A | 2 | 43.040 | 86.080 |
| Canalón B | 1 | 44.600 | 44.600 |
| Cubierta 2 - Borde libre | 1 | 44.900 | 44.900 |
| Vierteaguas ventana | 1 | 44.900 | 44.900 |
| Alero | 1 | 47.000 | 47.000 |
| Total |  |  | 267.48 |

**QUZ011e** m Borde perimetral y lateral para cubierta inclinada, con chapa plegada de cobre, de 0,7 mm de espesor, 30 cm de desarrollo y 4 pliegues, con junta de estanqueidad. Incluso accesorios de fijación de las piezas a la cobertura y masilla de base neutra monocomponente, para sellado de juntas. (04/09/2023)
116.2 m × 58.85 (60.62 con costes indirectos) = 7044.04

| Código | Ud | Descripción | Rendimiento | Precio | Importe |
|---|---|---|---|---|---|
| mt13ccz030id | m | Chapa plegada de cobre, de 0,7 mm de espesor, 30 cm de desarrollo y 4 pliegues, para borde perimetral. (material) | 1 | 41.863 | 41.86 |
| mt13ccg030d | Ud | Tornillo autorroscante de 6,5x130 mm de acero galvanizado, con arandela. | 6 | 0.463 | 2.78 |
| mt21vva011 | l | Masilla de base neutra monocomponente, para sellado de juntas; para aplicar con pistola. | 0.025 | 18.561 | 0.46 |
| mt13ccg040 | m | Junta de estanqueidad para chapas perfiladas de acero. | 1 | 3.502 | 3.50 |
| mo051 | h | Oficial 1ª montador de cerramientos industriales. | 0.218 | 28.429 | 6.20 |
| mo098 | h | Ayudante montador de cerramientos industriales. | 0.109 | 26.603 | 2.90 |
| % | % | Costes directos complementarios | 2 % | 57.70 | 1.15 |
|  |  | Total |  |  | 58.85 |

Residuos:
- colocación: mt13ccz030id Chapa plegada de cobre, de 0,7 mm de espesor, 30 cm de desarrollo y 4 pliegues, para borde perimetral; factor de residuo 0.06
- colocación: mt13ccg030d Tornillo autorroscante de 6,5x130 mm de acero galvanizado, con arandela; factor de residuo 0.004112903225806

*Medidas para asegurar la compatibilidad entre los diferentes productos, elementos y sistemas constructivos que componen la unidad de obra.*
Se evitará el contacto directo de la plancha de zinc con el yeso, los morteros de cemento frescos, la cal, el acero no galvanizado, el cobre sin estañar y las maderas duras como el roble, el castaño o la teca.

*Características técnicas*
Borde perimetral para cubierta inclinada con una pendiente mayor del 5%, con chapa plegada de zinc, de 0,7 mm de espesor, 30 cm de desarrollo y 4 pliegues, con junta de estanqueidad. Incluso accesorios de fijación de las piezas a la cobertura y masilla de base neutra monocomponente, para sellado de juntas.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica. Colocación de la junta de estanqueidad.

*Condiciones de terminación del proceso de ejecución*
El conjunto será resistente y estable frente a las acciones, tanto exteriores como provocadas por el propio edificio.

*Conservación y mantenimiento*
Se protegerá frente a golpes y salpicaduras.

*Criterio de medición en obra y condiciones de abono*
Se medirá la longitud realmente ejecutada según especificaciones de Proyecto, incluyendo las entregas en los apoyos.

| Medición | Uds. | Largo | Parcial |
|---|---|---|---|
| Borde libre cubierta 1 | 1 | 9.000 | 9.000 |
|  | 5 | 1.500 | 7.500 |
|  | 1 | 8.000 | 8.000 |
|  | 1 | 1.500 | 1.500 |
|  | 1 | 2.000 | 2.000 |
|  | 2 | 3.500 | 7.000 |
| Cubierta 2 - borde libre | 1 | 44.900 | 44.900 |
|  | 1 | 36.300 | 36.300 |
| Total |  |  | 116.2 |

**QUZ011f** m Canalón para cubierta inclinada, con chapa plegada de cobre, de 0,7 mm de espesor, 80 cm de desarrollo y 5 pliegues. Incluso piezas de cobre de conexión con bajantes existentes, accesorios de fijación de las piezas a la cobertura y masilla de base neutra monocomponente, para sellado de juntas. (04/09/2023)
87.64 m × 120.5 (124.12 con costes indirectos) = 10877.88

| Código | Ud | Descripción | Rendimiento | Precio | Importe |
|---|---|---|---|---|---|
| mt13ccz030gC | m | Chapa plegada de cobre, de 0,7 mm de espesor, 80 cm de desarrollo y 5 pliegues, para limahoya. (material) | 1 | 99.818 | 99.82 |
| mt13ccg030d | Ud | Tornillo autorroscante de 6,5x130 mm de acero galvanizado, con arandela. | 8 | 0.463 | 3.70 |
| mt21vva011 | l | Masilla de base neutra monocomponente, para sellado de juntas; para aplicar con pistola. | 0.025 | 18.561 | 0.46 |
| mo051 | h | Oficial 1ª montador de cerramientos industriales. | 0.339 | 28.429 | 9.64 |
| mo098 | h | Ayudante montador de cerramientos industriales. | 0.17 | 26.603 | 4.52 |
| % | % | Costes directos complementarios | 2 % | 118.14 | 2.36 |
|  |  | Total |  |  | 120.5 |

Residuos:
- colocación: mt13ccz030gC Chapa plegada de cobre, de 0,7 mm de espesor, 80 cm de desarrollo y 5 pliegues, para limahoya; factor de residuo 0.06
- colocación: mt13ccg030d Tornillo autorroscante de 6,5x130 mm de acero galvanizado, con arandela; factor de residuo 0.004112903225806

*Medidas para asegurar la compatibilidad entre los diferentes productos, elementos y sistemas constructivos que componen la unidad de obra.*
Se evitará el contacto directo de la plancha de zinc con el yeso, los morteros de cemento frescos, la cal, el acero no galvanizado, el cobre sin estañar y las maderas duras como el roble, el castaño o la teca.

*Características técnicas*
Limahoya para cubierta inclinada con una pendiente mayor del 5%, con chapa plegada de zinc, de 0,7 mm de espesor, 80 cm de desarrollo y 5 pliegues. Incluso accesorios de fijación de las piezas a la cobertura y masilla de base neutra monocomponente, para sellado de juntas.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica.

*Condiciones de terminación del proceso de ejecución*
El conjunto será resistente y estable frente a las acciones, tanto exteriores como provocadas por el propio edificio.

*Conservación y mantenimiento*
Se protegerá frente a golpes y salpicaduras.

*Criterio de medición en obra y condiciones de abono*
Se medirá la longitud realmente ejecutada según especificaciones de Proyecto, incluyendo las entregas en los apoyos.

| Medición | Uds. | Largo | Parcial |
|---|---|---|---|
| Canalón A | 1 | 43.040 | 43.040 |
| Canalón B | 1 | 44.600 | 44.600 |
| Total |  |  | 87.64 |

**QUZ012** Ud Beata de ventilación triangular, de cobre, de 0,70 mm de espesor, 250 mm de anchura y 260 mm de longitud, acabado natural, para cubierta inclinada. Colocación en obra: mediante soldadura. (04/09/2023)
123 Ud × 109.41 (112.69 con costes indirectos) = 13860.87

| Código | Ud | Descripción | Rendimiento | Precio | Importe |
|---|---|---|---|---|---|
| mt42sva940a | Ud | Beata de ventilación triangular, de cobre, de 0,7 mm de espesor, 250 mm de anchura y 260 mm de longitud, acabado natural, y con una superficie de las aberturas de ventilación de 85 cm²; para colocar en obra mediante soldadura. (material) | 1 | 97.716 | 97.72 |
| mq08sol020 | h | Equipo y elementos auxiliares para soldadura eléctrica. (maquinaria) | 0.012 | 4.477 | 0.05 |
| mo019 | h | Oficial 1ª soldador. (mano de obra) | 0.011 | 28.016 | 0.31 |
| mo051 | h | Oficial 1ª montador de cerramientos industriales. | 0.22 | 28.429 | 6.25 |
| mo098 | h | Ayudante montador de cerramientos industriales. | 0.11 | 26.603 | 2.93 |
| % | % | Costes directos complementarios | 2 % | 107.26 | 2.15 |
|  |  | Total |  |  | 109.41 |

*Medidas para asegurar la compatibilidad entre los diferentes productos, elementos y sistemas constructivos que componen la unidad de obra.*
Se evitará el contacto directo de la plancha de zinc con el yeso, los morteros de cemento frescos, la cal, el acero no galvanizado, el cobre sin estañar y las maderas duras como el roble, el castaño o la teca.

*Características técnicas*
Beata de ventilación triangular, de zinc, de 0,70 mm de espesor, 250 mm de anchura y 260 mm de longitud, acabado natural, para cubierta inclinada, con una pendiente mayor del 10%. Colocación en obra: mediante soldadura.

*Criterio de medición en Proyecto*
Número de unidades previstas, según documentación gráfica de Proyecto.

*Condiciones que ha de cumplir el soporte antes de comenzar la ejecución de la unidad de obra*
Se comprobará que la superficie de la base resistente es uniforme y plana, está limpia y carece de restos de obra.

*Condiciones ambientales que han de cumplirse durante la ejecución de la unidad de obra*
Se suspenderán los trabajos cuando llueva, nieve o la velocidad del viento sea superior a 50 km/h.

*Fases del proceso de ejecución*
Replanteo y colocación de las piezas especiales. Fijación mediante soldadura.

*Condiciones de terminación del proceso de ejecución*
Serán básicas las condiciones de estanqueidad y el mantenimiento de la integridad de la cobertura frente a la acción del viento.

*Conservación y mantenimiento*
Se protegerá la obra recién ejecutada frente a golpes.

*Criterio de medición en obra y condiciones de abono*
Se medirá el número de unidades realmente ejecutadas según especificaciones de Proyecto.

| Medición | Uds. | Parcial |
|---|---|---|
| Cubierta 1 | 35 | 35.000 |
| Cubierta 2 | 36 | 36.000 |
| Cubierta 3 | 52 | 52.000 |
| Total |  | 123 |

**QUZ011g** m Vierteaguas de ventana, con chapa plegada de cobre, de 0,7 mm de espesor, 25 cm de desarrollo y 8 pliegues, con junta de estanqueidad. Incluso accesorios de fijación de las piezas a la cobertura y masilla de base neutra monocomponente, para sellado de juntas. (04/09/2023)
38.04 m × 54.78 (56.42 con costes indirectos) = 2146.22

| Código | Ud | Descripción | Rendimiento | Precio | Importe |
|---|---|---|---|---|---|
| mt13ccz030qc | m | Chapa plegada de cobre, de 0,7 mm de espesor, 30 cm de desarrollo y 8 pliegues, para encuentro frontal de faldón con paramento vertical. (material) | 1 | 38.374 | 38.37 |
| mt13ccg030d | Ud | Tornillo autorroscante de 6,5x130 mm de acero galvanizado, con arandela. | 6 | 0.463 | 2.78 |
| mt21vva011 | l | Masilla de base neutra monocomponente, para sellado de juntas; para aplicar con pistola. | 0.025 | 18.561 | 0.46 |
| mt13ccg040 | m | Junta de estanqueidad para chapas perfiladas de acero. | 1 | 3.502 | 3.50 |
| mo051 | h | Oficial 1ª montador de cerramientos industriales. | 0.206 | 28.429 | 5.86 |
| mo098 | h | Ayudante montador de cerramientos industriales. | 0.103 | 26.603 | 2.74 |
| % | % | Costes directos complementarios | 2 % | 53.71 | 1.07 |
|  |  | Total |  |  | 54.78 |

Residuos:
- colocación: mt13ccz030qc; factor de residuo 0.06
- colocación: mt13ccg030d Tornillo autorroscante de 6,5x130 mm de acero galvanizado, con arandela; factor de residuo 0.004112903225806

*Medidas para asegurar la compatibilidad entre los diferentes productos, elementos y sistemas constructivos que componen la unidad de obra.*
Se evitará el contacto directo de la plancha de zinc con el yeso, los morteros de cemento frescos, la cal, el acero no galvanizado, el cobre sin estañar y las maderas duras como el roble, el castaño o la teca.

*Características técnicas*
Encuentro lateral de faldón con paramento vertical para cubierta inclinada con una pendiente mayor del 5%, con chapa plegada de zinc, de 0,7 mm de espesor, 25 cm de desarrollo y 8 pliegues, con junta de estanqueidad. Incluso accesorios de fijación de las piezas a la cobertura y masilla de base neutra monocomponente, para sellado de juntas.

*Normativa de aplicación*
Ejecución:
- CTE. DB-HS Salubridad
- NTE-QTZ. Cubiertas: Tejados de zinc.

*Criterio de medición en Proyecto*
Longitud medida según documentación gráfica de Proyecto, incrementada en 5 cm a cada lado.

*Condiciones que ha de cumplir el soporte antes de comenzar la ejecución de la unidad de obra*
Se comprobará que la estructura portante presenta aplomado, planeidad y horizontalidad adecuados.

*Condiciones ambientales que han de cumplirse durante la ejecución de la unidad de obra*
Se suspenderán los trabajos cuando llueva, nieve o la velocidad del viento sea superior a 50 km/h.

*Fases del proceso de ejecución*
Replanteo y colocación del remate. Fijación mecánica. Colocación de la junta de estanqueidad.

*Condiciones de terminación del proceso de ejecución*
El conjunto será resistente y estable frente a las acciones, tanto exteriores como provocadas por el propio edificio.

*Conservación y mantenimiento*
Se protegerá frente a golpes y salpicaduras.

*Criterio de medición en obra y condiciones de abono*
Se medirá la longitud realmente ejecutada según especificaciones de Proyecto, incluyendo las entregas en los apoyos.

| Medición | Uds. | Largo | Parcial |
|---|---|---|---|
| Vierteaguas ventana | 1 | 38.040 | 38.040 |
| Total |  |  | 38.04 |

**ISB020** m Bajante vista en el exterior del edificio para aguas pluviales. (04/09/2023)
37 m × 51.19 (52.73 con costes indirectos) = 1951.01
Bajante circular de cobre, de Ø 100 mm y 0,60 mm de espesor, para recogida de aguas, formada por piezas preformadas, con sistema de unión mediante abocardado, colocadas con abrazaderas de cobre, instalada en el exterior del edificio. Incluso, conexiones, codos y piezas especiales.

| Código | Ud | Descripción | Rendimiento | Precio | Importe |
|---|---|---|---|---|---|
| mt36ccr020b | m | Bajante circular de cobre, de Ø 100 mm y 0,60 mm de espesor, según DIN EN 612. Incluso conexiones, codos y piezas especiales. (material) | 1.1 | 36.567 | 40.22 |
| mt36ccr021b | Ud | Abrazadera para bajante circular de cobre, de Ø 100 mm. (material) | 0.5 | 4.778 | 2.39 |
| mo008 | h | Oficial 1ª fontanero. (mano de obra) | 0.138 | 28.429 | 3.92 |
| mo107 | h | Ayudante fontanero. (mano de obra) | 0.138 | 26.541 | 3.66 |
| % | % | Costes directos complementarios | 2 % | 50.19 | 1.00 |
|  |  | Total |  |  | 51.19 |

Residuos:
- colocación: mt36ccr020b; factor de residuo 0.047762130177515

*Medidas para asegurar la compatibilidad entre los diferentes productos, elementos y sistemas constructivos que componen la unidad de obra.*
Se evitará el contacto directo de la plancha de cobre con el hierro, el zinc, el aluminio, la fundición y el acero galvanizado.

*Características técnicas*
Bajante circular de cobre, de Ø 100 mm y 0,60 mm de espesor, para recogida de aguas, formada por piezas preformadas, con sistema de unión mediante abocardado, colocadas con abrazaderas de cobre, instalada en el exterior del edificio. Incluso, conexiones, codos y piezas especiales.

*Normativa de aplicación*
Instalación: CTE. DB-HS Salubridad.

*Criterio de medición en Proyecto*
Longitud medida según documentación gráfica de Proyecto.

*Condiciones que ha de cumplir el soporte antes de comenzar la ejecución de la unidad de obra*
Se comprobará que su situación y recorrido se corresponden con los de Proyecto, y que hay espacio suficiente para su instalación.

*Fases del proceso de ejecución*
Replanteo del recorrido de la bajante y de la situación de los elementos de sujeción. Presentación en seco de los tubos. Fijación del material auxiliar para montaje y sujeción a la obra. Montaje, conexionado y comprobación de su correcto funcionamiento. Realización de pruebas de servicio.

*Condiciones de terminación del proceso de ejecución*
La bajante no presentará fugas y tendrá libre desplazamiento respecto a los movimientos de la estructura.

*Pruebas de servicio*
Prueba de estanqueidad parcial.
Prueba de estanqueidad parcial.

*Conservación y mantenimiento*
Se protegerá frente a golpes.

*Criterio de medición en obra y condiciones de abono*
Se medirá la longitud realmente ejecutada según especificaciones de Proyecto.

| Medición | Uds. | Largo | Parcial |
|---|---|---|---|
| Rebosadero | 2 | 14.500 | 29.000 |
|  | 2 | 4.000 | 8.000 |
| Total |  |  | 37 |

**ISB020b** m Bajante vista en el exterior del edificio para aguas pluviales. (04/09/2023)
18 m × 44.31 (45.64 con costes indirectos) = 821.52
Bajante circular de cobre, de Ø 80 mm y 0,60 mm de espesor, para recogida de aguas, formada por piezas preformadas, con sistema de unión mediante abocardado, colocadas con abrazaderas de cobre, instalada en el exterior del edificio. Incluso, conexiones, codos y piezas especiales.

| Código | Ud | Descripción | Rendimiento | Precio | Importe |
|---|---|---|---|---|---|
| mt36ccr020a | m | Bajante circular de cobre, de Ø 80 mm y 0,60 mm de espesor, según DIN EN 612. Incluso conexiones, codos y piezas especiales. (material) | 1.1 | 30.471 | 33.52 |
| mt36ccr021a | Ud | Abrazadera para bajante circular de cobre, de Ø 80 mm. (material) | 0.5 | 4.678 | 2.34 |
| mo008 | h | Oficial 1ª fontanero. | 0.138 | 28.429 | 3.92 |
| mo107 | h | Ayudante fontanero. | 0.138 | 26.541 | 3.66 |
| % | % | Costes directos complementarios | 2 % | 43.44 | 0.87 |
|  |  | Total |  |  | 44.31 |

Residuos:
- colocación: mt36ccr020a; factor de residuo 0.048

*Medidas para asegurar la compatibilidad entre los diferentes productos, elementos y sistemas constructivos que componen la unidad de obra.*
Se evitará el contacto directo de la plancha de cobre con el hierro, el zinc, el aluminio, la fundición y el acero galvanizado.

*Características técnicas*
Bajante circular de cobre, de Ø 80 mm y 0,60 mm de espesor, para recogida de aguas, formada por piezas preformadas, con sistema de unión mediante abocardado, colocadas con abrazaderas de cobre, instalada en el exterior del edificio. Incluso, conexiones, codos y piezas especiales.

*Normativa de aplicación*
Instalación: CTE. DB-HS Salubridad.

*Criterio de medición en Proyecto*
Longitud medida según documentación gráfica de Proyecto.

*Condiciones que ha de cumplir el soporte antes de comenzar la ejecución de la unidad de obra*
Se comprobará que su situación y recorrido se corresponden con los de Proyecto, y que hay espacio suficiente para su instalación.

*Fases del proceso de ejecución*
Replanteo del recorrido de la bajante y de la situación de los elementos de sujeción. Presentación en seco de los tubos. Fijación del material auxiliar para montaje y sujeción a la obra. Montaje, conexionado y comprobación de su correcto funcionamiento. Realización de pruebas de servicio.

*Condiciones de terminación del proceso de ejecución*
La bajante no presentará fugas y tendrá libre desplazamiento respecto a los movimientos de la estructura.

*Pruebas de servicio*
Prueba de estanqueidad parcial.
Prueba de estanqueidad parcial.

*Conservación y mantenimiento*
Se protegerá frente a golpes.

*Criterio de medición en obra y condiciones de abono*
Se medirá la longitud realmente ejecutada según especificaciones de Proyecto.

**SEE010** Ud Escalera de aluminio para acceso a cubierta, de 1 tramo, para salvar una altura entre plantas de 270 cm y 60 cm de ancho, anclada a estructura metálica existente. (04/09/2023)
1 Ud × 162.44 (167.31 con costes indirectos) = 167.31

| Código | Ud | Descripción | Rendimiento | Precio | Importe |
|---|---|---|---|---|---|
| mt44eem030f | Ud | Escalera de aluminio, de 1 tramos, para salvar una altura entre plantas de 270 cm y 60 cm de ancho, abrazaderas y complementos metálicos de anclaje (material) | 1 | 103.185 | 103.19 |
| mt15sja100 | Ud | Cartucho de masilla de silicona neutra. (material) | 0.25 | 4.115 | 1.03 |
| mo011 | h | Oficial 1ª montador. | 1 | 28.429 | 28.43 |
| mo080 | h | Ayudante montador. (mano de obra) | 1 | 26.603 | 26.60 |
| % | % | Costes directos complementarios | 2 % | 159.25 | 3.19 |
|  |  | Total |  |  | 162.44 |

Residuos:
- colocación: mt15sja100 Cartucho de masilla de silicona neutra; factor de residuo 0.06

*Características técnicas*
Escalera escamoteable de acero lacado, de 3 tramos, para salvar una altura entre plantas de 220 a 280 cm y para un hueco de 120x60 cm, con tapa interior, barra de apertura y cajón, recibido con mortero de cemento, industrial, M-5. Totalmente montada.

*Criterio de medición en Proyecto*
Número de unidades previstas, según documentación gráfica de Proyecto.

*Condiciones que ha de cumplir el soporte antes de comenzar la ejecución de la unidad de obra*
Se comprobará que la superficie de apoyo de la escalera está terminada y las dimensiones del hueco son las correctas.

*Fases del proceso de ejecución*
Replanteo y fijación del cajón. Colocación de la escalera y de la tapa. Sellado de las juntas con silicona neutra.

*Condiciones de terminación del proceso de ejecución*
La fijación a la estructura será correcta.

*Conservación y mantenimiento*
Se protegerá frente a golpes.

*Criterio de medición en obra y condiciones de abono*
Se medirá el número de unidades realmente ejecutadas según especificaciones de Proyecto.

## 06 Gestión de residuos
Importe: 5774.25

**GRA010** Ud Transporte de residuos inertes con contenedor. (04/09/2023)
11.803 Ud × 351.06 (361.59 con costes indirectos) = 4267.85
Transporte de residuos inertes de madera producidos en obras de construcción y/o demolición, con contenedor de 7 m³, a vertedero específico, instalación de tratamiento de residuos de construcción y demolición externa a la obra o centro de valorización o eliminación de residuos. Incluso servicio de entrega, alquiler y recogida en obra del contenedor.

| Código | Ud | Descripción | Rendimiento | Precio | Importe |
|---|---|---|---|---|---|
| mq04res010eoa | Ud | Carga y cambio de contenedor de 7 m³, para recogida de residuos inertes de madera producidos en obras de construcción y/o demolición, colocado en obra a pie de carga, incluso servicio de entrega, alquiler y canon de vertido por entrega de residuos. (maquinaria) | 1.184 | 290.694 | 344.18 |
| % | % | Costes directos complementarios | 2 % | 344.18 | 6.88 |
|  |  | Total |  |  | 351.06 |

*Características técnicas*
Transporte de residuos inertes de madera producidos en obras de construcción y/o demolición, con contenedor de 7 m³, a vertedero específico, instalación de tratamiento de residuos de construcción y demolición externa a la obra o centro de valorización o eliminación de residuos. Incluso servicio de entrega, alquiler y recogida en obra del contenedor.

*Normativa de aplicación*
Gestión de residuos:
- Regulación de la producción y gestión de los residuos de construcción y demolición
- Reglamento de la producción, posesión y gestión de los residuos de la construcción y la demolición, y del régimen jurídico del servicio público de eliminación y valorización de escombros que no procedan de obras menores de construcción y reparación domiciliaria en la Comunidad Autónoma de Aragón.

*Criterio de medición en Proyecto*
Número de unidades previstas, según documentación gráfica de Proyecto.

*Condiciones que ha de cumplir el soporte antes de comenzar la ejecución de la unidad de obra*
Se comprobará que están perfectamente señalizadas sobre el terreno las zonas de trabajo y vías de circulación, para la organización del tráfico.

*Fases del proceso de ejecución*
Carga a camión del contenedor. Transporte de residuos de construcción a vertedero específico, instalación de tratamiento de residuos de construcción y demolición externa a la obra o centro de valorización o eliminación de residuos.

*Condiciones de terminación del proceso de ejecución*
Las vías de circulación utilizadas durante el transporte quedarán completamente limpias de cualquier tipo de restos.

*Criterio de medición en obra y condiciones de abono*
Se medirá el número de unidades realmente transportadas según especificaciones de Proyecto.

*Criterio de valoración económica*
El precio incluye el canon de vertido por entrega de residuos.

| Medición | Uds. | Largo | Ancho | Alto | Parcial |
|---|---|---|---|---|---|
| Tableros |  |  |  |  |  |
| · Cubierta 1 | 1 | 71.940 | 0.022 | 0.143 | 0.226 |
| · Cubierta 2 | 1 | 247.710 | 0.022 | 0.143 | 0.779 |
|  | 1 | 248.350 | 0.022 | 0.143 | 0.781 |
| · Cubierta 3 | 1 | 198.730 | 0.022 | 0.143 | 0.625 |
| · Alero | 1 | 65.270 | 0.022 | 0.143 | 0.205 |
| · 6% remates, canalones y vierteaguas | 0.06 | 832.000 | 0.022 | 0.143 | 0.157 |
| Enrastrelado |  |  |  |  |  |
| · Cubierta 1 | 1 | 71.940 | 0.050 | 0.143 | 0.514 |
| · Cubierta 2 | 1 | 247.710 | 0.050 | 0.143 | 1.771 |
|  | 1 | 248.350 | 0.050 | 0.143 | 1.776 |
| · Cubierta 3 | 1 | 198.730 | 0.050 | 0.143 | 1.421 |
| · Alero | 1 | 65.270 | 0.050 | 0.143 | 0.467 |
| · 6% remates, canalones y vierteaguas | 0.06 | 832.000 | 0.050 | 0.143 | 0.357 |
| 30% Esponjamiento | 0.3 | 9.079 |  |  | 2.724 |
| Total |  |  |  |  | 11.803 |

**GRA010b** Ud Transporte de residuos inertes con contenedor. (04/09/2023)
0.244 Ud × 287.62 (296.25 con costes indirectos) = 72.29
Transporte de residuos inertes metálicos producidos en obras de construcción y/o demolición, con contenedor de 5 m³, a vertedero específico, instalación de tratamiento de residuos de construcción y demolición externa a la obra o centro de valorización o eliminación de residuos. Incluso servicio de entrega, alquiler y recogida en obra del contenedor.

| Código | Ud | Descripción | Rendimiento | Precio | Importe |
|---|---|---|---|---|---|
| mq04res010ika | Ud | Carga y cambio de contenedor de 5 m³, para recogida de residuos inertes metálicos producidos en obras de construcción y/o demolición, colocado en obra a pie de carga, incluso servicio de entrega, alquiler y canon de vertido por entrega de residuos. (maquinaria) | 1.184 | 238.163 | 281.98 |
| % | % | Costes directos complementarios | 2 % | 281.98 | 5.64 |
|  |  | Total |  |  | 287.62 |

*Características técnicas*
Transporte de residuos inertes metálicos producidos en obras de construcción y/o demolición, con contenedor de 5 m³, a vertedero específico, instalación de tratamiento de residuos de construcción y demolición externa a la obra o centro de valorización o eliminación de residuos. Incluso servicio de entrega, alquiler y recogida en obra del contenedor.

*Normativa de aplicación*
Gestión de residuos:
- Regulación de la producción y gestión de los residuos de construcción y demolición
- Reglamento de la producción, posesión y gestión de los residuos de la construcción y la demolición, y del régimen jurídico del servicio público de eliminación y valorización de escombros que no procedan de obras menores de construcción y reparación domiciliaria en la Comunidad Autónoma de Aragón.

*Criterio de medición en Proyecto*
Número de unidades previstas, según documentación gráfica de Proyecto.

*Condiciones que ha de cumplir el soporte antes de comenzar la ejecución de la unidad de obra*
Se comprobará que están perfectamente señalizadas sobre el terreno las zonas de trabajo y vías de circulación, para la organización del tráfico.

*Fases del proceso de ejecución*
Carga a camión del contenedor. Transporte de residuos de construcción a vertedero específico, instalación de tratamiento de residuos de construcción y demolición externa a la obra o centro de valorización o eliminación de residuos.

*Condiciones de terminación del proceso de ejecución*
Las vías de circulación utilizadas durante el transporte quedarán completamente limpias de cualquier tipo de restos.

*Criterio de medición en obra y condiciones de abono*
Se medirá el número de unidades realmente transportadas según especificaciones de Proyecto.

*Criterio de valoración económica*
El precio incluye el canon de vertido por entrega de residuos.

| Medición | Uds. | Largo | Ancho | Alto | Parcial |
|---|---|---|---|---|---|
| Cubierta cobre |  |  |  |  |  |
| · Cubierta 1 | 1 | 71.940 | 0.001 | 0.200 | 0.014 |
| · Cubierta 2 | 1 | 247.710 | 0.001 | 0.200 | 0.050 |
|  | 1 | 248.350 | 0.001 | 0.200 | 0.050 |
| · Cubierta 3 | 1 | 198.730 | 0.001 | 0.200 | 0.040 |
| · Alero | 1 | 65.270 | 0.001 | 0.200 | 0.013 |
| · 12% remates, canalones, vierteaguas y lineas de vida | 0.12 | 832.000 | 0.001 | 0.143 | 0.014 |
| 35% Esponjamiento | 0.35 | 0.181 |  |  | 0.063 |
| Total |  |  |  |  | 0.244 |

**GRA010c** Ud Transporte de residuos inertes con contenedor. (04/09/2023)
2.38 Ud × 465.2 (479.16 con costes indirectos) = 1140.40
Transporte de residuos inertes plásticos producidos en obras de construcción y/o demolición, con contenedor de 7 m³, a vertedero específico, instalación de tratamiento de residuos de construcción y demolición externa a la obra o centro de valorización o eliminación de residuos. Incluso servicio de entrega, alquiler y recogida en obra del contenedor.
Criterio de valoración económica: El precio incluye el canon de vertido por entrega de residuos.
Incluye: Carga a camión del contenedor. Transporte de residuos de construcción a vertedero específico, instalación de tratamiento de residuos de construcción y demolición externa a la obra o centro de valorización o eliminación de residuos.
Criterio de medición de proyecto: Número de unidades previstas, según documentación gráfica de Proyecto.
Criterio de medición de obra: Se medirá el número de unidades realmente transportadas según especificaciones de Proyecto.

| Código | Ud | Descripción | Rendimiento | Precio | Importe |
|---|---|---|---|---|---|
| mq04res010goa | Ud | Carga y cambio de contenedor de 7 m³, para recogida de residuos inertes plásticos producidos en obras de construcción y/o demolición, colocado en obra a pie de carga, incluso servicio de entrega, alquiler y canon de vertido por entrega de residuos. (maquinaria) | 1.184 | 385.199 | 456.08 |
| % | % | Costes directos complementarios | 2 % | 456.08 | 9.12 |
|  |  | Total |  |  | 465.2 |

*Características técnicas*
Transporte de residuos inertes plásticos producidos en obras de construcción y/o demolición, con contenedor de 7 m³, a vertedero específico, instalación de tratamiento de residuos de construcción y demolición externa a la obra o centro de valorización o eliminación de residuos. Incluso servicio de entrega, alquiler y recogida en obra del contenedor.

*Normativa de aplicación*
Gestión de residuos:
- Regulación de la producción y gestión de los residuos de construcción y demolición
- Reglamento de la producción, posesión y gestión de los residuos de la construcción y la demolición, y del régimen jurídico del servicio público de eliminación y valorización de escombros que no procedan de obras menores de construcción y reparación domiciliaria en la Comunidad Autónoma de Aragón.

*Criterio de medición en Proyecto*
Número de unidades previstas, según documentación gráfica de Proyecto.

*Condiciones que ha de cumplir el soporte antes de comenzar la ejecución de la unidad de obra*
Se comprobará que están perfectamente señalizadas sobre el terreno las zonas de trabajo y vías de circulación, para la organización del tráfico.

*Fases del proceso de ejecución*
Carga a camión del contenedor. Transporte de residuos de construcción a vertedero específico, instalación de tratamiento de residuos de construcción y demolición externa a la obra o centro de valorización o eliminación de residuos.

*Condiciones de terminación del proceso de ejecución*
Las vías de circulación utilizadas durante el transporte quedarán completamente limpias de cualquier tipo de restos.

*Criterio de medición en obra y condiciones de abono*
Se medirá el número de unidades realmente transportadas según especificaciones de Proyecto.

*Criterio de valoración económica*
El precio incluye el canon de vertido por entrega de residuos.

| Medición | Uds. | Largo | Ancho | Alto | Parcial |
|---|---|---|---|---|---|
| Retirada membrana PVC-P |  |  |  |  |  |
| · Cubierta 2 | 1 | 216.000 | 0.003 | 0.143 | 0.093 |
| · 7.5% remates y canalones | 0.075 | 216.000 | 0.003 | 0.143 | 0.007 |
| Aislamiento existente |  |  |  |  |  |
| · Cubierta 1 | 1 | 71.940 | 0.020 | 0.143 | 0.206 |
| · Cubierta 2 | 1 | 247.710 | 0.020 | 0.143 | 0.708 |
|  | 1 | 248.350 | 0.020 | 0.143 | 0.710 |
| · 6% remates, canalones y vierteaguas | 0.06 | 568.000 | 0.020 | 0.143 | 0.097 |
| Placas fibra de vidrio |  |  |  |  |  |
| · Cubierta 1 | 1 | 17.140 | 0.004 | 0.143 | 0.010 |
| 30% Esponjamiento | 0.3 | 1.831 |  |  | 0.549 |
| Total |  |  |  |  | 2.38 |

**GRA010d** Ud Transporte de residuos inertes con contenedor. (04/09/2023)
0.797 Ud × 357.79 (368.52 con costes indirectos) = 293.71
Transporte de mezcla sin clasificar de residuos inertes producidos en obras de construcción y/o demolición, con contenedor de 5 m³, a vertedero específico, instalación de tratamiento de residuos de construcción y demolición externa a la obra o centro de valorización o eliminación de residuos. Incluso servicio de entrega, alquiler y recogida en obra del contenedor.
Criterio de valoración económica: El precio incluye el canon de vertido por entrega de residuos.
Incluye: Carga a camión del contenedor. Transporte de residuos de construcción a vertedero específico, instalación de tratamiento de residuos de construcción y demolición externa a la obra o centro de valorización o eliminación de residuos.
Criterio de medición de proyecto: Número de unidades previstas, según documentación gráfica de Proyecto.
Criterio de medición de obra: Se medirá el número de unidades realmente transportadas según especificaciones de Proyecto.

| Código | Ud | Descripción | Rendimiento | Precio | Importe |
|---|---|---|---|---|---|
| mq04res010dka | Ud | Carga y cambio de contenedor de 5 m³, para recogida de mezcla sin clasificar de residuos inertes producidos en obras de construcción y/o demolición, colocado en obra a pie de carga, incluso servicio de entrega, alquiler y canon de vertido por entrega de residuos. (maquinaria) | 1.184 | 296.259 | 350.77 |
| % | % | Costes directos complementarios | 2 % | 350.77 | 7.02 |
|  |  | Total |  |  | 357.79 |

*Características técnicas*
Transporte de mezcla sin clasificar de residuos inertes producidos en obras de construcción y/o demolición, con contenedor de 5 m³, a vertedero específico, instalación de tratamiento de residuos de construcción y demolición externa a la obra o centro de valorización o eliminación de residuos. Incluso servicio de entrega, alquiler y recogida en obra del contenedor.

*Normativa de aplicación*
Gestión de residuos:
- Regulación de la producción y gestión de los residuos de construcción y demolición
- Reglamento de la producción, posesión y gestión de los residuos de la construcción y la demolición, y del régimen jurídico del servicio público de eliminación y valorización de escombros que no procedan de obras menores de construcción y reparación domiciliaria en la Comunidad Autónoma de Aragón.

*Criterio de medición en Proyecto*
Número de unidades previstas, según documentación gráfica de Proyecto.

*Condiciones que ha de cumplir el soporte antes de comenzar la ejecución de la unidad de obra*
Se comprobará que están perfectamente señalizadas sobre el terreno las zonas de trabajo y vías de circulación, para la organización del tráfico.

*Fases del proceso de ejecución*
Carga a camión del contenedor. Transporte de residuos de construcción a vertedero específico, instalación de tratamiento de residuos de construcción y demolición externa a la obra o centro de valorización o eliminación de residuos.

*Condiciones de terminación del proceso de ejecución*
Las vías de circulación utilizadas durante el transporte quedarán completamente limpias de cualquier tipo de restos.

*Criterio de medición en obra y condiciones de abono*
Se medirá el número de unidades realmente transportadas según especificaciones de Proyecto.

*Criterio de valoración económica*
El precio incluye el canon de vertido por entrega de residuos.

| Medición | Uds. | Largo | Ancho | Alto | Parcial |
|---|---|---|---|---|---|
| Capa separadora |  |  |  |  |  |
| · Cubierta 1 | 1 | 71.940 | 0.002 | 0.200 | 0.029 |
| · Cubierta 2 | 1 | 247.710 | 0.002 | 0.200 | 0.099 |
|  | 1 | 248.350 | 0.002 | 0.200 | 0.099 |
| · Cubierta 3 | 1 | 198.730 | 0.002 | 0.200 | 0.079 |
| · Alero | 1 | 65.270 | 0.002 | 0.200 | 0.026 |
| · 12% remates, canalones, vierteaguas y lineas de vida | 0.12 | 832.000 | 0.002 | 0.200 | 0.040 |
| Barrera vapor |  |  |  |  |  |
| · Cubierta 1 | 1 | 71.940 | 0.002 | 0.200 | 0.029 |
| · Cubierta 2 | 1 | 247.710 | 0.002 | 0.200 | 0.099 |
|  | 1 | 248.350 | 0.002 | 0.200 | 0.099 |
| · 6% remates, canalones y vierteaguas | 0.06 | 568.000 | 0.002 | 0.200 | 0.014 |
| 30% Esponjamiento | 0.3 | 0.613 |  |  | 0.184 |
| Total |  |  |  |  | 0.797 |

## 07 Control de calidad y ensayos
Importe: 528.42

**XRQ010** Ud Prueba de servicio de cubierta. (04/09/2023)
1 Ud × 513.03 (528.42 con costes indirectos) = 528.42
Prueba de servicio para comprobar la estanqueidad de una cubierta inclinada mediante riego.

| Código | Ud | Descripción | Rendimiento | Precio | Importe |
|---|---|---|---|---|---|
| mt49prs010Do | Ud | Prueba de servicio para comprobar la estanqueidad de una cubierta inclinada, mediante riego, incluso desplazamiento a obra e informe de resultados. (material) | 1 | 502.967 | 502.97 |
| % | % | Costes directos complementarios | 2 % | 502.97 | 10.06 |
|  |  | Total |  |  | 513.03 |

*Características técnicas*
Prueba de servicio a realizar por laboratorio acreditado en el área técnica correspondiente, para comprobar la estanqueidad de una cubierta inclinada mediante riego continuo en toda su superficie. Incluso desplazamiento a obra e informe de resultados.

*Normativa de aplicación*
Ejecución: NTE-QTZ. Cubiertas: Tejados de zinc.

*Criterio de medición en Proyecto*
Prueba a realizar, según documentación del Plan de control de calidad.

*Fases del proceso de ejecución*
Desplazamiento a obra. Realización de la prueba. Redacción de informe del resultado de la prueba realizada.

*Criterio de medición en obra y condiciones de abono*
Se medirá el número de pruebas realizadas por laboratorio acreditado según especificaciones de Proyecto.

## 08 Seguridad y salud
Importe: 14877.87

**YFF020** Ud Hora de charla para formación de Seguridad y Salud en el Trabajo, realizada por Técnico cualificado perteneciente a una empresa asesora en Seguridad y Prevención de Riesgos. (04/09/2023)
1 Ud × 152.29 (156.86 con costes indirectos) = 156.86

| Código | Ud | Descripción | Rendimiento | Precio | Importe |
|---|---|---|---|---|---|
| mt50mas020 | Ud | Coste de la hora de charla para formación de Seguridad y Salud en el Trabajo, realizada por técnico cualificado. (material) | 1 | 149.299 | 149.30 |
| % | % | Costes directos complementarios | 2 % | 149.30 | 2.99 |
|  |  | Total |  |  | 152.29 |

*Características técnicas*
Hora de charla para formación de Seguridad y Salud en el Trabajo, realizada por Técnico cualificado perteneciente a una empresa asesora en Seguridad y Prevención de Riesgos.

*Criterio de medición en Proyecto*
Número de unidades previstas, según Estudio o Estudio Básico de Seguridad y Salud.

*Criterio de medición en obra y condiciones de abono*
Se medirá el número de unidades realmente realizadas según especificaciones de Estudio o Estudio Básico de Seguridad y Salud.

*Criterio de valoración económica*
El precio incluye la pérdida de horas de trabajo por parte de los trabajadores asistentes a la charla y considerando una media de seis personas.

**YMR010** Ud Reconocimiento médico obligatorio anual al trabajador. (04/09/2023)
2.94 Ud × 197.31 (203.23 con costes indirectos) = 597.50

| Código | Ud | Descripción | Rendimiento | Precio | Importe |
|---|---|---|---|---|---|
| mt50man010 | Ud | Reconocimiento médico obligatorio anual al trabajador. (material) | 1 | 193.437 | 193.44 |
| % | % | Costes directos complementarios | 2 % | 193.44 | 3.87 |
|  |  | Total |  |  | 197.31 |

*Características técnicas*
Reconocimiento médico obligatorio anual al trabajador.

*Criterio de medición en Proyecto*
Número de unidades previstas, según Estudio o Estudio Básico de Seguridad y Salud.

*Criterio de medición en obra y condiciones de abono*
Se medirá el número de unidades realmente realizadas según especificaciones de Estudio o Estudio Básico de Seguridad y Salud.

*Criterio de valoración económica*
El precio incluye la pérdida de horas de trabajo por parte del trabajador de la empresa y debido al desplazamiento desde el centro de trabajo al Centro Médico (Mutua de Accidentes) para realizar el pertinente reconocimiento médico.

| Medición | Uds. | Largo | Parcial |
|---|---|---|---|
| 5 meses | 0.42 | 7.000 | 2.940 |
| Total |  |  | 2.94 |

**YPC214** m² Ejecución y demolición posterior de las obras de adaptación de local existente como caseta provis (04/09/2023)
1 m² × 70.17 (72.28 con costes indirectos) = 72.28
Ejecución y demolición posterior de las obras de adaptación de local existente como caseta provisional para oficina en obra.

| Código | Ud | Descripción | Rendimiento | Precio | Importe |
|---|---|---|---|---|---|
| mt50cat010e | m² | Adaptación de local existente como caseta provisional de obra para despacho de oficina, compuesta por: aislamiento térmico; distribución interior con ladrillo cerámico hueco doble; instalaciones de telecomunicaciones y electricidad y fuerza con toma exterior a 230 V; revestimiento de terrazo en suelos; enlucido de yeso y pintura en paredes; falso techo de placas de escayola; puertas de madera enrasadas y pintadas y ventanas correderas de aluminio natural, con luna de 6 mm y rejas. (material) | 1 | 68.79 | 68.79 |
| % | % | Costes directos complementarios | 2 % | 68.79 | 1.38 |
|  |  | Total |  |  | 70.17 |

Residuos:
- demolición: 010408_r1075 Residuos de grava y rocas trituradas distintos de los mencionados en el código 01 04 07. (componente de residuo); rendimiento 0.39 kg; Código LER 01 04 08; Masa del elemento 1 kg; Volumen 0.000666666666667 m3
- demolición: 150101_r1075 Envases de papel y cartón. (componente de residuo); rendimiento 0.242 kg; Código LER 15 01 01; Masa del elemento 1 kg; Volumen 0.001333333333333 m3
- demolición: 170101_r1075 Hormigón (hormigones, morteros y prefabricados). (componente de residuo); rendimiento 8.463 kg; Código LER 17 01 01; Masa del elemento 1 kg; Volumen 0.000666666666667 m3
- demolición: 170102_r1075 Ladrillos. (componente de residuo); rendimiento 32.369 kg; Código LER 17 01 02; Masa del elemento 1 kg; Volumen 0.0008 m3
- demolición: 170107_r1075 Mezclas de hormigón, ladrillos, tejas y materiales cerámicos distintas de las especificadas en el código 17 01 06. (componente de residuo); rendimiento 5.099 kg; Código LER 17 01 07; Masa del elemento 1 kg; Volumen 0.0008 m3
- demolición: 170201_r1075 Madera. (componente de residuo); rendimiento 6.029 kg; Código LER 17 02 01; Masa del elemento 1 kg; Volumen 0.000909090909091 m3
- demolición: 170202_r1075 Vidrio. (componente de residuo); rendimiento 0.104 kg; Código LER 17 02 02; Masa del elemento 1 kg; Volumen 0.001 m3
- demolición: 170203_r1075 Plástico. (componente de residuo); rendimiento 0.528 kg; Código LER 17 02 03; Masa del elemento 1 kg; Volumen 0.001666666666667 m3
- demolición: 170411_r1075 Cables distintos de los especificados en el código 17 04 10. (componente de residuo); rendimiento 0.002 kg; Código LER 17 04 11; Masa del elemento 1 kg; Volumen 0.000666666666667 m3
- demolición: 170604_r1075 Materiales de aislamiento distintos de los especificados en los códigos 17 06 01 y 17 06 03. (componente de residuo); rendimiento 0.27 kg; Código LER 17 06 04; Masa del elemento 1 kg; Volumen 0.001666666666667 m3
- demolición: 170802_r1075 Materiales de construcción a partir de yeso distintos de los especificados en el código 17 08 01. (componente de residuo); rendimiento 15.888 kg; Código LER 17 08 02; Masa del elemento 1 kg; Volumen 0.001 m3

*Características técnicas*
Ejecución y demolición posterior de las obras de adaptación de local existente como caseta provisional para despacho de oficina en obra, compuesta por: aislamiento térmico, distribución interior, instalaciones de telecomunicaciones y electricidad, revestimiento de terrazo en suelos, enlucido y pintura en paredes, falso techo de placas de escayola, puertas de madera pintadas y ventanas de aluminio, con luna y rejas.

*Criterio de medición en Proyecto*
Superficie medida según Estudio o Estudio Básico de Seguridad y Salud.

*Fases del proceso de ejecución*
Colocación del aislamiento térmico. Ejecución de la distribución interior. Revestimiento de suelos y paredes. Colocación del falso techo de placas. Colocación de la carpintería. Conexión a las instalaciones de la propia obra. Desconexión de las instalaciones. Demolición del conjunto. Fragmentación de los escombros en piezas manejables. Retirada y acopio de escombros. Limpieza de los restos de obra. Carga manual de escombros sobre camión o contenedor.

*Criterio de medición en obra y condiciones de abono*
Se medirá la superficie realmente ejecutada según especificaciones de Estudio o Estudio Básico de Seguridad y Salud.

*Criterio de valoración económica*
El precio incluye las ayudas de albañilería.

**YPC211** m² Ejecución y demolición posterior de las obras de adaptación de local existente como caseta provisional para vestuarios en obra. (04/09/2023)
1 m² × 70.17 (72.28 con costes indirectos) = 72.28

| Código | Ud | Descripción | Rendimiento | Precio | Importe |
|---|---|---|---|---|---|
| mt50cat010b | m² | Adaptación de local existente como caseta provisional de obra para vestuarios, compuesta por: aislamiento térmico; distribución interior con ladrillo cerámico hueco doble; instalación de electricidad y fuerza con toma exterior a 230 V; revestimiento de terrazo en suelos; enlucido de yeso y pintura en paredes; falso techo de placas de escayola; puertas de madera enrasadas y pintadas y ventanas correderas de aluminio natural, con luna de 6 mm y rejas. (material) | 1 | 68.79 | 68.79 |
| % | % | Costes directos complementarios | 2 % | 68.79 | 1.38 |
|  |  | Total |  |  | 70.17 |

Residuos:
- demolición: 010408_r1074 Residuos de grava y rocas trituradas distintos de los mencionados en el código 01 04 07. (componente de residuo); rendimiento 0.39 kg; Código LER 01 04 08; Masa del elemento 1 kg; Volumen 0.000666666666667 m3
- demolición: 150101_r1074 Envases de papel y cartón. (componente de residuo); rendimiento 0.2 kg; Código LER 15 01 01; Masa del elemento 1 kg; Volumen 0.001333333333333 m3
- demolición: 170101_r1074 Hormigón (hormigones, morteros y prefabricados). (componente de residuo); rendimiento 8.367 kg; Código LER 17 01 01; Masa del elemento 1 kg; Volumen 0.000666666666667 m3
- demolición: 170102_r1074 Ladrillos. (componente de residuo); rendimiento 30.994 kg; Código LER 17 01 02; Masa del elemento 1 kg; Volumen 0.0008 m3
- demolición: 170107_r1074 Mezclas de hormigón, ladrillos, tejas y materiales cerámicos distintas de las especificadas en el código 17 01 06. (componente de residuo); rendimiento 5.1 kg; Código LER 17 01 07; Masa del elemento 1 kg; Volumen 0.0008 m3
- demolición: 170201_r1074 Madera. (componente de residuo); rendimiento 6.561 kg; Código LER 17 02 01; Masa del elemento 1 kg; Volumen 0.000909090909091 m3
- demolición: 170202_r1074 Vidrio. (componente de residuo); rendimiento 0.086 kg; Código LER 17 02 02; Masa del elemento 1 kg; Volumen 0.001 m3
- demolición: 170203_r1074 Plástico. (componente de residuo); rendimiento 0.501 kg; Código LER 17 02 03; Masa del elemento 1 kg; Volumen 0.001666666666667 m3
- demolición: 170604_r1074 Materiales de aislamiento distintos de los especificados en los códigos 17 06 01 y 17 06 03. (componente de residuo); rendimiento 0.257 kg; Código LER 17 06 04; Masa del elemento 1 kg; Volumen 0.001666666666667 m3
- demolición: 170802_r1074 Materiales de construcción a partir de yeso distintos de los especificados en el código 17 08 01. (componente de residuo); rendimiento 15.322 kg; Código LER 17 08 02; Masa del elemento 1 kg; Volumen 0.001 m3

*Características técnicas*
Ejecución y demolición posterior de las obras de adaptación de local existente como caseta provisional para vestuarios en obra, compuesta por: aislamiento térmico, distribución interior, instalación de electricidad, revestimiento de terrazo en suelos, enlucido y pintura en paredes, falso techo de placas de escayola, puertas de madera pintadas y ventanas de aluminio, con luna y rejas.

*Criterio de medición en Proyecto*
Superficie medida según Estudio o Estudio Básico de Seguridad y Salud.

*Fases del proceso de ejecución*
Colocación del aislamiento térmico. Ejecución de la distribución interior. Revestimiento de suelos y paredes. Colocación del falso techo de placas. Colocación de la carpintería. Conexión a las instalaciones de la propia obra. Desconexión de las instalaciones. Demolición del conjunto. Fragmentación de los escombros en piezas manejables. Retirada y acopio de escombros. Limpieza de los restos de obra. Carga manual de escombros sobre camión o contenedor.

*Criterio de medición en obra y condiciones de abono*
Se medirá la superficie realmente ejecutada según especificaciones de Estudio o Estudio Básico de Seguridad y Salud.

*Criterio de valoración económica*
El precio incluye las ayudas de albañilería.

**YMM010** Ud Botiquín de urgencia para caseta de obra, provisto de desinfectantes y antisépticos autorizados, gasas estériles, algodón hidrófilo, venda, esparadrapo, apósitos adhesivos, un par de tijeras, pinzas, guantes desechables, bolsa de goma para agua y hielo, antiespasmódicos, analgésicos, tónicos cardíacos de urgencia, un torniquete, un termómetro clínico y jeringuillas desechables, fijado al paramento con tornillos y tacos. (04/09/2023)
1 Ud × 190.97 (196.7 con costes indirectos) = 196.70

| Código | Ud | Descripción | Rendimiento | Precio | Importe |
|---|---|---|---|---|---|
| mt50eca010 | Ud | Botiquín de urgencia provisto de desinfectantes y antisépticos autorizados, gasas estériles, algodón hidrófilo, venda, esparadrapo, apósitos adhesivos, un par de tijeras, pinzas, guantes desechables, bolsa de goma para agua y hielo, antiespasmódicos, analgésicos, tónicos cardíacos de urgencia, un torniquete, un termómetro clínico y jeringuillas desechables, con tornillos y tacos para fijar al paramento. (material) | 1 | 182.006 | 182.01 |
| mo120 | h | Peón Seguridad y Salud. | 0.203 | 25.703 | 5.22 |
| % | % | Costes directos complementarios | 2 % | 187.23 | 3.74 |
|  |  | Total |  |  | 190.97 |

*Características técnicas*
Botiquín de urgencia para caseta de obra, provisto de desinfectantes y antisépticos autorizados, gasas estériles, algodón hidrófilo, venda, esparadrapo, apósitos adhesivos, un par de tijeras, pinzas, guantes desechables, bolsa de goma para agua y hielo, antiespasmódicos, analgésicos, tónicos cardíacos de urgencia, un torniquete, un termómetro clínico y jeringuillas desechables, fijado al paramento con tornillos y tacos.

*Criterio de medición en Proyecto*
Número de unidades previstas, según Estudio o Estudio Básico de Seguridad y Salud.

*Fases del proceso de ejecución*
Replanteo en el paramento. Colocación y fijación mediante tornillos.

*Conservación y mantenimiento*
Se protegerá frente a golpes.

*Criterio de medición en obra y condiciones de abono*
Se medirá el número de unidades realmente colocadas según especificaciones de Estudio o Estudio Básico de Seguridad y Salud.

**YCL120** Ud Línea de anclaje horizontal permanente, de cable de acero, con amortiguador de caídas, de 22,3 m de longitud, clase C, compuesta por 1 anclaje terminal de acero inoxidable AISI 316, acabado brillante; 1 anclaje terminal con amortiguador de acero inoxidable AISI 316, acabado brillante; 3 anclajes intermedios de acero inoxidable AISI 316, acabado brillante; cable flexible de acero inoxidable AISI 316, de 10 mm de diámetro, compuesto por 7 cordones de 19 hilos; 5 postes de acero inoxidable AISI 316, con placa de anclaje; tensor de caja abierta, con ojo en un extremo y horquilla en el extremo opuesto; conjunto de un sujetacables y un terminal manual; protector para cabo; placa de señalización y conjunto de dos precintos de seguridad. Incluso fijaciones para la sujeción de los componentes de la línea de anclaje al soporte. (04/09/2023)
2 Ud × 2414.84 (2487.29 con costes indirectos) = 4974.58

| Código | Ud | Descripción | Rendimiento | Precio | Importe |
|---|---|---|---|---|---|
| mt50spl010 | Ud | Anclaje terminal de acero inoxidable AISI 316, acabado brillante. (material) | 1 | 29.905 | 29.91 |
| mt50spl005 | Ud | Fijación compuesta por taco químico, arandela y tornillo de acero inoxidable de 12 mm de diámetro y 80 mm de longitud. (material) | 34 | 9.08 | 308.72 |
| mt50spl100 | Ud | Anclaje terminal con amortiguador, de acero inoxidable AISI 316, acabado brillante. (material) | 1 | 162.395 | 162.40 |
| mt50spl020 | Ud | Anclaje intermedio de acero inoxidable AISI 316, acabado brillante. (material) | 3 | 104.098 | 312.29 |
| mt50spl030 | m | Cable flexible de acero inoxidable AISI 316, de 10 mm de diámetro, compuesto por 7 cordones de 19 hilos, incluso prensado terminal con casquillo de cobre y guardacable en un extremo. (material) | 23.415 | 8.23 | 192.71 |
| mt50spl090 | Ud | Poste de acero inoxidable AISI 316, con placa de anclaje, acabado brillante, para fijación a paramento horizontal o vertical, o a elemento estructural. (material) | 5 | 198.728 | 993.64 |
| mt50spl040 | Ud | Tensor de caja abierta, con ojo en un extremo y horquilla en el extremo opuesto. (material) | 1 | 124.922 | 124.92 |
| mt50spl050 | Ud | Conjunto de un sujetacables y un terminal manual, de acero inoxidable. (material) | 1 | 47.314 | 47.31 |
| mt50spl080 | Ud | Protector para cabo, de PVC, color amarillo. (material) | 1 | 7.567 | 7.57 |
| mt50spl060 | Ud | Placa de señalización de la línea de anclaje. (material) | 1 | 23.476 | 23.48 |
| mt50spl070 | Ud | Conjunto de dos precintos de seguridad. (material) | 1 | 28.392 | 28.39 |
| mo119 | h | Oficial 1ª Seguridad y Salud. | 2.056 | 27.679 | 56.91 |
| mo120 | h | Peón Seguridad y Salud. | 3.083 | 25.703 | 79.24 |
| % | % | Costes directos complementarios | 2 % | 2367.49 | 47.35 |
|  |  | Total |  |  | 2414.84 |

Residuos:
- colocación: mt50spl030; factor de residuo 0.01099967752338
- colocación: mt50spl090; factor de residuo 0.0045

*Características técnicas*
Línea de anclaje horizontal permanente, de cable de acero, con amortiguador de caídas, de 10 m de longitud, clase C, compuesta por 1 anclaje terminal de acero inoxidable AISI 316, acabado brillante; 1 anclaje terminal con amortiguador de acero inoxidable AISI 316, acabado brillante; 3 anclajes intermedios de acero inoxidable AISI 316, acabado brillante; cable flexible de acero inoxidable AISI 316, de 10 mm de diámetro, compuesto por 7 cordones de 19 hilos; 5 postes de acero inoxidable AISI 316, con placa de anclaje; tensor de caja abierta, con ojo en un extremo y horquilla en el extremo opuesto; conjunto de un sujetacables y un terminal manual; protector para cabo; placa de señalización y conjunto de dos precintos de seguridad. Incluso fijaciones para la sujeción de los componentes de la línea de anclaje al soporte.

*Normativa de aplicación*
Instalación: EN 795. Equipos de protección individual contra caídas. Dispositivos de anclaje.

*Criterio de medición en Proyecto*
Número de unidades previstas, según Estudio o Estudio Básico de Seguridad y Salud.

*Condiciones a exigir al contratista antes de comenzar la ejecución de la unidad de obra*
Las instalaciones se ejecutarán por empresas instaladoras autorizadas para el ejercicio de la actividad.

*Fases del proceso de ejecución*
Replanteo. Colocación y fijación de los postes. Colocación y fijación de los anclajes. Tendido del cable. Colocación de complementos.

*Criterio de medición en obra y condiciones de abono*
Se medirá el número de unidades realmente colocadas según especificaciones de Estudio o Estudio Básico de Seguridad y Salud.

| Medición | Uds. | Parcial |
|---|---|---|
| Cubierta 2 | 2 | 2.000 |
| Total |  | 2 |

**YCL120b** Ud Línea de anclaje horizontal permanente, de cable de acero, con amortiguador de caídas, de 5,5 m de longitud, clase C, compuesta por 1 anclaje terminal de acero inoxidable AISI 316, acabado brillante; 1 anclaje terminal con amortiguador de acero inoxidable AISI 316, acabado brillante; cable flexible de acero inoxidable AISI 316, de 10 mm de diámetro, compuesto por 7 cordones de 19 hilos; 2 postes de acero inoxidable AISI 316, con placa de anclaje; tensor de caja abierta, con ojo en un extremo y horquilla en el extremo opuesto; conjunto de un sujetacables y un terminal manual; protector para cabo; placa de señalización y conjunto de dos precintos de seguridad. Incluso fijaciones para la sujeción de los componentes de la línea de anclaje al soporte. (04/09/2023)
1 Ud × 1100.17 (1133.18 con costes indirectos) = 1133.18

| Código | Ud | Descripción | Rendimiento | Precio | Importe |
|---|---|---|---|---|---|
| mt50spl010 | Ud | Anclaje terminal de acero inoxidable AISI 316, acabado brillante. | 1 | 29.905 | 29.91 |
| mt50spl005 | Ud | Fijación compuesta por taco químico, arandela y tornillo de acero inoxidable de 12 mm de diámetro y 80 mm de longitud. | 16 | 9.08 | 145.28 |
| mt50spl100 | Ud | Anclaje terminal con amortiguador, de acero inoxidable AISI 316, acabado brillante. | 1 | 162.395 | 162.40 |
| mt50spl030 | m | Cable flexible de acero inoxidable AISI 316, de 10 mm de diámetro, compuesto por 7 cordones de 19 hilos, incluso prensado terminal con casquillo de cobre y guardacable en un extremo. | 5.775 | 8.23 | 47.53 |
| mt50spl090 | Ud | Poste de acero inoxidable AISI 316, con placa de anclaje, acabado brillante, para fijación a paramento horizontal o vertical, o a elemento estructural. | 2 | 198.728 | 397.46 |
| mt50spl040 | Ud | Tensor de caja abierta, con ojo en un extremo y horquilla en el extremo opuesto. | 1 | 124.922 | 124.92 |
| mt50spl050 | Ud | Conjunto de un sujetacables y un terminal manual, de acero inoxidable. | 1 | 47.314 | 47.31 |
| mt50spl080 | Ud | Protector para cabo, de PVC, color amarillo. | 1 | 7.567 | 7.57 |
| mt50spl060 | Ud | Placa de señalización de la línea de anclaje. | 1 | 23.476 | 23.48 |
| mt50spl070 | Ud | Conjunto de dos precintos de seguridad. | 1 | 28.392 | 28.39 |
| mo119 | h | Oficial 1ª Seguridad y Salud. | 0.972 | 27.679 | 26.90 |
| mo120 | h | Peón Seguridad y Salud. | 1.457 | 25.703 | 37.45 |
| % | % | Costes directos complementarios | 2 % | 1078.60 | 21.57 |
|  |  | Total |  |  | 1100.17 |

Residuos:
- colocación: mt50spl030; factor de residuo 0.01099967752338
- colocación: mt50spl090; factor de residuo 0.0045

*Características técnicas*
Línea de anclaje horizontal permanente, de cable de acero, con amortiguador de caídas, de 5,5 m de longitud, clase C, compuesta por 1 anclaje terminal de acero inoxidable AISI 316, acabado brillante; 1 anclaje terminal con amortiguador de acero inoxidable AISI 316, acabado brillante; cable flexible de acero inoxidable AISI 316, de 10 mm de diámetro, compuesto por 7 cordones de 19 hilos; 2 postes de acero inoxidable AISI 316, con placa de anclaje; tensor de caja abierta, con ojo en un extremo y horquilla en el extremo opuesto; conjunto de un sujetacables y un terminal manual; protector para cabo; placa de señalización y conjunto de dos precintos de seguridad. Incluso fijaciones para la sujeción de los componentes de la línea de anclaje al soporte.

*Normativa de aplicación*
Instalación: EN 795. Equipos de protección individual contra caídas. Dispositivos de anclaje.

*Criterio de medición en Proyecto*
Número de unidades previstas, según Estudio o Estudio Básico de Seguridad y Salud.

*Condiciones a exigir al contratista antes de comenzar la ejecución de la unidad de obra*
Las instalaciones se ejecutarán por empresas instaladoras autorizadas para el ejercicio de la actividad.

*Fases del proceso de ejecución*
Replanteo. Colocación y fijación de los postes. Colocación y fijación de los anclajes. Tendido del cable. Colocación de complementos.

*Criterio de medición en obra y condiciones de abono*
Se medirá el número de unidades realmente colocadas según especificaciones de Estudio o Estudio Básico de Seguridad y Salud.

| Medición | Uds. | Parcial |
|---|---|---|
| Union escalera a cumbrera | 1 | 1.000 |
| Total |  | 1 |

**YCL120c** Ud Línea de anclaje horizontal permanente, de cable de acero, con amortiguador de caídas, de 22,5 m de longitud, clase C, compuesta por 1 anclaje terminal de acero inoxidable AISI 316, acabado brillante; 1 anclaje terminal con amortiguador de acero inoxidable AISI 316, acabado brillante; 3 anclajes intermedios de acero inoxidable AISI 316, acabado brillante; cable flexible de acero inoxidable AISI 316, de 10 mm de diámetro, compuesto por 7 cordones de 19 hilos; tensor de caja abierta, con ojo en un extremo y horquilla en el extremo opuesto; conjunto de un sujetacables y un terminal manual; protector para cabo; placa de señalización y conjunto de dos precintos de seguridad. Incluso fijaciones para la sujeción de los componentes de la línea de anclaje al soporte. (04/09/2023)
2 Ud × 1154.46 (1189.09 con costes indirectos) = 2378.18

| Código | Ud | Descripción | Rendimiento | Precio | Importe |
|---|---|---|---|---|---|
| mt50spl010 | Ud | Anclaje terminal de acero inoxidable AISI 316, acabado brillante. | 1 | 29.905 | 29.91 |
| mt50spl005 | Ud | Fijación compuesta por taco químico, arandela y tornillo de acero inoxidable de 12 mm de diámetro y 80 mm de longitud. | 14 | 9.08 | 127.12 |
| mt50spl100 | Ud | Anclaje terminal con amortiguador, de acero inoxidable AISI 316, acabado brillante. | 1 | 162.395 | 162.40 |
| mt50spl020 | Ud | Anclaje intermedio de acero inoxidable AISI 316, acabado brillante. | 3 | 104.098 | 312.29 |
| mt50spl030 | m | Cable flexible de acero inoxidable AISI 316, de 10 mm de diámetro, compuesto por 7 cordones de 19 hilos, incluso prensado terminal con casquillo de cobre y guardacable en un extremo. | 23.625 | 8.23 | 194.43 |
| mt50spl040 | Ud | Tensor de caja abierta, con ojo en un extremo y horquilla en el extremo opuesto. | 1 | 124.922 | 124.92 |
| mt50spl050 | Ud | Conjunto de un sujetacables y un terminal manual, de acero inoxidable. | 1 | 47.314 | 47.31 |
| mt50spl080 | Ud | Protector para cabo, de PVC, color amarillo. | 1 | 7.567 | 7.57 |
| mt50spl060 | Ud | Placa de señalización de la línea de anclaje. | 1 | 23.476 | 23.48 |
| mt50spl070 | Ud | Conjunto de dos precintos de seguridad. | 1 | 28.392 | 28.39 |
| mo119 | h | Oficial 1ª Seguridad y Salud. | 1.117 | 27.679 | 30.92 |
| mo120 | h | Peón Seguridad y Salud. | 1.676 | 25.703 | 43.08 |
| % | % | Costes directos complementarios | 2 % | 1131.82 | 22.64 |
|  |  | Total |  |  | 1154.46 |

Residuos:
- colocación: mt50spl030; factor de residuo 0.01099967752338

*Características técnicas*
Línea de anclaje horizontal permanente, de cable de acero, con amortiguador de caídas, de 10 m de longitud, clase C, compuesta por 1 anclaje terminal de acero inoxidable AISI 316, acabado brillante; 1 anclaje terminal con amortiguador de acero inoxidable AISI 316, acabado brillante; 3 anclajes intermedios de acero inoxidable AISI 316, acabado brillante; cable flexible de acero inoxidable AISI 316, de 10 mm de diámetro, compuesto por 7 cordones de 19 hilos; tensor de caja abierta, con ojo en un extremo y horquilla en el extremo opuesto; conjunto de un sujetacables y un terminal manual; protector para cabo; placa de señalización y conjunto de dos precintos de seguridad. Incluso fijaciones para la sujeción de los componentes de la línea de anclaje al soporte.

*Normativa de aplicación*
Instalación: EN 795. Equipos de protección individual contra caídas. Dispositivos de anclaje.

*Criterio de medición en Proyecto*
Número de unidades previstas, según Estudio o Estudio Básico de Seguridad y Salud.

*Condiciones a exigir al contratista antes de comenzar la ejecución de la unidad de obra*
Las instalaciones se ejecutarán por empresas instaladoras autorizadas para el ejercicio de la actividad.

*Fases del proceso de ejecución*
Replanteo. Colocación y fijación de los anclajes. Tendido del cable. Colocación de complementos.

*Criterio de medición en obra y condiciones de abono*
Se medirá el número de unidades realmente colocadas según especificaciones de Estudio o Estudio Básico de Seguridad y Salud.

| Medición | Uds. | Parcial |
|---|---|---|
| Cubierta 2 - Borde libre | 2 | 2.000 |
| Total |  | 2 |

**YCL225** Ud Dispositivo de anclaje "WÜRTH" o similar, código de pedido 0899032954, formado por placa de anclaje de aluminio con dos orificios y dos anclajes mecánicos de expansión, de acero inoxidable A4, amortizable en 1 uso, fijado mecánicamente al soporte de hormigón, para asegurar a un operario. (04/09/2023)
12 Ud × 193.86 (199.68 con costes indirectos) = 2396.16

| Código | Ud | Descripción | Rendimiento | Precio | Importe |
|---|---|---|---|---|---|
| mt50wur010a | Ud | Dispositivo de anclaje "WÜRTH" o similar, código de pedido 0899032954, formado por placa de anclaje de aluminio con dos orificios y dos anclajes mecánicos de expansión, de acero inoxidable A4, para fijar sobre elementos de hormigón. (material) | 1 | 188.235 | 188.24 |
| mo120 | h | Peón Seguridad y Salud. | 0.071 | 25.703 | 1.82 |
| % | % | Costes directos complementarios | 2 % | 190.06 | 3.80 |
|  |  | Total |  |  | 193.86 |

*Características técnicas*
Dispositivo de anclaje "WÜRTH", código de pedido 0899032954, formado por placa de anclaje de aluminio con dos orificios y dos anclajes mecánicos de expansión, de acero inoxidable A4, amortizable en 1 uso, fijado mecánicamente al soporte de hormigón, para asegurar a un operario.

*Normativa de aplicación*
Instalación: EN 795. Equipos de protección individual contra caídas. Dispositivos de anclaje.

*Criterio de medición en Proyecto*
Número de unidades previstas, según Estudio o Estudio Básico de Seguridad y Salud.

*Fases del proceso de ejecución*
Replanteo. Realización del taladro. Colocación y fijación del dispositivo de anclaje. Desmontaje y retirada del dispositivo.

*Criterio de medición en obra y condiciones de abono*
Se medirá el número de unidades realmente colocadas según especificaciones de Estudio o Estudio Básico de Seguridad y Salud.

**YCR030** m Vallado provisional de solar compuesto por vallas trasladables de 3,50x2,00 m, formadas por panel de malla electrosoldada con pliegues de refuerzo, de 200x100 mm de paso de malla, con alambres horizontales de 5 mm de diámetro y verticales de 4 mm, soldados en los extremos a postes verticales de 40 mm de diámetro, acabado galvanizado, amortizables en 5 usos y bases prefabricadas de hormigón, de 65x24x12 cm, con 8 orificios, para soporte de los postes, amortizables en 5 usos. Cinta reflectante para balizamiento, de material plástico, de 10 cm de anchura, impresa por ambas caras en franjas de color rojo y blanco, colocada sobre las vallas. (04/09/2023)
87.5 m × 12.59 (12.97 con costes indirectos) = 1134.88

| Código | Ud | Descripción | Rendimiento | Precio | Importe |
|---|---|---|---|---|---|
| mt50spv020 | Ud | Valla trasladable de 3,50x2,00 m, formada por panel de malla electrosoldada con pliegues de refuerzo, de 200x100 mm de paso de malla, con alambres horizontales de 5 mm de diámetro y verticales de 4 mm de diámetro, soldados en los extremos a postes verticales de 40 mm de diámetro, acabado galvanizado, para delimitación provisional de zona de obras, incluso argollas para unión de postes. (material) | 0.06 | 58.196 | 3.49 |
| mt50spv025 | Ud | Base prefabricada de hormigón, de 65x24x12 cm, con 8 orificios, reforzada con varillas de acero, para soporte de valla trasladable. (material) | 0.08 | 9.08 | 0.73 |
| mt50bal010g | m | Cinta reflectante para balizamiento, de material plástico, de 10 cm de anchura y 0,1 mm de espesor, impresa por ambas caras en franjas de color rojo y blanco. (material) | 1 | 0.375 | 0.38 |
| mo119 | h | Oficial 1ª Seguridad y Salud. | 0.117 | 27.679 | 3.24 |
| mo120 | h | Peón Seguridad y Salud. | 0.175 | 25.703 | 4.50 |
| % | % | Costes directos complementarios | 2 % | 12.34 | 0.25 |
|  |  | Total |  |  | 12.59 |

Residuos:
- colocación: mt50spv020; factor de residuo 1
- colocación: mt50spv025; factor de residuo 0.019867514285714
- colocación: mt50bal010g; factor de residuo 1

*Características técnicas*
Vallado provisional de solar compuesto por vallas trasladables de 3,50x2,00 m, formadas por panel de malla electrosoldada con pliegues de refuerzo, de 200x100 mm de paso de malla, con alambres horizontales de 5 mm de diámetro y verticales de 4 mm, soldados en los extremos a postes verticales de 40 mm de diámetro, acabado galvanizado, amortizables en 5 usos y bases prefabricadas de hormigón, de 65x24x12 cm, con 8 orificios, para soporte de los postes, amortizables en 5 usos. Cinta reflectante para balizamiento, de material plástico, de 10 cm de anchura, impresa por ambas caras en franjas de color rojo y blanco, colocada sobre las vallas.

*Criterio de medición en Proyecto*
Longitud medida según Estudio o Estudio Básico de Seguridad y Salud.

*Fases del proceso de ejecución*
Montaje del conjunto. Colocación de la cinta. Desmontaje del conjunto. Transporte hasta el lugar de almacenaje o retirada a contenedor.

*Criterio de medición en obra y condiciones de abono*
Se medirá la longitud realmente montada según especificaciones de Estudio o Estudio Básico de Seguridad y Salud.

| Medición | Uds. | Largo | Parcial |
|---|---|---|---|
| Vallado andamio a calle | 13 | 3.500 | 45.500 |
| Vallado andamio a porche | 12 | 3.500 | 42.000 |
| Total |  |  | 87.5 |

**YCR035** Ud Valla trasladable de 3,50x2,00 m, colocada en vallado provisional de solar, formada por panel de malla electrosoldada con pliegues de refuerzo, de 200x100 mm de paso de malla, con alambres horizontales de 5 mm de diámetro y verticales de 4 mm, soldados en los extremos a postes verticales de 40 mm de diámetro, acabado galvanizado, con puerta incorporada para acceso peatonal, de una hoja, de 0,90x2,00 m, con lengüetas para candado, amortizable en 5 usos y bases prefabricadas de hormigón, de 65x24x12 cm, con 8 orificios, para soporte de los postes, amortizables en 5 usos. (04/09/2023)
1 Ud × 87.47 (90.09 con costes indirectos) = 90.09

| Código | Ud | Descripción | Rendimiento | Precio | Importe |
|---|---|---|---|---|---|
| mt50spv021 | Ud | Valla trasladable de 3,50x2,00 m, formada por panel de malla electrosoldada con pliegues de refuerzo, de 200x100 mm de paso de malla, con alambres horizontales de 5 mm de diámetro y verticales de 4 mm de diámetro, soldados en los extremos a postes verticales de 40 mm de diámetro, acabado galvanizado, con puerta incorporada para acceso peatonal, de una hoja, de 0,90x2,00 m, incluso argollas para unión de postes y lengüetas para candado. (material) | 0.2 | 379.37 | 75.87 |
| mt50spv025 | Ud | Base prefabricada de hormigón, de 65x24x12 cm, con 8 orificios, reforzada con varillas de acero, para soporte de valla trasladable. | 0.4 | 9.08 | 3.63 |
| mo119 | h | Oficial 1ª Seguridad y Salud. | 0.117 | 27.679 | 3.24 |
| mo120 | h | Peón Seguridad y Salud. | 0.117 | 25.703 | 3.01 |
| % | % | Costes directos complementarios | 2 % | 85.75 | 1.72 |
|  |  | Total |  |  | 87.47 |

Residuos:
- colocación: mt50spv021; factor de residuo 1
- colocación: mt50spv025; factor de residuo 0.019867514285714

*Características técnicas*
Valla trasladable de 3,50x2,00 m, colocada en vallado provisional de solar, formada por panel de malla electrosoldada con pliegues de refuerzo, de 200x100 mm de paso de malla, con alambres horizontales de 5 mm de diámetro y verticales de 4 mm, soldados en los extremos a postes verticales de 40 mm de diámetro, acabado galvanizado, con puerta incorporada para acceso peatonal, de una hoja, de 0,90x2,00 m, con lengüetas para candado, amortizable en 5 usos y bases prefabricadas de hormigón, de 65x24x12 cm, con 8 orificios, para soporte de los postes, amortizables en 5 usos.

*Criterio de medición en Proyecto*
Número de unidades previstas, según Estudio o Estudio Básico de Seguridad y Salud.

*Fases del proceso de ejecución*
Montaje del conjunto. Desmontaje del conjunto. Transporte hasta el lugar de almacenaje o retirada a contenedor.

*Criterio de medición en obra y condiciones de abono*
Se medirá el número de unidades realmente colocadas según especificaciones de Estudio o Estudio Básico de Seguridad y Salud.

**YSS020** Ud Cartel general indicativo de riesgos, de PVC serigrafiado, de 990x670 mm, amortizable en 3 usos, fijado con bridas. (04/09/2023)
3 Ud × 13.33 (13.73 con costes indirectos) = 41.19

| Código | Ud | Descripción | Rendimiento | Precio | Importe |
|---|---|---|---|---|---|
| mt50les020a | Ud | Cartel general indicativo de riesgos, de PVC serigrafiado, de 990x670 mm, con 6 orificios de fijación. (material) | 0.333 | 20.35 | 6.78 |
| mt50spr046 | Ud | Brida de nylon, de 4,8x200 mm. (material) | 6 | 0.05 | 0.30 |
| mo120 | h | Peón Seguridad y Salud. | 0.233 | 25.703 | 5.99 |
| % | % | Costes directos complementarios | 2 % | 13.07 | 0.26 |
|  |  | Total |  |  | 13.33 |

Residuos:
- colocación: mt50spr046 Brida de nylon, de 4,8x200 mm; factor de residuo 0.07

*Características técnicas*
Suministro, colocación y desmontaje de cartel general indicativo de riesgos, de PVC serigrafiado, de 990x670 mm, con 6 orificios de fijación, amortizable en 3 usos, fijado con bridas de nylon. Incluso mantenimiento en condiciones seguras durante todo el periodo de tiempo que se requiera.

*Criterio de medición en Proyecto*
Número de unidades previstas, según Estudio o Estudio Básico de Seguridad y Salud.

*Fases del proceso de ejecución*
Colocación. Desmontaje posterior. Transporte hasta el lugar de almacenaje o retirada a contenedor.

*Criterio de medición en obra y condiciones de abono*
Se medirá el número de unidades realmente colocadas según especificaciones de Estudio o Estudio Básico de Seguridad y Salud.

**YSB050** m Cinta para balizamiento, de material plástico, de 8 cm de anchura, impresa por ambas caras en franjas de color amarillo y negro. (04/09/2023)
33 m × 2.2 (2.27 con costes indirectos) = 74.91

| Código | Ud | Descripción | Rendimiento | Precio | Importe |
|---|---|---|---|---|---|
| mt50bal010b | m | Cinta para balizamiento, de material plástico, de 8 cm de anchura y 0,05 mm de espesor, impresa por ambas caras en franjas de color amarillo y negro. (material) | 1.1 | 0.187 | 0.21 |
| mo120 | h | Peón Seguridad y Salud. | 0.076 | 25.703 | 1.95 |
| % | % | Costes directos complementarios | 2 % | 2.16 | 0.04 |
|  |  | Total |  |  | 2.2 |

Residuos:
- colocación: mt50bal010b; factor de residuo 1

*Características técnicas*
Suministro, colocación y desmontaje de cinta para balizamiento, de material plástico, de 8 cm de anchura y 0,05 mm de espesor, impresa por ambas caras en franjas de color amarillo y negro, sujeta sobre un soporte existente (no incluido en este precio).

*Criterio de medición en Proyecto*
Longitud medida según Estudio o Estudio Básico de Seguridad y Salud.

*Fases del proceso de ejecución*
Colocación. Desmontaje posterior. Retirada a contenedor.

*Criterio de medición en obra y condiciones de abono*
Se medirá la longitud realmente montada según especificaciones de Estudio o Estudio Básico de Seguridad y Salud.

**YID010** Ud Sistema anticaídas compuesto por un conector básico (clase B) que permite ensamblar el sistema con un dispositivo de anclaje, amortizable en 4 usos; un dispositivo anticaídas deslizante sobre línea de anclaje flexible con función de bloqueo automático y un sistema de guía, amortizable en 4 usos; una cuerda de fibra de longitud fija como elemento de amarre, amortizable en 4 usos; un absorbedor de energía encargado de disipar la energía cinética desarrollada durante una caída desde una altura determinada, amortizable en 4 usos y un arnés anticaídas con dos puntos de amarre constituido por bandas, elementos de ajuste y hebillas, dispuestos y ajustados de forma adecuada sobre el cuerpo de una persona para sujetarla durante una caída y después de la parada de ésta, amortizable en 4 usos. (04/09/2023)
6 Ud × 149.96 (154.46 con costes indirectos) = 926.76

| Código | Ud | Descripción | Rendimiento | Precio | Importe |
|---|---|---|---|---|---|
| mt50epd010d | Ud | Conector básico (clase B), EPI de categoría III, según UNE-EN 362, cumpliendo todos los requisitos de seguridad según el Reglamento (UE) 2016/425. (material) | 0.25 | 28.529 | 7.13 |
| mt50epd011d | Ud | Dispositivo anticaídas deslizante sobre línea de anclaje flexible, EPI de categoría III, según UNE-EN 353-2, UNE-EN 363, UNE-EN 364 y UNE-EN 365, cumpliendo todos los requisitos de seguridad según el Reglamento (UE) 2016/425. (material) | 0.25 | 161.557 | 40.39 |
| mt50epd012ad | Ud | Cuerda de fibra como elemento de amarre, de longitud fija, EPI de categoría III, según UNE-EN 354, cumpliendo todos los requisitos de seguridad según el Reglamento (UE) 2016/425. (material) | 0.25 | 120.758 | 30.19 |
| mt50epd013d | Ud | Absorbedor de energía, EPI de categoría III, según UNE-EN 355, cumpliendo todos los requisitos de seguridad según el Reglamento (UE) 2016/425. (material) | 0.25 | 172.35 | 43.09 |
| mt50epd014n | Ud | Arnés anticaídas, con dos puntos de amarre, EPI de categoría III, según UNE-EN 361, UNE-EN 363, UNE-EN 364 y UNE-EN 365, cumpliendo todos los requisitos de seguridad según el Reglamento (UE) 2016/425. (material) | 0.25 | 104.873 | 26.22 |
| % | % | Costes directos complementarios | 2 % | 147.02 | 2.94 |
|  |  | Total |  |  | 149.96 |

*Características técnicas*
Sistema anticaídas compuesto por un conector básico (clase B) que permite ensamblar el sistema con un dispositivo de anclaje, amortizable en 4 usos; un dispositivo anticaídas deslizante sobre línea de anclaje flexible con función de bloqueo automático y un sistema de guía, amortizable en 4 usos; una cuerda de fibra de longitud fija como elemento de amarre, amortizable en 4 usos; un absorbedor de energía encargado de disipar la energía cinética desarrollada durante una caída desde una altura determinada, amortizable en 4 usos y un arnés anticaídas con dos puntos de amarre constituido por bandas, elementos de ajuste y hebillas, dispuestos y ajustados de forma adecuada sobre el cuerpo de una persona para sujetarla durante una caída y después de la parada de ésta, amortizable en 4 usos.

*Normativa de aplicación*
Utilización: Real Decreto 773/1997. Disposiciones mínimas de seguridad y salud relativas a la utilización por los trabajadores de equipos de protección individual.

*Criterio de medición en Proyecto*
Número de unidades previstas, según Estudio o Estudio Básico de Seguridad y Salud.

*Criterio de medición en obra y condiciones de abono*
Se medirá el número de unidades realmente suministradas según especificaciones de Estudio o Estudio Básico de Seguridad y Salud.

*Criterio de valoración económica*
El precio no incluye el dispositivo de anclaje para ensamblar el sistema anticaídas.

**YSV010** Ud Señal provisional de obra de chapa de acero galvanizado, de peligro, triangular, L=70 cm, con retrorreflectancia nivel 1 (E.G.), con caballete portátil de acero galvanizado. Amortizable la señal en 5 usos y el caballete en 5 usos. (04/09/2023)
1 Ud × 20.12 (20.72 con costes indirectos) = 20.72

| Código | Ud | Descripción | Rendimiento | Precio | Importe |
|---|---|---|---|---|---|
| mt50les010ba | Ud | Señal provisional de obra de chapa de acero galvanizado, de peligro, triangular, L=70 cm, con retrorreflectancia nivel 1 (E.G.), según la Instrucción 8.3-IC. (material) | 0.2 | 61.199 | 12.24 |
| mt50les050a | Ud | Caballete portátil de acero galvanizado, para señal provisional de obra. (material) | 0.2 | 14.958 | 2.99 |
| mo120 | h | Peón Seguridad y Salud. | 0.175 | 25.703 | 4.50 |
| % | % | Costes directos complementarios | 2 % | 19.73 | 0.39 |
|  |  | Total |  |  | 20.12 |

Residuos:
- colocación: mt50les010ba; factor de residuo 1
- colocación: mt50les050a Caballete portátil de acero galvanizado, para señal provisional de obra; factor de residuo 1

*Características técnicas*
Suministro, colocación y desmontaje de señal provisional de obra de chapa de acero galvanizado, de peligro, triangular, L=70 cm, con retrorreflectancia nivel 1 (E.G.), amortizable en 5 usos, con caballete portátil de acero galvanizado, amortizable en 5 usos. Incluso mantenimiento en condiciones seguras durante todo el periodo de tiempo que se requiera.

*Criterio de medición en Proyecto*
Número de unidades previstas, según Estudio o Estudio Básico de Seguridad y Salud.

*Condiciones a exigir al contratista antes de comenzar la ejecución de la unidad de obra*
Si la señalización provisional se instalase en la vía pública, solicitará el permiso necesario de la autoridad competente.

*Fases del proceso de ejecución*
Montaje. Desmontaje posterior. Transporte hasta el lugar de almacenaje o retirada a contenedor.

*Criterio de medición en obra y condiciones de abono*
Se medirá el número de unidades realmente colocadas según especificaciones de Estudio o Estudio Básico de Seguridad y Salud.

**YSS031** Ud Señal de prohibición, de PVC serigrafiado, de 297x210 mm, con pictograma negro de forma circular sobre fondo blanco, amortizable en 3 usos, fijada con bridas. (04/09/2023)
1 Ud × 6.75 (6.95 con costes indirectos) = 6.95

| Código | Ud | Descripción | Rendimiento | Precio | Importe |
|---|---|---|---|---|---|
| mt50les030nb | Ud | Señal de prohibición, de PVC serigrafiado, de 297x210 mm, con pictograma negro de forma circular sobre fondo blanco, con 4 orificios de fijación, según R.D. 485/1997. (material) | 0.333 | 5.766 | 1.92 |
| mt50spr046 | Ud | Brida de nylon, de 4,8x200 mm. | 4 | 0.05 | 0.20 |
| mo120 | h | Peón Seguridad y Salud. | 0.175 | 25.703 | 4.50 |
| % | % | Costes directos complementarios | 2 % | 6.62 | 0.13 |
|  |  | Total |  |  | 6.75 |

Residuos:
- colocación: mt50spr046 Brida de nylon, de 4,8x200 mm; factor de residuo 0.07

*Características técnicas*
Suministro, colocación y desmontaje de señal de prohibición, de PVC serigrafiado, de 297x210 mm, con pictograma negro de forma circular sobre fondo blanco, con 4 orificios de fijación, amortizable en 3 usos, fijada con bridas de nylon. Incluso mantenimiento en condiciones seguras durante todo el periodo de tiempo que se requiera.

*Criterio de medición en Proyecto*
Número de unidades previstas, según Estudio o Estudio Básico de Seguridad y Salud.

*Fases del proceso de ejecución*
Colocación. Desmontaje posterior. Transporte hasta el lugar de almacenaje o retirada a contenedor.

*Criterio de medición en obra y condiciones de abono*
Se medirá el número de unidades realmente colocadas según especificaciones de Estudio o Estudio Básico de Seguridad y Salud.

**YSS030** Ud Señal de advertencia, de PVC serigrafiado, de 297x210 mm, con pictograma negro de forma triangular sobre fondo amarillo, amortizable en 3 usos, fijada con bridas. (04/09/2023)
1 Ud × 6.75 (6.95 con costes indirectos) = 6.95

| Código | Ud | Descripción | Rendimiento | Precio | Importe |
|---|---|---|---|---|---|
| mt50les030fa | Ud | Señal de advertencia, de PVC serigrafiado, de 297x210 mm, con pictograma negro de forma triangular sobre fondo amarillo, con 4 orificios de fijación, según R.D. 485/1997. (material) | 0.333 | 5.766 | 1.92 |
| mt50spr046 | Ud | Brida de nylon, de 4,8x200 mm. | 4 | 0.05 | 0.20 |
| mo120 | h | Peón Seguridad y Salud. | 0.175 | 25.703 | 4.50 |
| % | % | Costes directos complementarios | 2 % | 6.62 | 0.13 |
|  |  | Total |  |  | 6.75 |

Residuos:
- colocación: mt50spr046 Brida de nylon, de 4,8x200 mm; factor de residuo 0.07

*Características técnicas*
Suministro, colocación y desmontaje de señal de advertencia, de PVC serigrafiado, de 297x210 mm, con pictograma negro de forma triangular sobre fondo amarillo, con 4 orificios de fijación, amortizable en 3 usos, fijada con bridas de nylon. Incluso mantenimiento en condiciones seguras durante todo el periodo de tiempo que se requiera.

*Criterio de medición en Proyecto*
Número de unidades previstas, según Estudio o Estudio Básico de Seguridad y Salud.

*Fases del proceso de ejecución*
Colocación. Desmontaje posterior. Transporte hasta el lugar de almacenaje o retirada a contenedor.

*Criterio de medición en obra y condiciones de abono*
Se medirá el número de unidades realmente colocadas según especificaciones de Estudio o Estudio Básico de Seguridad y Salud.

**YIC010** Ud Casco contra golpes, destinado a proteger al usuario de los efectos de golpes de su cabeza contra objetos duros e inmóviles, amortizable en 10 usos. (04/09/2023)
7 Ud × 0.45 (0.46 con costes indirectos) = 3.22

| Código | Ud | Descripción | Rendimiento | Precio | Importe |
|---|---|---|---|---|---|
| mt50epc010hj | Ud | Casco contra golpes, EPI de categoría II, según EN 812, cumpliendo todos los requisitos de seguridad según el Reglamento (UE) 2016/425. (material) | 0.1 | 4.365 | 0.44 |
| % | % | Costes directos complementarios | 2 % | 0.44 | 0.01 |
|  |  | Total |  |  | 0.45 |

*Características técnicas*
Casco contra golpes, destinado a proteger al usuario de los efectos de golpes de su cabeza contra objetos duros e inmóviles, amortizable en 10 usos.

*Normativa de aplicación*
Utilización: Real Decreto 773/1997. Disposiciones mínimas de seguridad y salud relativas a la utilización por los trabajadores de equipos de protección individual.

*Criterio de medición en Proyecto*
Número de unidades previstas, según Estudio o Estudio Básico de Seguridad y Salud.

*Criterio de medición en obra y condiciones de abono*
Se medirá el número de unidades realmente suministradas según especificaciones de Estudio o Estudio Básico de Seguridad y Salud.

**YIJ010** Ud Gafas de protección con montura universal, de uso básico, con dos oculares integrados en una montura de gafa convencional con protección lateral, amortizable en 5 usos. (04/09/2023)
6 Ud × 5 (5.15 con costes indirectos) = 30.90

| Código | Ud | Descripción | Rendimiento | Precio | Importe |
|---|---|---|---|---|---|
| mt50epj010ace | Ud | Gafas de protección con montura universal, EPI de categoría II, según UNE-EN 166, cumpliendo todos los requisitos de seguridad según el Reglamento (UE) 2016/425. (material) | 0.2 | 24.477 | 4.90 |
| % | % | Costes directos complementarios | 2 % | 4.90 | 0.10 |
|  |  | Total |  |  | 5 |

*Características técnicas*
Gafas de protección con montura universal, de uso básico, con dos oculares integrados en una montura de gafa convencional con protección lateral, amortizable en 5 usos.

*Normativa de aplicación*
Utilización: Real Decreto 773/1997. Disposiciones mínimas de seguridad y salud relativas a la utilización por los trabajadores de equipos de protección individual.

*Criterio de medición en Proyecto*
Número de unidades previstas, según Estudio o Estudio Básico de Seguridad y Salud.

*Criterio de medición en obra y condiciones de abono*
Se medirá el número de unidades realmente suministradas según especificaciones de Estudio o Estudio Básico de Seguridad y Salud.

**YIJ010b** Ud Máscara de protección facial, para soldadores, con armazón opaco y mirilla fija, con fijación en la cabeza y con filtros de soldadura, amortizable en 5 usos. (04/09/2023)
1 Ud × 9.36 (9.64 con costes indirectos) = 9.64

| Código | Ud | Descripción | Rendimiento | Precio | Importe |
|---|---|---|---|---|---|
| mt50epj010pke | Ud | Máscara de protección facial, con fijación en la cabeza y con filtros de soldadura, EPI de categoría II, según UNE-EN 166, UNE-EN 175 y UNE-EN 169, cumpliendo todos los requisitos de seguridad según el Reglamento (UE) 2016/425. (material) | 0.2 | 45.902 | 9.18 |
| % | % | Costes directos complementarios | 2 % | 9.18 | 0.18 |
|  |  | Total |  |  | 9.36 |

*Características técnicas*
Máscara de protección facial, para soldadores, con armazón opaco y mirilla fija, con fijación en la cabeza y con filtros de soldadura, amortizable en 5 usos.

*Normativa de aplicación*
Utilización: Real Decreto 773/1997. Disposiciones mínimas de seguridad y salud relativas a la utilización por los trabajadores de equipos de protección individual.

*Criterio de medición en Proyecto*
Número de unidades previstas, según Estudio o Estudio Básico de Seguridad y Salud.

*Criterio de medición en obra y condiciones de abono*
Se medirá el número de unidades realmente suministradas según especificaciones de Estudio o Estudio Básico de Seguridad y Salud.

**YIV020** Ud Mascarilla autofiltrante contra partículas, fabricada totalmente de material filtrante, que cubre la nariz, la boca y la barbilla, garantizando un ajuste hermético a la cara del trabajador frente a la atmósfera ambiente, FFP2, con válvula de exhalación, amortizable en 1 uso. (04/09/2023)
6 Ud × 3.66 (3.77 con costes indirectos) = 22.62

| Código | Ud | Descripción | Rendimiento | Precio | Importe |
|---|---|---|---|---|---|
| mt50epv020ca | Ud | Mascarilla autofiltrante contra partículas, FFP2, con válvula de exhalación, EPI de categoría III, según UNE-EN 149, cumpliendo todos los requisitos de seguridad según el Reglamento (UE) 2016/425. (material) | 0.5 | 7.18 | 3.59 |
| % | % | Costes directos complementarios | 2 % | 3.59 | 0.07 |
|  |  | Total |  |  | 3.66 |

*Características técnicas*
Mascarilla autofiltrante contra partículas, fabricada totalmente de material filtrante, que cubre la nariz, la boca y la barbilla, garantizando un ajuste hermético a la cara del trabajador frente a la atmósfera ambiente, FFP2, con válvula de exhalación, amortizable en 1 uso.

*Normativa de aplicación*
Utilización: Real Decreto 773/1997. Disposiciones mínimas de seguridad y salud relativas a la utilización por los trabajadores de equipos de protección individual.

*Criterio de medición en Proyecto*
Número de unidades previstas, según Estudio o Estudio Básico de Seguridad y Salud.

*Criterio de medición en obra y condiciones de abono*
Se medirá el número de unidades realmente suministradas según especificaciones de Estudio o Estudio Básico de Seguridad y Salud.

**YIU005** Ud Mono de protección, amortizable en 5 usos. (04/09/2023)
6 Ud × 14.98 (15.43 con costes indirectos) = 92.58

| Código | Ud | Descripción | Rendimiento | Precio | Importe |
|---|---|---|---|---|---|
| mt50epu005e | Ud | Mono de protección, EPI de categoría I, según UNE-EN 340, cumpliendo todos los requisitos de seguridad según el Reglamento (UE) 2016/425. (material) | 0.2 | 73.43 | 14.69 |
| % | % | Costes directos complementarios | 2 % | 14.69 | 0.29 |
|  |  | Total |  |  | 14.98 |

*Características técnicas*
Mono de protección, amortizable en 5 usos.

*Normativa de aplicación*
Utilización: Real Decreto 773/1997. Disposiciones mínimas de seguridad y salud relativas a la utilización por los trabajadores de equipos de protección individual.

*Criterio de medición en Proyecto*
Número de unidades previstas, según Estudio o Estudio Básico de Seguridad y Salud.

*Criterio de medición en obra y condiciones de abono*
Se medirá el número de unidades realmente suministradas según especificaciones de Estudio o Estudio Básico de Seguridad y Salud.

**YIU020** Ud Mono de protección para trabajos expuestos al frío, sometidos a una temperatura ambiente hasta -5°C, amortizable en 5 usos. (04/09/2023)
4 Ud × 10.24 (10.55 con costes indirectos) = 42.20

| Código | Ud | Descripción | Rendimiento | Precio | Importe |
|---|---|---|---|---|---|
| mt50epu020ae | Ud | Mono de protección para trabajos expuestos al frío, sometidos a una temperatura ambiente hasta -5°C, EPI de categoría II, según UNE-EN 14058 y UNE-EN 340, cumpliendo todos los requisitos de seguridad según el Reglamento (UE) 2016/425. (material) | 0.2 | 50.192 | 10.04 |
| % | % | Costes directos complementarios | 2 % | 10.04 | 0.20 |
|  |  | Total |  |  | 10.24 |

*Características técnicas*
Mono de protección para trabajos expuestos al frío, sometidos a una temperatura ambiente hasta -5°C, amortizable en 5 usos.

*Normativa de aplicación*
Utilización: Real Decreto 773/1997. Disposiciones mínimas de seguridad y salud relativas a la utilización por los trabajadores de equipos de protección individual.

*Criterio de medición en Proyecto*
Número de unidades previstas, según Estudio o Estudio Básico de Seguridad y Salud.

*Criterio de medición en obra y condiciones de abono*
Se medirá el número de unidades realmente suministradas según especificaciones de Estudio o Estudio Básico de Seguridad y Salud.

**YIU050** Ud Faja de protección lumbar con amplio soporte abdominal y sujeción regulable mediante velcro, amortizable en 4 usos. (04/09/2023)
6 Ud × 9.19 (9.47 con costes indirectos) = 56.82

| Código | Ud | Descripción | Rendimiento | Precio | Importe |
|---|---|---|---|---|---|
| mt50epu050d | Ud | Faja de protección lumbar con amplio soporte abdominal y sujeción regulable mediante velcro, EPI de categoría II, según UNE-EN 340, cumpliendo todos los requisitos de seguridad según el Reglamento (UE) 2016/425. (material) | 0.25 | 36.058 | 9.01 |
| % | % | Costes directos complementarios | 2 % | 9.01 | 0.18 |
|  |  | Total |  |  | 9.19 |

*Características técnicas*
Faja de protección lumbar con amplio soporte abdominal y sujeción regulable mediante velcro, amortizable en 4 usos.

*Normativa de aplicación*
Utilización: Real Decreto 773/1997. Disposiciones mínimas de seguridad y salud relativas a la utilización por los trabajadores de equipos de protección individual.

*Criterio de medición en Proyecto*
Número de unidades previstas, según Estudio o Estudio Básico de Seguridad y Salud.

*Criterio de medición en obra y condiciones de abono*
Se medirá el número de unidades realmente suministradas según especificaciones de Estudio o Estudio Básico de Seguridad y Salud.

**YIM010** Ud Par de guantes contra riesgos mecánicos, de algodón con refuerzo de serraje vacuno en la palma, resistente a la abrasión, al corte por cuchilla, al rasgado y a la perforación, amortizable en 4 usos. (04/09/2023)
6 Ud × 6.45 (6.64 con costes indirectos) = 39.84

| Código | Ud | Descripción | Rendimiento | Precio | Importe |
|---|---|---|---|---|---|
| mt50epm010cd | Ud | Par de guantes contra riesgos mecánicos, EPI de categoría II, según UNE-EN 420 y UNE-EN 388, cumpliendo todos los requisitos de seguridad según el Reglamento (UE) 2016/425. (material) | 0.25 | 25.277 | 6.32 |
| % | % | Costes directos complementarios | 2 % | 6.32 | 0.13 |
|  |  | Total |  |  | 6.45 |

*Características técnicas*
Par de guantes contra riesgos mecánicos, de algodón con refuerzo de serraje vacuno en la palma, resistente a la abrasión, al corte por cuchilla, al rasgado y a la perforación, amortizable en 4 usos.

*Normativa de aplicación*
Utilización: Real Decreto 773/1997. Disposiciones mínimas de seguridad y salud relativas a la utilización por los trabajadores de equipos de protección individual.

*Criterio de medición en Proyecto*
Número de unidades previstas, según Estudio o Estudio Básico de Seguridad y Salud.

*Criterio de medición en obra y condiciones de abono*
Se medirá el número de unidades realmente suministradas según especificaciones de Estudio o Estudio Básico de Seguridad y Salud.

**YIM010b** Ud Par de guantes para soldadores, de serraje vacuno, amortizable en 4 usos. (04/09/2023)
1 Ud × 4.35 (4.48 con costes indirectos) = 4.48

| Código | Ud | Descripción | Rendimiento | Precio | Importe |
|---|---|---|---|---|---|
| mt50epm010rd | Ud | Par de guantes para soldadores, EPI de categoría II, según UNE-EN 420 y UNE-EN 12477, cumpliendo todos los requisitos de seguridad según el Reglamento (UE) 2016/425. (material) | 0.25 | 17.035 | 4.26 |
| % | % | Costes directos complementarios | 2 % | 4.26 | 0.09 |
|  |  | Total |  |  | 4.35 |

*Características técnicas*
Par de guantes para soldadores, de serraje vacuno, amortizable en 4 usos.

*Normativa de aplicación*
Utilización: Real Decreto 773/1997. Disposiciones mínimas de seguridad y salud relativas a la utilización por los trabajadores de equipos de protección individual.

*Criterio de medición en Proyecto*
Número de unidades previstas, según Estudio o Estudio Básico de Seguridad y Salud.

*Criterio de medición en obra y condiciones de abono*
Se medirá el número de unidades realmente suministradas según especificaciones de Estudio o Estudio Básico de Seguridad y Salud.

**YIP010** Ud Par de botas bajas de seguridad, con puntera resistente a un impacto de hasta 200 J y a una compresión de hasta 15 kN, con las suelas provistas de resaltes, con resistencia al deslizamiento, con código de designación SB, amortizable en 2 usos. (04/09/2023)
6 Ud × 39.53 (40.72 con costes indirectos) = 244.32

| Código | Ud | Descripción | Rendimiento | Precio | Importe |
|---|---|---|---|---|---|
| mt50epp010pvb | Ud | Par de botas bajas de seguridad, con puntera resistente a un impacto de hasta 200 J y a una compresión de hasta 15 kN, con las suelas provistas de resaltes, con resistencia al deslizamiento, EPI de categoría II, según UNE-EN ISO 20344 y UNE-EN ISO 20345, cumpliendo todos los requisitos de seguridad según el Reglamento (UE) 2016/425. (material) | 0.5 | 77.507 | 38.75 |
| % | % | Costes directos complementarios | 2 % | 38.75 | 0.78 |
|  |  | Total |  |  | 39.53 |

*Características técnicas*
Par de botas bajas de seguridad, con puntera resistente a un impacto de hasta 200 J y a una compresión de hasta 15 kN, con las suelas provistas de resaltes, con resistencia al deslizamiento, con código de designación SB, amortizable en 2 usos.

*Normativa de aplicación*
Utilización: Real Decreto 773/1997. Disposiciones mínimas de seguridad y salud relativas a la utilización por los trabajadores de equipos de protección individual.

*Criterio de medición en Proyecto*
Número de unidades previstas, según Estudio o Estudio Básico de Seguridad y Salud.

*Criterio de medición en obra y condiciones de abono*
Se medirá el número de unidades realmente suministradas según especificaciones de Estudio o Estudio Básico de Seguridad y Salud.

**YIU040** Ud Cinturón con bolsa de varios compartimentos para herramientas, amortizable en 10 usos. (04/09/2023)
6 Ud × 4.64 (4.78 con costes indirectos) = 28.68

| Código | Ud | Descripción | Rendimiento | Precio | Importe |
|---|---|---|---|---|---|
| mt50epu040j | Ud | Bolsa portaherramientas, EPI de categoría II, según UNE-EN 340, cumpliendo todos los requisitos de seguridad según el Reglamento (UE) 2016/425. (material) | 0.1 | 45.501 | 4.55 |
| % | % | Costes directos complementarios | 2 % | 4.55 | 0.09 |
|  |  | Total |  |  | 4.64 |

*Características técnicas*
Cinturón con bolsa de varios compartimentos para herramientas, amortizable en 10 usos.

*Normativa de aplicación*
Utilización: Real Decreto 773/1997. Disposiciones mínimas de seguridad y salud relativas a la utilización por los trabajadores de equipos de protección individual.

*Criterio de medición en Proyecto*
Número de unidades previstas, según Estudio o Estudio Básico de Seguridad y Salud.

*Criterio de medición en obra y condiciones de abono*
Se medirá el número de unidades realmente suministradas según especificaciones de Estudio o Estudio Básico de Seguridad y Salud.

**YCU010** Ud Extintor portátil de polvo químico ABC polivalente antibrasa, con presión incorporada, de eficacia 21A-144B-C, con 6 kg de agente extintor, con manómetro y manguera con boquilla difusora, amortizable en 3 usos. (04/09/2023)
1 Ud × 21.75 (22.4 con costes indirectos) = 22.40

| Código | Ud | Descripción | Rendimiento | Precio | Importe |
|---|---|---|---|---|---|
| mt41ixi010a | Ud | Extintor portátil de polvo químico ABC polivalente antibrasa, con presión incorporada, de eficacia 21A-144B-C, con 6 kg de agente extintor, con manómetro y manguera con boquilla difusora, con accesorios de montaje, según UNE-EN 3. (material) | 0.333 | 54.919 | 18.29 |
| mo120 | h | Peón Seguridad y Salud. | 0.118 | 25.703 | 3.03 |
| % | % | Costes directos complementarios | 2 % | 21.32 | 0.43 |
|  |  | Total |  |  | 21.75 |

*Características técnicas*
Extintor portátil de polvo químico ABC polivalente antibrasa, con presión incorporada, de eficacia 21A-144B-C, con 6 kg de agente extintor, con manómetro y manguera con boquilla difusora, amortizable en 3 usos.

*Criterio de medición en Proyecto*
Número de unidades previstas, según Estudio o Estudio Básico de Seguridad y Salud.

*Fases del proceso de ejecución*
Marcado de la situación de los extintores en los paramentos. Colocación y fijación de soportes. Cuelgue de los extintores. Señalización. Transporte hasta el lugar de almacenaje o retirada a contenedor.

*Criterio de medición en obra y condiciones de abono*
Se medirá el número de unidades realmente colocadas según especificaciones de Estudio o Estudio Básico de Seguridad y Salud.

**080111_r1114** kg Residuos de pintura y barniz que contienen disolventes orgánicos u otras sustancias peligrosas. (componente de residuo)
Precio: 0
Datos técnicos: Código LER 08 01 11; Masa del elemento 1 kg; Volumen 0.001111111111111 m3

**080111_r1116** kg Residuos de pintura y barniz que contienen disolventes orgánicos u otras sustancias peligrosas. (componente de residuo)
Precio: 0
Datos técnicos: Código LER 08 01 11; Masa del elemento 1 kg; Volumen 0.001111111111111 m3

**080121_r1118** kg Residuos de decapantes o desbarnizadores. (componente de residuo)
Precio: 0
Datos técnicos: Código LER 08 01 21; Masa del elemento 1 kg; Volumen 0.001111111111111 m3

**170101_r1091** kg Hormigón (hormigones, morteros y prefabricados). (componente de residuo)
Precio: 0
Datos técnicos: Código LER 17 01 01; Masa del elemento 1 kg; Volumen 0.000666666666667 m3

**170101_r1141** kg Hormigón (hormigones, morteros y prefabricados). (componente de residuo)
Precio: 0
Datos técnicos: Código LER 17 01 01; Masa del elemento 1 kg; Volumen 0.000666666666667 m3

**170201_r1083** kg Madera. (componente de residuo)
Precio: 0
Datos técnicos: Código LER 17 02 01; Masa del elemento 1 kg; Volumen 0.000909090909091 m3

**170201_r1084** kg Madera. (componente de residuo)
Precio: 0
Datos técnicos: Código LER 17 02 01; Masa del elemento 1 kg; Volumen 0.000909090909091 m3

**170201_r1085** kg Madera. (componente de residuo)
Precio: 0
Datos técnicos: Código LER 17 02 01; Masa del elemento 1 kg; Volumen 0.000909090909091 m3

**170201_r1086** kg Madera. (componente de residuo)
Precio: 0
Datos técnicos: Código LER 17 02 01; Masa del elemento 1 kg; Volumen 0.000909090909091 m3

**170201_r1087** kg Madera. (componente de residuo)
Precio: 0
Datos técnicos: Código LER 17 02 01; Masa del elemento 1 kg; Volumen 0.000909090909091 m3

**170201_r1088** kg Madera. (componente de residuo)
Precio: 0
Datos técnicos: Código LER 17 02 01; Masa del elemento 1 kg; Volumen 0.000909090909091 m3

**170201_r1089** kg Madera. (componente de residuo)
Precio: 0
Datos técnicos: Código LER 17 02 01; Masa del elemento 1 kg; Volumen 0.000909090909091 m3

**170201_r1090** kg Madera. (componente de residuo)
Precio: 0
Datos técnicos: Código LER 17 02 01; Masa del elemento 1 kg; Volumen 0.000909090909091 m3

**170203_r1101** kg Plástico. (componente de residuo)
Precio: 0
Datos técnicos: Código LER 17 02 03; Masa del elemento 1 kg; Volumen 0.001666666666667 m3

**170203_r1104** kg Plástico. (componente de residuo)
Precio: 0
Datos técnicos: Código LER 17 02 03; Masa del elemento 1 kg; Volumen 0.001666666666667 m3

**170203_r1124** kg Plástico. (componente de residuo)
Precio: 0
Datos técnicos: Código LER 17 02 03; Masa del elemento 1 kg; Volumen 0.001666666666667 m3

**170203_r1125** kg Plástico. (componente de residuo)
Precio: 0
Datos técnicos: Código LER 17 02 03; Masa del elemento 1 kg; Volumen 0.001666666666667 m3

**170203_r1129** kg Plástico. (componente de residuo)
Precio: 0
Datos técnicos: Código LER 17 02 03; Masa del elemento 1 kg; Volumen 0.001666666666667 m3

**170203_r1138** kg Plástico. (componente de residuo)
Precio: 0
Datos técnicos: Código LER 17 02 03; Masa del elemento 1 kg; Volumen 0.001666666666667 m3

**170401_r1119** kg Cobre, bronce, latón. (componente de residuo)
Precio: 0
Datos técnicos: Código LER 17 04 01; Masa del elemento 1 kg; Volumen 0.000666666666667 m3

**170401_r1120** kg Cobre, bronce, latón. (componente de residuo)
Precio: 0
Datos técnicos: Código LER 17 04 01; Masa del elemento 1 kg; Volumen 0.000666666666667 m3

**170405_r1081** kg Hierro y acero. (componente de residuo)
Precio: 0
Datos técnicos: Código LER 17 04 05; Masa del elemento 1 kg; Volumen 0.00047619047619 m3

**170405_r1082** kg Hierro y acero. (componente de residuo)
Precio: 0
Datos técnicos: Código LER 17 04 05; Masa del elemento 1 kg; Volumen 0.00047619047619 m3

**170405_r1092** kg Hierro y acero. (componente de residuo)
Precio: 0
Datos técnicos: Código LER 17 04 05; Masa del elemento 1 kg; Volumen 0.00047619047619 m3

**170405_r1112** kg Hierro y acero. (componente de residuo)
Precio: 0
Datos técnicos: Código LER 17 04 05; Masa del elemento 1 kg; Volumen 0.00047619047619 m3

**170405_r1113** kg Hierro y acero. (componente de residuo)
Precio: 0
Datos técnicos: Código LER 17 04 05; Masa del elemento 1 kg; Volumen 0.00047619047619 m3

**170405_r1126** kg Hierro y acero. (componente de residuo)
Precio: 0
Datos técnicos: Código LER 17 04 05; Masa del elemento 1 kg; Volumen 0.00047619047619 m3

**170405_r1127** kg Hierro y acero. (componente de residuo)
Precio: 0
Datos técnicos: Código LER 17 04 05; Masa del elemento 1 kg; Volumen 0.00047619047619 m3

**170405_r1128** kg Hierro y acero. (componente de residuo)
Precio: 0
Datos técnicos: Código LER 17 04 05; Masa del elemento 1 kg; Volumen 0.00047619047619 m3

**170405_r1136** kg Hierro y acero. (componente de residuo)
Precio: 0
Datos técnicos: Código LER 17 04 05; Masa del elemento 1 kg; Volumen 0.00047619047619 m3

**170405_r1139** kg Hierro y acero. (componente de residuo)
Precio: 0
Datos técnicos: Código LER 17 04 05; Masa del elemento 1 kg; Volumen 0.00047619047619 m3

**170405_r1140** kg Hierro y acero. (componente de residuo)
Precio: 0
Datos técnicos: Código LER 17 04 05; Masa del elemento 1 kg; Volumen 0.00047619047619 m3

**170407_r1093** kg Metales mezclados. (componente de residuo)
Precio: 0
Datos técnicos: Código LER 17 04 07; Masa del elemento 1 kg; Volumen 0.000666666666667 m3

**170407_r1094** kg Metales mezclados. (componente de residuo)
Precio: 0
Datos técnicos: Código LER 17 04 07; Masa del elemento 1 kg; Volumen 0.000666666666667 m3

**170407_r1095** kg Metales mezclados. (componente de residuo)
Precio: 0
Datos técnicos: Código LER 17 04 07; Masa del elemento 1 kg; Volumen 0.000666666666667 m3

**170407_r1096** kg Metales mezclados. (componente de residuo)
Precio: 0
Datos técnicos: Código LER 17 04 07; Masa del elemento 1 kg; Volumen 0.000666666666667 m3

**170407_r1097** kg Metales mezclados. (componente de residuo)
Precio: 0
Datos técnicos: Código LER 17 04 07; Masa del elemento 1 kg; Volumen 0.000666666666667 m3

**170407_r1098** kg Metales mezclados. (componente de residuo)
Precio: 0
Datos técnicos: Código LER 17 04 07; Masa del elemento 1 kg; Volumen 0.000666666666667 m3

**170407_r1099** kg Metales mezclados. (componente de residuo)
Precio: 0
Datos técnicos: Código LER 17 04 07; Masa del elemento 1 kg; Volumen 0.000666666666667 m3

**170407_r1100** kg Metales mezclados. (componente de residuo)
Precio: 0
Datos técnicos: Código LER 17 04 07; Masa del elemento 1 kg; Volumen 0.000666666666667 m3

**170411_r1132** kg Cables distintos de los especificados en el código 17 04 10. (componente de residuo)
Precio: 0
Datos técnicos: Código LER 17 04 11; Masa del elemento 1 kg; Volumen 0.000666666666667 m3

**170604_r1102** kg Materiales de aislamiento distintos de los especificados en los códigos 17 06 01 y 17 06 03. (componente de residuo)
Precio: 0
Datos técnicos: Código LER 17 06 04; Masa del elemento 1 kg; Volumen 0.001666666666667 m3

**170604_r1106** kg Materiales de aislamiento distintos de los especificados en los códigos 17 06 01 y 17 06 03. (componente de residuo)
Precio: 0
Datos técnicos: Código LER 17 06 04; Masa del elemento 1 kg; Volumen 0.001666666666667 m3

**170604_r1107** kg Materiales de aislamiento distintos de los especificados en los códigos 17 06 01 y 17 06 03. (componente de residuo)
Precio: 0
Datos técnicos: Código LER 17 06 04; Masa del elemento 1 kg; Volumen 0.001666666666667 m3

**170604_r1108** kg Materiales de aislamiento distintos de los especificados en los códigos 17 06 01 y 17 06 03. (componente de residuo)
Precio: 0
Datos técnicos: Código LER 17 06 04; Masa del elemento 1 kg; Volumen 0.001666666666667 m3

**170604_r1109** kg Materiales de aislamiento distintos de los especificados en los códigos 17 06 01 y 17 06 03. (componente de residuo)
Precio: 0
Datos técnicos: Código LER 17 06 04; Masa del elemento 1 kg; Volumen 0.001666666666667 m3

**170604_r1110** kg Materiales de aislamiento distintos de los especificados en los códigos 17 06 01 y 17 06 03. (componente de residuo)
Precio: 0
Datos técnicos: Código LER 17 06 04; Masa del elemento 1 kg; Volumen 0.001666666666667 m3

**170604_r1111** kg Materiales de aislamiento distintos de los especificados en los códigos 17 06 01 y 17 06 03. (componente de residuo)
Precio: 0
Datos técnicos: Código LER 17 06 04; Masa del elemento 1 kg; Volumen 0.001666666666667 m3

**170904_r1103** kg Residuos mezclados de construcción y demolición distintos de los especificados en los códigos 17 09 01, 17 09 02 y 17 09 03. (componente de residuo)
Precio: 0
Datos técnicos: Código LER 17 09 04; Masa del elemento 1 kg; Volumen 0.000666666666667 m3

**170904_r1105** kg Residuos mezclados de construcción y demolición distintos de los especificados en los códigos 17 09 01, 17 09 02 y 17 09 03. (componente de residuo)
Precio: 0
Datos técnicos: Código LER 17 09 04; Masa del elemento 1 kg; Volumen 0.000666666666667 m3

**170904_r1115** kg Residuos mezclados de construcción y demolición distintos de los especificados en los códigos 17 09 01, 17 09 02 y 17 09 03. (componente de residuo)
Precio: 0
Datos técnicos: Código LER 17 09 04; Masa del elemento 1 kg; Volumen 0.000666666666667 m3

**170904_r1117** kg Residuos mezclados de construcción y demolición distintos de los especificados en los códigos 17 09 01, 17 09 02 y 17 09 03. (componente de residuo)
Precio: 0
Datos técnicos: Código LER 17 09 04; Masa del elemento 1 kg; Volumen 0.000666666666667 m3

## Recursos

**mt50spb031a** Ud Guardacuerpos fijo de seguridad fabricado en acero de primera calidad con pintura anticorrosiva
Datos técnicos: Código LER 17 04 05; Masa del elemento 7.8 kg; Volumen 0.003714285714286 m3; Coste energético 195.78 MJ; Emisión de CO2 19.968 kg

**mt50spb080b** Ud Barandilla para guardacuerpos
Datos técnicos: Código LER 17 02 03; Masa del elemento 10 kg; Volumen 0.016666666666667 m3; Coste energético 948.57656 MJ; Emisión de CO2 31.72197 kg
Residuos:
- embalaje: 170203_e1129 Plástico. (componente de residuo); rendimiento 0.437 kg; Código LER 17 02 03; Masa del elemento 1 kg; Volumen 0.001666666666667 m3

**mt20din030f** m Tubo de doble pared con aislamiento y junta de estanqueidad
Datos técnicos: Código LER 17 04 05; Masa del elemento 3.6 kg; Volumen 0.001714285714286 m3; Coste energético 184.47216 MJ; Emisión de CO2 19.25025 kg
Residuos:
- embalaje: 170201_e1112 Madera. (componente de residuo); rendimiento 0.013 kg; Código LER 17 02 01; Masa del elemento 1 kg; Volumen 0.000909090909091 m3
- embalaje: 170203_e1112 Plástico. (componente de residuo); rendimiento 0.003 kg; Código LER 17 02 03; Masa del elemento 1 kg; Volumen 0.001666666666667 m3

**mt20din065l** m Tubo de pared simple de acero inoxidable AISI 316L con junta de estanqueidad
Datos técnicos: Código LER 17 04 05; Masa del elemento 3.1 kg; Volumen 0.00147619047619 m3; Coste energético 149.51718208 MJ; Emisión de CO2 21.69245968 kg
Residuos:
- embalaje: 170201_e1113 Madera. (componente de residuo); rendimiento 0.012 kg; Código LER 17 02 01; Masa del elemento 1 kg; Volumen 0.000909090909091 m3
- embalaje: 170203_e1113 Plástico. (componente de residuo); rendimiento 0.003 kg; Código LER 17 02 03; Masa del elemento 1 kg; Volumen 0.001666666666667 m3

**mt27pfp010b** l Imprimación, a base de copolímeros acrílicos en suspensión acuosa
Datos técnicos: Código LER 17 09 04; Masa del elemento 1.03 kg; Volumen 0.000686666666667 m3; Coste energético 77.906661 MJ; Emisión de CO2 2.964645 kg
Residuos:
- embalaje: 150104_e1115 Envases metálicos. (componente de residuo); rendimiento 0.042 kg; Código LER 15 01 04; Masa del elemento 1 kg; Volumen 0.001666666666667 m3

**mt27pir010n** l Pintura plástica ecológica para interior Nóvex Interior/Exterior "REVETÓN" o similar
Datos técnicos: Código LER 08 01 11; Masa del elemento 1.48 kg; Volumen 0.001644444444444 m3; Coste energético 26.81104 MJ; Emisión de CO2 1.36863 kg
Residuos:
- embalaje: 170203_e1116 Plástico. (componente de residuo); rendimiento 0.023 kg; Código LER 17 02 03; Masa del elemento 1 kg; Volumen 0.001666666666667 m3

**mt16lvi100a** kg Nódulos de lana mineral Insuver "ISOVER" o similar
Datos técnicos: Código LER 17 06 04; Masa del elemento 1 kg; Volumen 0.001666666666667 m3; Coste energético 36.64 MJ; Emisión de CO2 1.85 kg

**mt09moe080a** kg Mortero de cemento
Datos técnicos: Código LER 17 01 01; Masa del elemento 1 kg; Volumen 0.000666666666667 m3; Coste energético 3.34 MJ; Emisión de CO2 0.25 kg

**mt16lvi010abb** m² Manta ligera de lana de vidrio
Datos técnicos: Código LER 17 06 04; Masa del elemento 2.4 kg; Volumen 0.004 m3; Coste energético 96.11712 MJ; Emisión de CO2 4.69944 kg
Residuos:
- embalaje: 170203_e1107 Plástico. (componente de residuo); rendimiento 0.024 kg; Código LER 17 02 03; Masa del elemento 1 kg; Volumen 0.001666666666667 m3

**mt15qso010a** m² Lámina de difusión variable de poliamida
Datos técnicos: Código LER 17 06 04; Masa del elemento 0.08 kg; Volumen 0.000133333333333 m3; Coste energético 11.04432 MJ; Emisión de CO2 0.54834 kg
Residuos:
- embalaje: 170203_e1102 Plástico. (componente de residuo); rendimiento 0.034 kg; Código LER 17 02 03; Masa del elemento 1 kg; Volumen 0.001666666666667 m3

**mt15qso030a** m Cinta autoadhesiva Vario KB1 "ISOVER" o similar, para sellado de juntas
Datos técnicos: Código LER 17 02 03; Masa del elemento 0.002 kg; Volumen 0.000003333333333 m3; Coste energético 0.19376 MJ; Emisión de CO2 0.00962 kg

**mt15qso020a** Ud Cartucho de sellador de juntas
Datos técnicos: Código LER 17 09 04; Masa del elemento 0.396 kg; Volumen 0.000264 m3; Coste energético 53.61812 MJ; Emisión de CO2 2.26088 kg
Residuos:
- embalaje: 170203_e1103 Plástico. (componente de residuo); rendimiento 0.2 kg; Código LER 17 02 03; Masa del elemento 1 kg; Volumen 0.001666666666667 m3

**mt16pel060Ukd** m² Panel rígido de poliestireno expandido
Datos técnicos: Código LER 17 06 04; Masa del elemento 0.7 kg; Volumen 0.001166666666667 m3; Coste energético 67.99212 MJ; Emisión de CO2 2.39044 kg
Residuos:
- embalaje: 170203_e1109 Plástico. (componente de residuo); rendimiento 0.024 kg; Código LER 17 02 03; Masa del elemento 1 kg; Volumen 0.001666666666667 m3

**mt16png010d** m² Film de polietileno de 0,2 mm de espesor y 184 g/m² de masa superficial
Datos técnicos: Código LER 17 06 04; Masa del elemento 0.184 kg; Volumen 0.000306666666667 m3; Coste energético 27.54048 MJ; Emisión de CO2 1.00968 kg
Residuos:
- embalaje: 170203_e1111 Plástico. (componente de residuo); rendimiento 0.024 kg; Código LER 17 02 03; Masa del elemento 1 kg; Volumen 0.001666666666667 m3

**mt16aaa030** m Cinta autoadhesiva para sellado de juntas
Datos técnicos: Código LER 17 06 04; Masa del elemento 0.0025 kg; Volumen 0.000004166666667 m3; Coste energético 0.33908 MJ; Emisión de CO2 0.016835 kg
Residuos:
- embalaje: 170203_e1106 Plástico. (componente de residuo); rendimiento 0.001 kg; Código LER 17 02 03; Masa del elemento 1 kg; Volumen 0.001666666666667 m3

**mt16pel060Uqd** m² Panel rígido de poliestireno expandido
Datos técnicos: Código LER 17 06 04; Masa del elemento 0.9 kg; Volumen 0.0015 m3; Coste energético 86.75412 MJ; Emisión de CO2 3.04044 kg
Residuos:
- embalaje: 170203_e1110 Plástico. (componente de residuo); rendimiento 0.024 kg; Código LER 17 02 03; Masa del elemento 1 kg; Volumen 0.001666666666667 m3

**mt27smm010** l Decapante biodegradable en gel
Datos técnicos: Código LER 08 01 21; Masa del elemento 1.06 kg; Volumen 0.001177777777778 m3; Coste energético 106.56031 MJ; Emisión de CO2 15.71707 kg
Residuos:
- embalaje: 150104_e1118 Envases metálicos. (componente de residuo); rendimiento 0.057 kg; Código LER 15 01 04; Masa del elemento 1 kg; Volumen 0.001666666666667 m3

**mt27pmr010g** l Imprimación sintética antioxidante de secado rápido
Datos técnicos: Código LER 17 09 04; Masa del elemento 1.45 kg; Volumen 0.000966666666667 m3; Coste energético 125.79436 MJ; Emisión de CO2 4.77742 kg
Residuos:
- embalaje: 150104_e1117 Envases metálicos. (componente de residuo); rendimiento 0.042 kg; Código LER 15 01 04; Masa del elemento 1 kg; Volumen 0.001666666666667 m3

**mt27eer030o** l Esmalte sintético de secado rápido
Datos técnicos: Código LER 08 01 11; Masa del elemento 1.09 kg; Volumen 0.001211111111111 m3; Coste energético 48.67291 MJ; Emisión de CO2 2.56877 kg
Residuos:
- embalaje: 150104_e1114 Envases metálicos. (componente de residuo); rendimiento 0.057 kg; Código LER 15 01 04; Masa del elemento 1 kg; Volumen 0.001666666666667 m3

**mt07mee100gax1cga** m³ Madera aserrada de pino silvestre (Pinus sylvestris) procedente de España para viguetas
Datos técnicos: Código LER 17 02 01; Masa del elemento 380 kg; Volumen 0.345454545454545 m3; Coste energético 17005.0752 MJ
Residuos:
- embalaje: 170203_e1086 Plástico. (componente de residuo); rendimiento 0.04 kg; Código LER 17 02 03; Masa del elemento 1 kg; Volumen 0.001666666666667 m3

**mt07emr116ac** Ud Tornillo de cabeza avellanada, de 6 mm de diámetro y 160 mm de longitud, de acero galvanizado
Datos técnicos: Código LER 17 04 05; Masa del elemento 0.019 kg; Volumen 0.000009047619048 m3; Coste energético 2.8989 MJ; Emisión de CO2 0.16889 kg
Residuos:
- embalaje: 170203_e1081 Plástico. (componente de residuo); rendimiento 0.025 kg; Código LER 17 02 03; Masa del elemento 1 kg; Volumen 0.001666666666667 m3

**mt07mee100gay1cga** m³ Madera aserrada de pino silvestre (Pinus sylvestris) procedente de España para viguetas
Datos técnicos: Código LER 17 02 01; Masa del elemento 380 kg; Volumen 0.345454545454545 m3; Coste energético 17005.0752 MJ
Residuos:
- embalaje: 170203_e1087 Plástico. (componente de residuo); rendimiento 0.04 kg; Código LER 17 02 03; Masa del elemento 1 kg; Volumen 0.001666666666667 m3

**mt07mee100gaz1cga** m³ Madera aserrada de pino silvestre (Pinus sylvestris) procedente de España para viguetas
Datos técnicos: Código LER 17 02 01; Masa del elemento 380 kg; Volumen 0.345454545454545 m3; Coste energético 17005.0752 MJ
Residuos:
- embalaje: 170203_e1088 Plástico. (componente de residuo); rendimiento 0.04 kg; Código LER 17 02 03; Masa del elemento 1 kg; Volumen 0.001666666666667 m3

**mt07mee100gaw1cga** m³ Madera aserrada de pino silvestre (Pinus sylvestris) procedente de España para viguetas
Datos técnicos: Código LER 17 02 01; Masa del elemento 380 kg; Volumen 0.345454545454545 m3; Coste energético 17005.0752 MJ
Residuos:
- embalaje: 170203_e1085 Plástico. (componente de residuo); rendimiento 0.04 kg; Código LER 17 02 03; Masa del elemento 1 kg; Volumen 0.001666666666667 m3

**mt07mee100gal1cga** m³ Madera aserrada de pino silvestre (Pinus sylvestris) procedente de España para viguetas
Datos técnicos: Código LER 17 02 01; Masa del elemento 380 kg; Volumen 0.345454545454545 m3; Coste energético 17005.0752 MJ
Residuos:
- embalaje: 170203_e1084 Plástico. (componente de residuo); rendimiento 0.04 kg; Código LER 17 02 03; Masa del elemento 1 kg; Volumen 0.001666666666667 m3

**mt07mee100gaj1bga** m³ Madera aserrada de pino silvestre (Pinus sylvestris) procedente de España para viguetas
Datos técnicos: Código LER 17 02 01; Masa del elemento 380 kg; Volumen 0.345454545454545 m3; Coste energético 17005.0752 MJ
Residuos:
- embalaje: 170203_e1083 Plástico. (componente de residuo); rendimiento 0.04 kg; Código LER 17 02 03; Masa del elemento 1 kg; Volumen 0.001666666666667 m3

**mt07tdm040m** m² Tablero estructural OSB de virutas orientadas de madera
Datos técnicos: Código LER 17 02 01; Masa del elemento 10.5 kg; Volumen 0.009545454545455 m3; Coste energético 348.28388 MJ; Emisión de CO2 4.53506 kg
Residuos:
- embalaje: 170203_e1089 Plástico. (componente de residuo); rendimiento 0.026 kg; Código LER 17 02 03; Masa del elemento 1 kg; Volumen 0.001666666666667 m3

**mt07emr118ga** Ud Tornillo de cabeza avellanada
Datos técnicos: Código LER 17 04 05; Masa del elemento 0.0033 kg; Volumen 0.000001571428571 m3; Coste energético 0.0388242 MJ; Emisión de CO2 0.0028726 kg
Residuos:
- embalaje: 150101_e1082 Envases de papel y cartón. (componente de residuo); rendimiento 0.001 kg; Código LER 15 01 01; Masa del elemento 1 kg; Volumen 0.001333333333333 m3

**mt07tdm040n** m² Tablero estructural OSB de virutas orientadas de madera
Datos técnicos: Código LER 17 02 01; Masa del elemento 12.24 kg; Volumen 0.011127272727273 m3; Coste energético 405.6828352 MJ; Emisión de CO2 5.2708624 kg
Residuos:
- embalaje: 170203_e1090 Plástico. (componente de residuo); rendimiento 0.027 kg; Código LER 17 02 03; Masa del elemento 1 kg; Volumen 0.001666666666667 m3

**mt13ccz010a** m² Bandeja de cobre de 0,7 mm de espesor y 670 mm de ancho ejes
Datos técnicos: Código LER 17 04 07; Masa del elemento 5.76 kg; Volumen 0.00384 m3; Coste energético 277.07928 MJ; Emisión de CO2 17.70873 kg
Residuos:
- embalaje: 170201_e1093 Madera. (componente de residuo); rendimiento 0.087 kg; Código LER 17 02 01; Masa del elemento 1 kg; Volumen 0.000909090909091 m3
- embalaje: 170203_e1093 Plástico. (componente de residuo); rendimiento 0.015 kg; Código LER 17 02 03; Masa del elemento 1 kg; Volumen 0.001666666666667 m3

**mt14gdo010a** m² Lámina drenante de estructura nodular de polietileno de alta densidad (PEAD/HDPE)
Datos técnicos: Código LER 17 02 03; Masa del elemento 0.5 kg; Volumen 0.000833333333333 m3; Coste energético 53.284 MJ; Emisión de CO2 2.6455 kg
Residuos:
- embalaje: 170203_e1101 Plástico. (componente de residuo); rendimiento 0.05 kg; Código LER 17 02 03; Masa del elemento 1 kg; Volumen 0.001666666666667 m3

**mt13ccz030cx** m Chapa plegada de cobre, de 0,7 mm de espesor, 67 cm de desarrollo y 8 pliegues, para cumbrera ventilada
Datos técnicos: Código LER 17 04 07; Masa del elemento 3.02 kg; Volumen 0.002013333333333 m3; Coste energético 141.692 MJ; Emisión de CO2 9.31012 kg
Residuos:
- embalaje: 170201_e1094 Madera. (componente de residuo); rendimiento 0.022 kg; Código LER 17 02 01; Masa del elemento 1 kg; Volumen 0.000909090909091 m3
- embalaje: 170203_e1094 Plástico. (componente de residuo); rendimiento 0.004 kg; Código LER 17 02 03; Masa del elemento 1 kg; Volumen 0.001666666666667 m3

**mt13ccg030d** Ud Tornillo autorroscante de 6,5x130 mm de acero galvanizado, con arandela
Datos técnicos: Código LER 17 04 05; Masa del elemento 0.0248 kg; Volumen 0.00001180952381 m3; Coste energético 0.64162722 MJ; Emisión de CO2 0.06541906 kg
Residuos:
- embalaje: 150101_e1092 Envases de papel y cartón. (componente de residuo); rendimiento 0.001 kg; Código LER 15 01 01; Masa del elemento 1 kg; Volumen 0.001333333333333 m3

**mt13ccz030oc** m Chapa plegada de cobre
Datos técnicos: Código LER 17 04 07; Masa del elemento 1.26 kg; Volumen 0.00084 m3; Coste energético 61.084 MJ; Emisión de CO2 3.87172 kg
Residuos:
- embalaje: 170201_e1099 Madera. (componente de residuo); rendimiento 0.022 kg; Código LER 17 02 01; Masa del elemento 1 kg; Volumen 0.000909090909091 m3
- embalaje: 170203_e1099 Plástico. (componente de residuo); rendimiento 0.004 kg; Código LER 17 02 03; Masa del elemento 1 kg; Volumen 0.001666666666667 m3

**mt13ccz030md** m Chapa plegada de cobre, de 0,7 mm de espesor, 30 cm de desarrollo y 4 pliegues, para lagrimero ventilado
Datos técnicos: Código LER 17 04 07; Masa del elemento 1.51 kg; Volumen 0.001006666666667 m3; Coste energético 72.534 MJ; Emisión de CO2 4.64422 kg
Residuos:
- embalaje: 170201_e1098 Madera. (componente de residuo); rendimiento 0.022 kg; Código LER 17 02 01; Masa del elemento 1 kg; Volumen 0.000909090909091 m3
- embalaje: 170203_e1098 Plástico. (componente de residuo); rendimiento 0.004 kg; Código LER 17 02 03; Masa del elemento 1 kg; Volumen 0.001666666666667 m3

**mt13ccz030kd** m Chapa plegada de cobre, de 0,7 mm de espesor, 30 cm de desarrollo y 4 pliegues, para lagrimero
Datos técnicos: Código LER 17 04 07; Masa del elemento 1.51 kg; Volumen 0.001006666666667 m3; Coste energético 72.534 MJ; Emisión de CO2 4.64422 kg
Residuos:
- embalaje: 170201_e1097 Madera. (componente de residuo); rendimiento 0.022 kg; Código LER 17 02 01; Masa del elemento 1 kg; Volumen 0.000909090909091 m3
- embalaje: 170203_e1097 Plástico. (componente de residuo); rendimiento 0.004 kg; Código LER 17 02 03; Masa del elemento 1 kg; Volumen 0.001666666666667 m3

**mt13ccz030id** m Chapa plegada de cobre, de 0,7 mm de espesor, 30 cm de desarrollo y 4 pliegues, para borde perimetral
Datos técnicos: Código LER 17 04 07; Masa del elemento 1.51 kg; Volumen 0.001006666666667 m3; Coste energético 72.534 MJ; Emisión de CO2 4.64422 kg
Residuos:
- embalaje: 170201_e1096 Madera. (componente de residuo); rendimiento 0.022 kg; Código LER 17 02 01; Masa del elemento 1 kg; Volumen 0.000909090909091 m3
- embalaje: 170203_e1096 Plástico. (componente de residuo); rendimiento 0.004 kg; Código LER 17 02 03; Masa del elemento 1 kg; Volumen 0.001666666666667 m3

**mt13ccz030gC** m Chapa plegada de cobre, de 0,7 mm de espesor, 80 cm de desarrollo y 5 pliegues, para limahoya
Datos técnicos: Código LER 17 04 07; Masa del elemento 4.03 kg; Volumen 0.002686666666667 m3; Coste energético 187.95 MJ; Emisión de CO2 12.43102 kg
Residuos:
- embalaje: 170201_e1095 Madera. (componente de residuo); rendimiento 0.022 kg; Código LER 17 02 01; Masa del elemento 1 kg; Volumen 0.000909090909091 m3
- embalaje: 170203_e1095 Plástico. (componente de residuo); rendimiento 0.004 kg; Código LER 17 02 03; Masa del elemento 1 kg; Volumen 0.001666666666667 m3

**mt13ccz030qc** m Chapa plegada de cobre
Datos técnicos: Código LER 17 04 07; Masa del elemento 1.26 kg; Volumen 0.00084 m3; Coste energético 61.084 MJ; Emisión de CO2 3.87172 kg
Residuos:
- embalaje: 170201_e1100 Madera. (componente de residuo); rendimiento 0.022 kg; Código LER 17 02 01; Masa del elemento 1 kg; Volumen 0.000909090909091 m3
- embalaje: 170203_e1100 Plástico. (componente de residuo); rendimiento 0.004 kg; Código LER 17 02 03; Masa del elemento 1 kg; Volumen 0.001666666666667 m3

**mt36ccr020b** m Bajante circular de cobre
Datos técnicos: Código LER 17 04 01; Masa del elemento 1.69 kg; Volumen 0.001126666666667 m3; Coste energético 62.7807064 MJ; Emisión de CO2 1.2240943 kg
Residuos:
- embalaje: 170203_e1120 Plástico. (componente de residuo); rendimiento 0.005 kg; Código LER 17 02 03; Masa del elemento 1 kg; Volumen 0.001666666666667 m3

**mt36ccr021b** Ud Abrazadera para bajante circular de cobre, de Ø 100 mm
Datos técnicos: Coste energético 5.93648 MJ; Emisión de CO2 0.1748 kg
Residuos:
- embalaje: 150101_e1122 Envases de papel y cartón. (componente de residuo); rendimiento 0.072 kg; Código LER 15 01 01; Masa del elemento 1 kg; Volumen 0.001333333333333 m3

**mt36ccr020a** m Bajante circular de cobre
Datos técnicos: Código LER 17 04 01; Masa del elemento 1.35 kg; Volumen 0.0009 m3; Coste energético 50.2454 MJ; Emisión de CO2 0.98255 kg
Residuos:
- embalaje: 170203_e1119 Plástico. (componente de residuo); rendimiento 0.005 kg; Código LER 17 02 03; Masa del elemento 1 kg; Volumen 0.001666666666667 m3

**mt36ccr021a** Ud Abrazadera para bajante circular de cobre, de Ø 80 mm
Datos técnicos: Coste energético 5.56788 MJ; Emisión de CO2 0.1677 kg
Residuos:
- embalaje: 150101_e1121 Envases de papel y cartón. (componente de residuo); rendimiento 0.072 kg; Código LER 15 01 01; Masa del elemento 1 kg; Volumen 0.001333333333333 m3

**mt15sja100** Ud Cartucho de masilla de silicona neutra
Datos técnicos: Código LER 17 09 04; Masa del elemento 0.45 kg; Volumen 0.0003 m3; Coste energético 87.088 MJ; Emisión de CO2 3.667 kg
Residuos:
- embalaje: 170203_e1105 Plástico. (componente de residuo); rendimiento 0.1 kg; Código LER 17 02 03; Masa del elemento 1 kg; Volumen 0.001666666666667 m3

**mt50spl010** Ud Anclaje terminal de acero inoxidable AISI 316, acabado brillante
Datos técnicos: Coste energético 28.2919 MJ; Emisión de CO2 5.11825 kg
Residuos:
- embalaje: 150101_e1130 Envases de papel y cartón. (componente de residuo); rendimiento 1.245 kg; Código LER 15 01 01; Masa del elemento 1 kg; Volumen 0.001333333333333 m3

**mt50spl100** Ud Anclaje terminal con amortiguador, de acero inoxidable AISI 316, acabado brillante
Datos técnicos: Coste energético 47.37544388 MJ; Emisión de CO2 7.9741987 kg
Residuos:
- embalaje: 150101_e1137 Envases de papel y cartón. (componente de residuo); rendimiento 1.311 kg; Código LER 15 01 01; Masa del elemento 1 kg; Volumen 0.001333333333333 m3

**mt50spl020** Ud Anclaje intermedio de acero inoxidable AISI 316, acabado brillante
Datos técnicos: Coste energético 24.9585 MJ; Emisión de CO2 4.62825 kg
Residuos:
- embalaje: 150101_e1131 Envases de papel y cartón. (componente de residuo); rendimiento 1.245 kg; Código LER 15 01 01; Masa del elemento 1 kg; Volumen 0.001333333333333 m3

**mt50spl030** m Cable flexible de acero inoxidable AISI 316
Datos técnicos: Código LER 17 04 11; Masa del elemento 0.6202 kg; Volumen 0.000413466666667 m3; Coste energético 29.576044 MJ; Emisión de CO2 4.4077 kg
Residuos:
- embalaje: 150101_e1132 Envases de papel y cartón. (componente de residuo); rendimiento 0.078 kg; Código LER 15 01 01; Masa del elemento 1 kg; Volumen 0.001333333333333 m3

**mt50spl090** Ud Poste de acero inoxidable AISI 316
Datos técnicos: Código LER 17 04 05; Masa del elemento 11.14 kg; Volumen 0.005304761904762 m3; Coste energético 534.362 MJ; Emisión de CO2 78.1724 kg
Residuos:
- embalaje: 170203_e1136 Plástico. (componente de residuo); rendimiento 0.04 kg; Código LER 17 02 03; Masa del elemento 1 kg; Volumen 0.001666666666667 m3

**mt50spl040** Ud Tensor de caja abierta, con ojo en un extremo y horquilla en el extremo opuesto
Datos técnicos: Coste energético 5.74028 MJ; Emisión de CO2 0.357 kg
Residuos:
- embalaje: 150101_e1133 Envases de papel y cartón. (componente de residuo); rendimiento 0.072 kg; Código LER 15 01 01; Masa del elemento 1 kg; Volumen 0.001333333333333 m3

**mt50spl050** Ud Conjunto de un sujetacables y un terminal manual, de acero inoxidable
Datos técnicos: Coste energético 26.8633 MJ; Emisión de CO2 4.90825 kg
Residuos:
- embalaje: 150101_e1134 Envases de papel y cartón. (componente de residuo); rendimiento 1.245 kg; Código LER 15 01 01; Masa del elemento 1 kg; Volumen 0.001333333333333 m3

**mt50spl060** Ud Placa de señalización de la línea de anclaje
Datos técnicos: Coste energético 56.2066 MJ; Emisión de CO2 2.8153 kg
Residuos:
- embalaje: 150101_e1135 Envases de papel y cartón. (componente de residuo); rendimiento 0.03 kg; Código LER 15 01 01; Masa del elemento 1 kg; Volumen 0.001333333333333 m3

**mt50spv020** Ud Valla trasladable de 3,50x2,00 m
Datos técnicos: Código LER 17 04 05; Masa del elemento 20 kg; Volumen 0.00952380952381 m3; Coste energético 196.6 MJ; Emisión de CO2 10.2 kg

**mt50spv025** Ud Base prefabricada de hormigón
Datos técnicos: Código LER 17 01 01; Masa del elemento 35 kg; Volumen 0.023333333333333 m3; Coste energético 2.04417064 MJ; Emisión de CO2 5.25674405 kg
Residuos:
- embalaje: 170201_e1141 Madera. (componente de residuo); rendimiento 0.005 kg; Código LER 17 02 01; Masa del elemento 1 kg; Volumen 0.000909090909091 m3
- embalaje: 170203_e1141 Plástico. (componente de residuo); rendimiento 0.003 kg; Código LER 17 02 03; Masa del elemento 1 kg; Volumen 0.001666666666667 m3

**mt50bal010g** m Cinta reflectante para balizamiento
Datos técnicos: Código LER 17 02 03; Masa del elemento 0.0075 kg; Volumen 0.0000125 m3; Coste energético 0.7266 MJ; Emisión de CO2 0.036075 kg

**mt50spv021** Ud Valla trasladable de 3,50x2,00 m
Datos técnicos: Código LER 17 04 05; Masa del elemento 25 kg; Volumen 0.011904761904762 m3; Coste energético 245.75 MJ; Emisión de CO2 12.75 kg

**mt50spr046** Ud Brida de nylon, de 4,8x200 mm
Datos técnicos: Código LER 17 02 03; Masa del elemento 0.0019 kg; Volumen 0.000003166666667 m3; Coste energético 0.184072 MJ; Emisión de CO2 0.009139 kg

**mt50bal010b** m Cinta para balizamiento
Datos técnicos: Código LER 17 02 03; Masa del elemento 0.006 kg; Volumen 0.00001 m3; Coste energético 0.58128 MJ; Emisión de CO2 0.02886 kg

**mt50les010ba** Ud Señal provisional de obra de chapa de acero galvanizado
Datos técnicos: Código LER 17 04 05; Masa del elemento 4.5 kg; Volumen 0.002142857142857 m3; Coste energético 112.95 MJ; Emisión de CO2 11.52 kg

**mt50les050a** Ud Caballete portátil de acero galvanizado, para señal provisional de obra
Datos técnicos: Código LER 17 04 05; Masa del elemento 1.5 kg; Volumen 0.000714285714286 m3; Coste energético 37.65 MJ; Emisión de CO2 3.84 kg

**mt41ixi010a** Ud Extintor portátil de polvo químico ABC polivalente antibrasa
Datos técnicos: Coste energético 706.195695 MJ; Emisión de CO2 92.839305 kg
Residuos:
- embalaje: 150101_e1123 Envases de papel y cartón. (componente de residuo); rendimiento 0.072 kg; Código LER 15 01 01; Masa del elemento 1 kg; Volumen 0.001333333333333 m3
